# Neubau Dependance Adelheidisschule Neubau einer zweizügigen GGS
Angebotsaufforderung (GAEB DA XML 3.2, DA83)
Projekt: PM-21-00036
Währung: EUR
Auftraggeber: Bundesstadt Bonn; Vergabenummer: BN-2026-02673
Erstellt mit: 5 260703, NOVA AVA, 14.07.2026

## BN-2026-02673 KG 410 + 420 - Sanitär und Heizung
Datum: 10.07.2026

### Los 1 Los 1 - Sanitär und Heizung

#### Gewerk 1.1 Sanitär

*Hinweis: VORBEMERKUNGEN ZUM LEISTUNGSVERZEICHNIS*
TECHNISCHE VORBEMERKUNGEN
=============================
Maßnahme: Bundesstadt Bonn, Neubau Dependance Adelheidisschule
Im Rahmen der Maßnahme wird ein Schulneubau mit Mensa  und 12 Klassenräumen
errichtet. Die technische Gebäudeausrüstung für den Neubau wird gemäß den
aktuell gültigen Gesetzen und Richtlinien ausgeführt.
Die Arbeiten umfassen die Gewerke Heizung, Sanitär und Lüftung gemäß den
nachfolgenden Leistungsbeschreibungen. Eine GLT wird für den Gebäudeteil
ebenfalls errichtet und ist auf die GLT der Stadt Bonn aufgeschaltet.
Heizungsanlage
Die Heizungsanlage des Schulneubau 's besteht aus einer 3er Kaskade von Luft-
Wasser-Wärmepumpen, die auf dem Dach des Gebäudes zur Aufstellung gelangen.
Die Ausführung der Heizungsinstallation erfolgt gemäß den anerkannten Regeln
der Technik, den einschlägigen Normen (u. a. DIN EN 12828, DIN 18380
"Heizanlagen und zentrale Wassererwärmungsanlagen").
Alle Arbeiten sind nach VOB Teil C, ATV DIN 18380 sowie den geltenden
Richtlinien (VDI 2035, EnEV/GEG, AGFW FW 510 ff.) auszuführen.
2. Leistungsumfang
Der Leistungsumfang umfasst insbesondere:
Lieferung, Montage und Anschluss der Wärmepumpen einschließlich
aller erforderlichen Armaturen, Absperr-, Sicherheit- und Regelorganen.
Lieferung und Montage der Wärmeverteilung im Gebäude (Rohrleitungen, Verteiler,
Absperr- und Regelarmaturen, Sicherheit- und Entleerungseinrichtungen)
Installation und Anschluss von Heizkörpern
Lieferung und Montage der Regelungstechnik und Thermostatventilen
Dämmung gemäß GEG,und Beschriftung der Heizungsleitungen
Durchführung aller erforderlichen Druckprüfungen, Spülungen und
Inbetriebnahmen einschließlich Protokoll
Erstellung der Revisionsunterlagen
Sanitärinstallation
Die Sanitärinstallation umfasst sämtliche Anlagen und Installationen für die Trink-,
und Abwasserinstallation im Neubau der Schule gemäß den einschlägigen DIN-,
EN- und VDI-Richtlinien sowie den örtlichen Vorschriften der
Versorgungsunternehmen.
Die Ausführung erfolgt nach den anerkannten Regeln der Technik, der VOB Teil C,
DIN 18381 "Sanitäranlagen" sowie den Planungsunterlagen des Auftraggebers.
2. Leistungsumfang
Zum Leistungsumfang gehören insbesondere:
Lieferung, Montage und Anschluss der kompletten Trinkwasserinstallation (Kalt-,
Warmwasserleitungen)
Lieferung, Montage und Anschluss der Abwasserleitungen
Lieferung, Montage und Anschluss der Sanitärobjekte in WC-, Lehrer-, Schüler-
und Küchenbereichen
Installation und Anschluss von Ausgussbecken, Waschtischen, WCs, Urinalen,
und Duschen
Warmwasserbereitung über dezentrale Systeme gemäß Planung
Dämmung der Leitungen nach EnEV bzw. GEG
Durchführung von Druck- und Dichtheitsprüfungen
Spülung, Desinfektion und Inbetriebnahme der Anlagen
Erstellung der Revisionsunterlagen
----------------------------------------------------
Hinweis zur Ausschreibung:
Alle LV-Positionen verstehen sich, sofern nicht eindeutig abweichend angegeben,
inkl. betriebsfertiger Montage!
Die Schule liegt ebenerdig und ist mit Kraftfahrzeugen
zu erreichen. Parkplätze für Kfz sind im Öffentlichen Bereich.
Lagerflächen und Abstellmöglichkeiten auf der Baustelle müssen in Absprache mit der
örtlichen Bauleitung abgestimmt werden. Grundsätzlich besteht jedoch kein Anspruch auf
diese Flächen.
Betriebspersonal ist diesen Angaben entsprechend zur Verfügung zu stellen.
Angaben zur Ausführung:
Der Anbieter bietet eine komplette Anlage, die alle Teile enthält, die zum
einwandfreien Betrieb unter Einhaltung der zugesicherten Eigenschaften
notwendig sind, auch wenn dazu erforderliche Einzelteile im einzelnen nicht
aufgeführt sind.
Der Anbieter hat zu prüfen, ob gegen die vom Fachplaner vorgeschriebene Art der
Grundplanung Bedenken bestehen.
Die Ausführung hat dem Stand der Technik zu entsprechen.
Der Bieter ist trotz des LV' s und den darin gemachten Angaben verantwortlich für
alle Auslegungs- und Verfahrensdaten.
Ausführungszeichnungen:
Ausführungszeichnungen werden dem Auftragnehmer in 2-facher Ausfertigung
sowie im CAD-Format ohne Berechnung zur Verfügung gestellt.
Weitere Exemplare können gegen Berechnung ausgehändigt werden.
Unklarheiten oder Widersprüche in den Ausführungsunterlagen sind vom
Auftragnehmer unverzüglich dem Ingenieurbüro schriftlich mitzuteilen.
Hinweis zur Ausschreibung:
Alle LV-Positionen verstehen sich, sofern nicht eindeutig abweichend angegeben,
inkl. betriebsfertiger Montage! Bei dem im LV genannten Produkten handelt es sich
um Beispielangaben, welche ausschließlich der Orientierung der Bieter
dienen sollen (sogen.Leitprodukte).
Es steht den Bieter ausdrücklich frei, andere Produkte anzubieten.
Die Gleichwertigkeit ist bei der Angebotsabgabe nachzuweisen,
werden alternative Produkte angeboten, so sind diese mit Hersteller
und Typ anzugeben. Fehlt die für das Angebot geforderte Bieterangabe,
gilt das im Leistungsverzeichnis genannte Fabrikat als vereinbart.
Alle in den Vorbemerkungen aufgeführten Angaben und Nebenleistungen
sind in die Einheitspreise einzukalkulieren, sofern diese nicht im LV
ausgeschrieben sind.
Der Bieter ist verpflichtet,sich vor Abgabe des Angebotes genauestens über das
zur Ausführung gelangende Bausystem zu informieren,
soweit es im Zusammenhang mit den anzubietenden und auszuführenden Leistungen
steht.
Eine Besichtigung der Baustelle ist nach Rücksprache mit dem Auftraggeber
möglich. Spätere Einwendungen aufgrund ungenügendem Kenntnisstand können
nicht berücksichtigt werden.
Zu berücksichtigende Vorschriften:
Zur Ausführung der Arbeiten sind die zur Zeit gültigen Vorschriften anzuwenden.
Befinden sich Vorschriften in Übergangsstadien, sind diese, soweit anwendbar, in
die derzeitigen Vorschriften einzubinden und anzuwenden. Insbesondere sind zu beachten:
- die LBO, neueste Fassung
- die Auflagen der Baugenehmigung
- die Auflagen des vorliegenden Brandschutzkonzeptes
- die Vorschriften und Bedingungen des
Gewerbeaufsichtsamtes
- die Vorschriften und Bedingungen der
Berufsgenossenschaften
- die Beachtung der Sicherheitsregeln gemäß
Sicherheit- und Sicherheitskoordinator
- die Sondervorschriften des zuständigen EVU
einschließlich den Bestimmungen des VDE
- die für die jeweiligen Gewerke zugehörigen DIN
Normen - die Arbeitsstättenverordnung
einschließlich Arbeitsstättenrichtlinien in der
jeweils gültigen Fassung
- die technischen Anschlussbedingungen (TAB) des EVU
- das Immisisonsschutzgesetz
- die VDI-Richtlinien
- die Richtlinien des Verbandes der Sachversicherer
- die Vorgaben des Bauherrn Architekten
- die Vertragsbedingungen des Bauherrn werden
Bestandteil des Vertrages
- Grundsätzlich gilt die VOB, DIN und VDE sowie alle
weiteren gewerkespezifischen
Vorschriften, Richtlinien, Herstellervorschriften und
Normen.
Revisionsunterlagen:
Spätestens zur Abnahme der Teil- bzw. Gesamtleistung
hat der Auftragnehmer die laut LV geforderten
Revisionsunterlagen vollständig zu übergeben.

##### Titel 1.1.1 Abwasserleitungen und Zubehör

*Hinweis: Schmutzwasserleitung*
Schmutzwasserleitung
====================

*Hinweis: Schallgedämmtes Abwassersystem*
zum Stecken mit geprüften Schallwerten (LAFmax,n) von
20 dB(A) bis 30 dB(A), abhängig von der Bauaufgabe,
entsprechend der DIN 4109 im diagonal darunterliegenden
Raum.
Für Entwässerungsanlagen von Gebäuden nach DIN EN 12056
in Verbindung mit DIN 1986-100. Die Rohre und Formstücke sind für die Anwendung innerhalb von
Gebäuden (Anwendungskennzeichen B- Building) in
Anlehnung an DIN EN 1451 - 1 geprüft und zugelassen.
(Zulassung Nr. Z-42.1-432)
Glattwandige Rohre DN 30 bis DN 150 mit
Muffen und werkseitig vormontierter Lippendichtung aus
EPDM bestehen aus einem schalloptimierten 3-Schicht-
Rohr.
Die Formstücke DN 30 bis DN 150 mit Muffen
und werkseitig vormontierter Lippendichtung aus EPDM
bestehen aus PP, mit angeformten Rippen zur leichteren
Verarbeitung, mit visueller Einstecktiefenkontrolle,
sowie Markierungen für einfache Montageausrichtung. Das
 System verfügt über ein umfangreiches
Formteilsortiment mit zahlreichen Sonderformteilen.
Verlegung nach Herstellerrichtlinien unter Einhaltung
der DIN EN 12056 und DIN 1986-100.
Weitere Anwendungsbereiche:
- Zur Verwendung in öl- oder fettbeständigen
Abwasserinstallationen in Verbindung mit der
Lippendichtung
- zur Verwendung von innenliegenden
Regenwasserleitungen bei Freispiegelentwässerungen in
Verbindung mit der  Haltekralle
- Zur Verwendung von Druckleitungen von
Abwasserhebeanlagen für fäkalienfreies Abwasser nach
DIN EN 12050-2 (DN 32-DN 50) in Verbindung mit der
Haltekralle
- Zur Verwendung von Druckleitungen von
Abwasserhebeanlagen zur begrenzten Verwendung nach DIN
EN 12050-3 (DN 32-DN 50) in Verbindung mit der Haltekralle
- Als Rohrleitungssystem für Zentralstaubsauganlagen
(DN 40 und DN 50)
- Zur Verwendung in öl- oder fettbeständigen
Abwasserinstallationen in Verbindung mit der
Lippendichtung (DN 50-DN 150)
Hinweis:
Detaillierte Anwendungsgrenzen sind den technischen
Unterlagen zu entnehmen.
Werkstoff: Polypropylen-Copolymer, mineralverstärkt,
halogenfrei Längenausdehnung: 0,08 mm/m*K
Temperaturbeständig: kurzzeitig 100°C
Baustoffklasse: DIN 4102-1-B2, normal entflammbar,
nicht brennend abtropfend, Klasse E nach DIN EN
13501-1, normal entflammbar, nicht brennend abtropfend
Ringsteifigkeit: 4 kN/m²
Das Rohr ist innen weiß, zur besseren
Inspizierbarkeit bei einer Kanalfernsehuntersuchung.
Für die Verlegung mit Brandschutzanforderungen stehen
folgende Möglichkeiten zur Verfügung: Rohrabschottung
(Decke/Wand):
Die Vorgaben der jeweiligen Anwendbarkeitsnachweise
(abP, abZ, aBG) sind in jedem Fall für die detaillierte
Planung zu berücksichtigen.
Verlegung nach Herstellerrichtlinien unter Einhaltung
der DIN EN 12056 und DIN 1986-100.
Für das ausgeschriebene Produkt liegt eine
Haftungsübernahmevereinbarung zwischen dem Hersteller
und dem ZVSHK bzw. dem BTGA vor.
Angebotenes Fabrikat:
'.........'
(vom Bieter einzutragen)
liefern und montieren

**1.1.1.1 Rohr DN 50**
Rohr
DN 50 d 56 mm
liefern und montieren
Menge: 15,200 m

**1.1.1.2 Rohr DN 70**
Rohr
DN 70 d 76 mm
liefern und montieren
Menge: 52,300 m

**1.1.1.3 Rohr DN 90**
Rohr
DN 90 d 96 mm
liefern und montieren
Menge: 8,600 m

**1.1.1.4 Rohr DN 100**
Rohr
DN 100 d 110 mm
liefern und montieren
Menge: 60,600 m

*Hinweis: Bögen*
Bögen
====================

**1.1.1.5 Bogen DN50**
wie vor, jedoch Bogen Größe: DN 50
in allen erforderlichen Winkelgraden.
liefern und montieren
Menge: 10,000 Stck

**1.1.1.6 Bogen DN70**
wie vor, jedoch Bogen Größe: DN 70
in allen erforderlichen Winkelgraden.
liefern und montieren
Menge: 14,000 Stck

**1.1.1.7 Bogen DN90**
wie vor, jedoch Bogen Größe: DN 90
in allen erforderlichen Winkelgraden.
liefern und montieren
Menge: 7,000 Stck

**1.1.1.8 Bogen DN100**
wie vor, jedoch Bogen Größe: DN 100
in allen erforderlichen Winkelgraden.
liefern und montieren
Menge: 19,000 Stck

*Hinweis: Abzweige*
Abzweige
====================

**1.1.1.9 Abzweig DN50**
desgl. wie vor, jedoch Größe: DN 50
in alle erforderlichen Winkelgraden
liefern und montieren
Menge: 4,000 Stck

**1.1.1.10 Abzweig DN70**
desgl. wie vor, jedoch Größe: DN 70
in alle erforderlichen Winkelgraden
liefern und montieren
Menge: 6,000 Stck

**1.1.1.11 Abzweig DN90**
desgl. wie vor, jedoch Größe: DN 90
in allen erforderlichen Winkelgraden
liefern und montieren
Menge: 3,000 Stck

**1.1.1.12 Abzweig DN100**
desgl. wie vor, jedoch Größe: DN 100
in allen erforderlichen Winkelgraden
liefern und montieren
Menge: 14,000 Stck

*Hinweis: Reinigungsstücke*
Reinigungsstück 90° mit runder Serviceöffnung
Verwendungszwecke
  Für Gebäude mit erhöhten Schallschutzanforderungen
  Zum Ableiten von Abwasser innerhalb von Gebäuden
Eigenschaften
  Hochschalldämmend
  Dichtung aus EPDM
  Serviceöffnung mit vereinfachter Verschlussführung
  Verschlussstück rohrbündig abschließend
  Verschlussstück strömungsoptimiert
Technische Eigenschaften
  Montagetemperatur (°C): -10 - +40 °C
  Werkstoff: PP-MX
  Wärmeausdehnung (mm/(m·K)): 0,08 mm/(m·K)
  Form: T-Stück

**1.1.1.13 Reinigungsstück DN100**
desgl. wie vor, jedoch Größe: DN 100
liefern und montieren
Menge: 6,000 Stck

**1.1.1.14 Reinigungsstück DN70**
desgl. wie vor, jedoch Größe: DN 70
liefern und montieren
Menge: 3,000 Stck

*Hinweis: Reduzierungen*
Reduzierungen
====================

**1.1.1.15 Reduktion exzentrisch kurz DN 70**
desgl. wie vor, jedoch Größe: DN 70
liefern und montieren
Menge: 3,000 Stck

**1.1.1.16 Reduktion exzentrisch kurz DN 90**
desgl. wie vor, jedoch Größe: DN 90
liefern und montieren
Menge: 6,000 Stck

**1.1.1.17 Reduktion exzentrisch kurz DN 100**
desgl. wie vor, jedoch Größe: DN 100
liefern und montieren
Menge: 4,000 Stck

*Hinweis: Anbinde- und Lüftungsleitungen*
Anbinde- und Lüftungsleitungen
======================================

*Hinweis: Vorbeschrieb Abwasserrohrsystem aus Polypropylen*
Abwasserrohrsystem aus Polypropylen gemäß DIN EN 1451-1 bestehend
aus Rohren und Formstücken der Abmessungen DN/OD 32 bis DN/OD 160.
Geeignet zur Entwässerung innerhalb von Gebäuden als Schmutzwasserleitung, Regenwasserleitung
im Gebäude, Lüftungsleitung (siehe auch Einsatzbereiche: DIN 1986-4) und für Zentralstaubsaugeranlagen und Kleinhebeanlagen unter Verwendung von Auszugsicherungen.
Verbindungstechnik: patentiertes Dreifach-Dichtsystem gemäß DIN EN 681-1, vereinfachte
Steckmontage
Ableitung chemisch aggressiver Abwässer im Bereich pH 2 bis pH 12
Systemanforderungen : heißwasserbeständig gemäß DIN EN 1451-1
Baustoffklasse: B1 gemäß DIN 4102-1
Messung der Geräusche von Abwasserinstallationen im Prüfstand gemäß DIN EN 14366 und in
Anlehnung an DIN 4109, Auszug aus Prüfbericht P-BA 222/2016 des Fraunhofer-Instituts für
Bauphysik IBP Stuttgart (LAFeq,n im Raum UG hinten mit 21dB bei 4l/s Volumenstrom)
Zentimetermarkierung
Angebotenes Fabrikat:
'.........'
(vom Bieter einzutragen)
liefern und montieren

**1.1.1.18 Abwasserrohr DN50**
PP-Abwasserrohre DN 50
in den erforderlichen Längen
liefern und montieren
Menge: 49,900 m

**1.1.1.19 Abwasserrohr DN70**
PP-Abwasserrohre DN 70
in den erforderlichen Längen
liefern und montieren
Menge: 12,800 m

**1.1.1.20 Abwasserrohr DN90**
PP-Abwasserrohre DN 90
in den erforderlichen Längen
liefern und montieren
Menge: 15,200 m

**1.1.1.21 Abwasserrohr DN100**
PP-Abwasserrohre DN 100
in den erforderlichen Längen
liefern und montieren
Menge: 34,600 m

*Hinweis: Abzweige*
Abzweige
==============================

**1.1.1.22 Abzweig DN 50**
desgl. wie vor, jedoch Größe: DN 50
in allen erforderlichen Winkelgraden
liefern und montieren
Menge: 6,000 Stck

**1.1.1.23 Abzweig DN 70**
desgl. wie vor, jedoch Größe: DN 70
in allen erforderlichen Winkelgraden
liefern und montieren
Menge: 8,000 Stck

**1.1.1.24 Abzweig DN 90**
desgl. wie vor, jedoch Größe: DN 90
in allen erforderlichen Winkelgraden
liefern und montieren
Menge: 12,000 Stck

**1.1.1.25 Abzweig DN 100**
desgl. wie vor, jedoch Größe: DN 100
in allen erforderlichen Winkelgraden
liefern und montieren
Menge: 10,000 Stck

*Hinweis: Bögen*
Bögen
==============================

**1.1.1.26 Bogen DN50**
desgl. wie vor, jedoch Größe: DN 50
in allen erforderlichen Winkelgraden
liefern und montieren
Menge: 72,000 St

**1.1.1.27 Bogen DN70**
desgl. wie vor, jedoch Größe: DN 70
in allen erforderlichen Winkelgraden
liefern und montieren
Menge: 16,000 St

**1.1.1.28 Bogen DN 90**
desgl. wie vor, jedoch Größe: DN 90
in allen erforderlichen Winkelgraden
liefern und montieren
Menge: 34,000 St

**1.1.1.29 Bogen DN 100**
desgl. wie vor, jedoch Größe: DN 100
in allen erforderlichen Winkelgraden
liefern und montieren
Menge: 30,000 St

*Hinweis: Reduzierungen*
Reduzierungen
==============================

**1.1.1.30 Reduzierstück DN 100**
desgl. wie vor, jedoch Reduzierstück Größe: DN 100
liefern und montieren
Menge: 9,000 St

**1.1.1.31 Reduzierstück DN 90**
desgl. wie vor, jedoch Reduzierstück Größe: DN 90
liefern und montieren
Menge: 10,000 St

**1.1.1.32 Reduzierstück DN 70**
desgl. wie vor, jedoch Reduzierstück Größe: DN 70
liefern und montieren
Menge: 6,000 St

*Hinweis: Zweischrauben-Rohrschelle*
Zweischrauben-Rohrschelle mit
Schallschutzeinlage und Schnellverschluss zur
Befestigung leichter Rohrleitungen
Material Stahl, Oberflächenbeschichtung
elektrolytisch verzinkt
Mit Anschlussmutter M8/10
Erfüllt Brandschutzanforderungen der MLAR/LAR/RbALei.
EPDM Schallschutz-Einlage für DIN 4109 mit
Einfügungsdämpfung 23 dB (A) gemäß DIN EN ISO 3822-1.
Temperaturbeständig von -50 °C bis +110 °C
Zur Befestigung der vorbeschriebenen Rohrleitung
einschl. Gewindestücke in verschiedenen Längen bis 200 mm und Einschlaganker
liefern und montieren

**1.1.1.33 desgl. wie vor, jedoch Größe: 108 - 114 mm**
desgl. wie vor, jedoch
Größe:  108 - 114 mm
liefern und montieren
Menge: 68,000 Stck

**1.1.1.34 desgl. wie vor, jedoch Größe: 89 - 93 mm**
desgl. wie vor, jedoch
Größe: 89 - 93 mm
liefern und montieren
Menge: 20,000 Stck

**1.1.1.35 desgl. wie vor, jedoch Größe: 70 - 75 mm**
desgl. wie vor, jedoch
Größe: 70 - 75 mm
liefern und montieren
Menge: 52,000 Stck

**1.1.1.36 desgl. wie vor, jedoch Größe: 48 - 51 mm**
desgl. wie vor, jedoch
Größe:  48- 51 mm
liefern und montieren
Menge: 44,000 Stck

*Hinweis: Allgemein*
==========

**1.1.1.37 Flachdachhaube Strangentlüfter DN 100**
Flachdachhaube bestehend aus:
Dachhaube und Standrohr mit Isolierung
für Flachdächer.
Dachhaubenkopf aus Stahlblech mit
Spezial-Aluminium-Zinkbeschichtung,
außen pulverbeschichtet, Regenhaube zur
Abdeckung von Dachdichtungsbahn und
Spannband.
Standrohr: doppelwandig mit
eingeschlossener EPS-Isolierung und
Flansch.
Rohranschlusslänge: unter Flansch 300 mm
mit Formteilmaß.
Material: Stahlblech mit Spezial-
Aluminium-Zinkbeschichtung.
Qualitätsmerkmale: UV-, korrosions-, und
brandbeständig, schlagregensicher,
minimaler Druckverlust, Kondensatablauf
über Dach.
Befestigung: ausschließlich vom Dach
Farbe: schwarz
Standrohrlänge: 450 mm
DN 100
Angebotenes Fabrikat:
'.........'
(vom Bieter einzutragen)
liefern und dem Dachdecker übergeben
Menge: 9,000 Stck

**1.1.1.38 Überprüfung Grundleitungsanschlüße**
bestehende Grundleitungsanschlüsse soweit einsehbar prüfen. Mit Wasser spülen und ein störungsfreies Ablaufen prüfen und
dokumentieren, evtl. Störungen müssen der Bauleitung angezeigt werden.
Bei Störungen muss eine Kamerabefahrung des entsprechenden Anschluss ausgeführt werden um den Fehler zu lokalisieren. Diese wird gesondert beauftragt und abgerechnet.
Menge: 22,000 Stck

**1.1.1.39 Anschlüsse DN 100 an die vorhandenen Grundleitungen herstellen**
Anschlüsse DN 100  an die vorhandenen
Grundleitungen herstellen einschl.
aller hierfür erforderlichen Form- und
Verbindungsstücke, sowie Dichtungs-
und Befestigungsmaterial.
liefern und montieren
Menge: 22,000 Stck

**1.1.1.40 Anschlüsse DN 100 an Dachentlüftungen**
Anschlüsse DN 100 an die bauseits
vorhandene Dachentlüftungen incl.
flexibles Übergangsstück.
liefern und montieren
Menge: 9,000 Stck

**1.1.1.41 Rohrbelüfter**
Rohrbelüfter nach EN 12380
zur Belüftung von Abwasserleitungen. Mit abnehmbarem Insektenschutzgitter, integrierter Wärmedämmung, Lippendichtung zum Anschluss an Abwasserleitungen DN 70, DN 90 und DN 100, Material: ABS.
Durchflussleistung: 32,7 l/s
liefern und montieren
Menge: 7,000 Stck

**1.1.1.42 Klimagerät UP-Sifon DN32**
Klimagerät UP-Sifon DN32
100 x100mm Klimageräte-Kondensat-UP-Sifon zum geruchssicheren Ableiten des Kondenswasser in die Kanalisation.
Austrocknungssicherer und reinigbarer GV-Kasetteneinsatz.
Anschlussmöglichkeit für Rohre von Ø 20 - 32 mm Außendurchmesser (Mindest-Innendurchmesser durchgehend 18 mm).
Auf die Einbautiefe ablängbarer Bauschutz.
Zu Unterputzmontage
Mindesteinbautiefe 60mm
liefern und montieren
Menge: 3,000 Stck

*Hinweis: Abwasserdämmung*

*Hinweis: Körperschalldämmung 5 mm*

**1.1.1.43 Schutzschlauch Abwasserrohr Anbindeleitungen DN 100**
Schutzschlauch  5 x 100mm
Abwasserschlauch
aus hochelastischem,
geschlossenenzelligem Polyethylen
Weichschaum ungeschlitzt
für Abwasserrohr SML/HT DN 100
Wärmeleitzahl-Rechenwert:
gemäß DIN 52613
Temperatureinsatzbereich: bis 90 Grad
Mitteltemperatur: 10 Grad (0,036 W/mK),
40 Grad (0,040 W/mK)
Baustoffklasse: DIN-EN 4102,
Euroklasse E (vormals B 2)
Isolierstärke: 5 mm
Farbe: rot
Angebotenes Fabrikat:
'.........'
(vom Bieter einzutragen)
liefern und montieren
Menge: 34,600 m

**1.1.1.44 desgl. wie vor jedoch für Abwasserrohr DN 90**
desgl. wie vor jedoch
für Abwasserrohr  DN 90
liefern und montieren
Menge: 15,200 m

**1.1.1.45 desgl. wie vor jedoch für Abwasserrohr DN 70**
desgl. wie vor jedoch
für Abwasserrohr  DN 70
liefern und montieren
Menge: 12,800 m

**1.1.1.46 desgl. wie vor jedoch für Abwasserrohr DN 50**
desgl. wie vor jedoch
für Abwasserrohr  DN 50
liefern und montieren
Menge: 49,900 m

*Hinweis: Körperschalldämmung 9 mm*

**1.1.1.47 Schutzschlauch Abwasserrohr Steigstränge DN 100**
Schutzschlauch  9 x 100mm
Abwasserschlauch
aus hochelastischem,
geschlossenenzelligem Polyethylen
Weichschaum ungeschlitzt
für Abwasserrohr SML/HT DN 100
Wärmeleitzahl-Rechenwert:
gemäß DIN 52613
Temperatureinsatzbereich: bis 90 Grad
Mitteltemperatur: 10 Grad (0,036 W/mK),
40 Grad (0,040 W/mK)
Baustoffklasse: DIN-EN 4102,
Euroklasse E (vormals B 2)
Isolierstärke: 9 mm
Farbe: rot
Angebotenes Fabrikat:
'.........'
(vom Bieter einzutragen)
liefern und montieren
Menge: 60,600 m

**1.1.1.48 desgl. wie vor jedoch für Abwasserrohr DN 90**
desgl. wie vor jedoch
für Abwasserrohr  DN 90
liefern und montieren
Menge: 8,600 m

**1.1.1.49 desgl. wie vor jedoch für Abwasserrohr DN 70**
desgl. wie vor jedoch
für Abwasserrohr  DN 70
liefern und montieren
Menge: 52,300 m

**1.1.1.50 desgl. wie vor jedoch für Abwasserrohr DN 50**
desgl. wie vor jedoch
für Abwasserrohr  DN 50
liefern und montieren
Menge: 15,200 m

**1.1.1.51 Wickelstreifen 70 mm**
Wickelstreifen
Breite 70mm
Länge Rolle 3,6m
Dicke 2mm
liefern und montieren
Menge: 30,000 St

*Hinweis: Schwitzwasserdämmung*
Schwitzwasserdämmung der Be - und Enlüftungsleitungen
der Abwasserleitungen auf einer Länge von je 3 m vor Gebäudeaustritt.

**1.1.1.52 Schwitzwasserdämmung DN 70 - 100**
Technische Vorbemerkung zur Kältedämmung an Rohrleitungen und verfahrenstechnischen Anlagen zur Tauwasserverhinderung & Energieeinsparung - Dämmung von Kunststoff- und Mehrschichtverbundrohren Øa <= 160 mm
Der nachstehenden Leistungsbeschreibung liegen folgende Vertragsbedingungen bzw. Normen und Richtlinien zugrunde:
» VOB (Verdingungsordnung für Bauleistungen)
» DIN EN 13501-1 "Klassifizierung von Bauprodukten und Bauarten zu ihrem Brandverhalten - Teil 1: Klassifizierung mit den Ergebnissen aus den Prüfungen zum Brandverhalten von Bauprodukten"
» Muster-Verwaltungsvorschrift Technische Baubestimmungen - Ausgabe 2017/1 (MVV TB 2017/1) - Teil A2: Brandschutz, Anhang 3, Tabelle 1.3.1; schwerentflammbar
» Muster-Verwaltungsvorschrift Technische Baubestimmungen - Ausgabe 2019/1 (MVV TB 2019/1) - Teil A2: Brandschutz, Anhang 4, Tabelle 1.2; normalentflammbar
» DIN 4140: "Dämmarbeiten an Betriebs- und haustechnischen Anlagen - Ausführung von Wärme- und Kältedämmungen"
» DIN 18 421 (VOB, Teil C): "Dämmarbeiten an technischen Anlagen"
» AGI Q 01 (Dämmarbeiten an betriebstechnischen Anlagen: Nebenleistungen, Abrechnungen)
Kältedämmung mit antibakteriellen Zusatzstoffen an Rohrleitungen mit flexiblem Schaumstoff auf Basis synthetischen Kautschuks mit geschlossenzelliger Materialstruktur.
- DGNB QS 2 Kriterium ENV 1.2 - Risiken für die lokale Umwelt (Version 2018)
Synthetischer Kautschuk mit Umwelt-Produktdeklaration Typ III
(Environmental Product Declaration, EPD)
Die Typ III-Umwelt-Produktdeklarationen (EPD) bilden die
Datengrundlage für die ökologische Gebäudebewertung nach
DIN EN 15978 Nachhaltigkeit von Bauwerken - Bewertung der
umweltbezogenen Qualität von Gebäuden - Berechnungsmethode.
Umwelt-Produktdeklarationen basieren auf internationalen Normen ISO 14025; ISO 14040ff) - sowie der Europäischen
DIN EN 15804 und sind deshalb international abgestimmt.
Sie sind als Nachweis für Umweltansprüche in der öffentlichen Beschaffung geeignet.
Farbe: Schwarz
Länge der Schläuche: 2 m
Wärmeleitfähigkeit bei 0°C Mitteltemperatur (DIN EN ISO 8497): ? 0 °C = 0,033 W/(m·K) Wasserdampf-Diffusionswiderstand (EN 13469): µ = 10.000
Baustoffklasse: normalentflammbar, Euroklasse E auf Kunststoff- und/oder Mehrschichtverbundrohren
Anwendungsbereich:
obere Anwendungsgrenztemperatur: bis +105° C
untere Anwendungsgrenztemperatur: -50°C
Bedingungen bei Betrieb:
Umgebungstemperatur: a = .26°C
Relative Luftfeuchte: F =  60.%
Äusserer Wärmeübergang: aa = 9 W / (m² · K)
Mediumtemperatur: i = 0°C
Verarbeitung
Alle Nähte sind mit Kleber fachgerecht zu verschließen. Zusätzlich je ein Schlauchende auf das Rohr kleben (Abschottungsverklebung). Weitere Verarbeitungsrichtlinien sind der Montageanleitung zu entnehmen.
Besonders zu beachten:
Der Korrosionsschutz und die Befestigung der Rohrleitungen gehören nicht in das Gewerk Dämmarbeiten.
Materialverträglichkeit mit dem angebotenen Abwasserrohrsystem ist vom AN zu prüfen und zu gewährleisten.
Kältedämmung an Rohrleitungen und verfahrenstechnischen Anlagen zur Tauwasserverhinderung & Energieeinsparung - Dämmung von Kunststoff- und Mehrschichtverbundrohren Øa <= 160 mm
wie beschrieben, liefern und anbringen.
Rohrwerkstoff / System: Kunststoff-
Rohraußendurchmesser: 76 - 110 mm
Dämmstärke: 19 mm
Angebotenes Fabrikat:
'.........'
(vom Bieter einzutragen)
liefern und montieren
Menge: 27,000 m

##### Titel 1.1.2 Trinkwasserleitungen und Zubehör

*Hinweis: Montage der Rohrleitungen in einer Höhe bis 3,5 m.*
Die Einheitspreise für sämtliche Montageleistungen gelten für Ausführungen in einer Montagehöhe bis einschließlich 3,50 m über Oberkante Rohfußboden (OKRF).

*Hinweis: Rohrleitung aus Edelstahl*
Rohrleitungen für Kalt- und Warmwasser in Trinkwasserinstallationen
nach DIN 1988 / EN 806, aus nichtrostenden Cr-Mo-Ti Stahl,
mit handelsüblichen Biegegeräten bis 28 mm biegbar,
Werkstoff-Nr. 1.4521, nach DIN EN 10088,
PRE-Wert: 24,1
Verbindung mit Press-Verbinder aus
Rotguss oder Siliziumbronze, und DVGW zertifizierter Prüfsicherheit
bei unverpresstem Verbinder über den gesamten Prüfbereich von 22 hPa (22 mbar) bis 0,3 MPa (3 bar) trocken,
0,1 MPa (1 bar) bis 0,65 MPa (6,5 bar) nass,
Pressverbindung bis DN 50 mit doppelter
Presskontur (vor und hinter dem Dichtelement),
EPDM-Dichtelement, unlösbar,
Rohr und Verbinder im Systemverbund
inklusive Systemzulassung,
mit DVGW-Baumusterprüfzertifikat
Angebotenes Fabrik:
'.........'
(vom Bieter einzutragen)
liefern und montieren

**1.1.2.1 Edelstahlrohr 15 mm**
Rohr 1.4521
aus nichtrostendem Stahl
15 x 1,0 mm
liefern und montieren
Menge: 54,600 lfdm

**1.1.2.2 Edelstahlrohr 18 mm**
Rohr 1.4521
aus nichtrostendem Stahl
18 x 1,0 mm
liefern und montieren
Menge: 17,400 lfdm

**1.1.2.3 Edelstahlrohr 22 mm**
Rohr 1.4521
aus nichtrostendem Stahl
22 x 1,2 mm
liefern und montierenn
Menge: 129,900 lfdm

**1.1.2.4 Edelstahlrohr 28 mm**
Rohr 1.4521
aus nichtrostendem Stahl
28 x 1,2 mm
liefern und montierenn
Menge: 70,600 lfdm

**1.1.2.5 Edelstahlrohr 35 mm**
Rohr 1.4521
aus nichtrostendem Stahl
35 x 1,5 mm
liefern und montierenn
Menge: 35,300 lfdm

*Hinweis: Form- und Verbindungsstücke für Edelstahlrohr*

**1.1.2.6 Bogen 15 mm**
Bogen
in den erforderlichen Winkelgraden,
aus Rotguss oder Siliziumbronze
Größe: 15 mm
liefern und montieren
Menge: 35,000 Stck

**1.1.2.7 Bogen 18 mm**
Bogen
in den erforderlichen Winkelgraden,
aus Rotguss oder Siliziumbronze
Größe: 18 mm
liefern und montieren
Menge: 15,000 Stck

**1.1.2.8 Bogen 22 mm**
Bogen
in den erforderlichen Winkelgraden,
aus Rotguss oder Siliziumbronze
Größe: 22 mm
liefern und montieren
Menge: 75,000 Stck

**1.1.2.9 Bogen 28 mm**
Bogen
in den erforderlichen Winkelgraden,
aus Rotguss oder Siliziumbronze
Größe: 28 mm
liefern und montieren
Menge: 45,000 Stck

**1.1.2.10 Bogen 35 mm**
Bogen
in den erforderlichen Winkelgraden,
aus Rotguss oder Siliziumbronze
Größe: 35 mm
liefern und montieren
Menge: 10,000 Stck

**1.1.2.11 T-Stück 15 mm**
T-Stück
aus Rotguss oder Siliziumbronze
Größe: 15 mm in allen erhältlichen Abgangsvarianten
liefern und montieren
Menge: 5,000 Stck

**1.1.2.12 T-Stück 18 mm**
T-Stück
aus Rotguss oder Siliziumbronze
Größe: 18 mm in allen erhältlichen Abgangsvarianten
liefern und montieren
Menge: 4,000 Stck

**1.1.2.13 T-Stück 22 mm**
T-Stück
aus Rotguss oder Siliziumbronze
Größe: 22 mm in allen erhältlichen Abgangsvarianten
liefern und montieren
Menge: 13,000 Stck

**1.1.2.14 T-Stück 28 mm**
T-Stück
aus Rotguss oder Siliziumbronze
Größe: 28 mm in allen erhältlichen Abgangsvarianten
liefern und montieren
Menge: 4,000 Stck

**1.1.2.15 T-Stück 35 mm**
T-Stück
aus Rotguss oder Siliziumbronze
Größe: 35 mm in allen erhältlichen Abgangsvarianten
liefern und montieren
Menge: 7,000 Stck

**1.1.2.16 Muffe 15 mm**
Muffe
aus Rotguss oder Siliziumbronze
Größe 15 mm
liefern und montieren
Menge: 10,000 Stck

**1.1.2.17 Muffe 18 mm**
Muffe
aus Rotguss oder Siliziumbronze
Größe 18 mm
liefern und montieren
Menge: 6,000 Stck

**1.1.2.18 Muffe 22 mm**
Muffe
aus Rotguss oder Siliziumbronze
Größe 22 mm
liefern und montieren
Menge: 20,000 Stck

**1.1.2.19 Muffe 28 mm**
Muffe
aus Rotguss oder Siliziumbronze
Größe 28 mm
liefern und montieren
Menge: 18,000 Stck

**1.1.2.20 Muffe 35 mm**
Muffe
aus Rotguss oder Siliziumbronze
Größe 35 mm
liefern und montieren
Menge: 10,000 Stck

**1.1.2.21 Redu 18 mm**
Reduzierung
aus Rotguss oder Siliziumbronze
Größe 18 mm in allen erhältlichen Übergangsgrößen
liefern und montieren
Menge: 10,000 Stck

**1.1.2.22 Redu 22 mm**
Reduzierung
aus Rotguss oder Siliziumbronze
Größe 22 mm in allen erhältlichen Übergangsgrößen
liefern und montieren
Menge: 15,000 Stck

**1.1.2.23 Redu 28 mm**
Reduzierung
aus Rotguss oder Siliziumbronze
Größe 28 mm in allen erhältlichen Übergangsgrößen
liefern und montieren
Menge: 15,000 Stck

**1.1.2.24 Redu 35 mm**
Reduzierung
aus Rotguss oder Siliziumbronze
Größe 35 mm in allen erhältlichen Übergangsgrößen
liefern und montieren
Menge: 4,000 Stck

**1.1.2.25 Gewinde - Übergangsstück 15 mm**
Gewinde-Übergangsstück
aus Rotguss oder Siliziumbronze
Größe 15 mm x 1/2"
liefern und montieren
Menge: 15,000 Stck

**1.1.2.26 Gewinde - Übergangsstück 18 mm**
Gewinde-Übergangsstück
aus Rotguss oder Siliziumbronze
Größe 18 mm x 1/2"
liefern und montieren
Menge: 7,000 Stck

**1.1.2.27 Gewinde - Übergangsstück 22 mm**
Gewinde-Übergangsstück
aus Rotguss oder Siliziumbronze
Größe 22 mm x 3/4"
liefern und montieren
Menge: 15,000 Stck

**1.1.2.28 Gewinde - Übergangsstück 28 mm**
Gewinde-Übergangsstück
aus Rotguss oder Siliziumbronze
Größe 28 mm x 1"
liefern und montieren
Menge: 15,000 Stck

**1.1.2.29 Gewinde - Übergangsstück 35 mm**
Gewinde-Übergangsstück
aus Rotguss oder Siliziumbronze
Größe 35 mm x 11/4"
liefern und montieren
Menge: 6,000 Stck

**1.1.2.30 Wandscheibe 15 mm**
Wandscheibe
aus Rotguss oder Siliziumbronze
Größe 15 mm x 1/2"
liefern und montieren
Menge: 20,000 Stck

**1.1.2.31 Wandscheibe 18 mm**
Wandscheibe
aus Rotguss oder Siliziumbronze
Größe 18 mm x 1/2"
liefern und montieren
Menge: 4,000 Stck

**1.1.2.32 Wandscheibe 22 mm**
Wandscheibe
aus Rotguss oder Siliziumbronze
Größe 22 mm x 1/2"
liefern und montieren
Menge: 3,000 Stck

**1.1.2.33 Doppelwandscheibe 15 mm**
Doppelwandscheibe
aus Rotguss oder Siliziumbronze
Größe 15 mm x 1/2"
liefern und montieren
Menge: 5,000 Stck

**1.1.2.34 Schallschlucker, Wandscheibe**
Schallschlucker,
aus Gummi, passend zu den Wandscheiben
in Verbindung mit der Halterung.
liefern und montieren
Menge: 27,000 Stck

**1.1.2.35 Schallschlucker, Doppelwandscheibe**
Schallschlucker
aus Gummi, passend zur Doppelwandscheibe
liefern und montieren
Menge: 5,000 Stck

**1.1.2.36 Abdichtmanschette für Wandscheiben und Durchführungen**
Dichtmanschette zur Abdichtung gegen
Feuchtigkeitsdurchdringungen in der Wand bei
Armaturenanschlüssen.
Länge x Breite: 140 x 140 mm
Innendurchmesser: 15 mm
liefern und montieren
Menge: 32,000 Stck

*Hinweis: Mehrschichtverbundrohr*
Rohrleitungen Trinkwasserinstallationen
nach DIN 1988 / EN 806,
aus formstabilen grauen PE-Xc/Al/PE-Xc
Mehrschichtverbundrohren,
diffusionsdicht, Verbindung mit -Verbinder aus
Rotguss, als druckverlustoptimiertes System,
ohne O-Ring,
DVGW zertifizierter
Prüfsicherheit bei unverpresstem Verbinder,
unlösbar,
mit DVGW-Baumusterprüfzertifikat
Angebotenes Fabrikat:
'.........'
(vom Bieter einzutragen)
liefern und montieren

*Hinweis: Vorisoliertes Rohr für Vorwandmontage*
==============================

**1.1.2.37 zuvor beschriebenes Rohr mit 13mm Dämmung, 16x2,2 mm**
PE-Xc/Al/PE-Xc-Rohr,
für die Trinkwasser-
und Heizungsinstallation,
in 13 mm Wärmedämmung
(l=0,040 W/mK),
für Trinkwasser-
und Heizungs-Installationen,
Trinkwasserleitung kalt nach
DIN 1988-200 Tabelle 8 Zeile 1 und 6,
Trinkwasser
Größe: 16x2,2mm
liefern und montieren
Menge: 10,500 m

**1.1.2.38 zuvor beschriebenes Rohr mit 13mm Dämmung 20x2,8mm**
zuvor beschriebenes Rohr mit 13mm Dämmung,
Größe: 20x2,8mm
liefern und montieren
Menge: 18,100 m

**1.1.2.39 zuvor beschriebenes Rohr mit 13mm Dämmung 25x2,7mm**
zuvor beschriebenes Rohr mit 13mm Dämmung,
Größe: 25x2,7mm
liefern und montieren
Menge: 45,900 m

**1.1.2.40 zuvor beschriebenes Rohr mit 13mm Dämmung 32x3,2mm**
zuvor beschriebenes Rohr mit 13mm Dämmung,
Größe: 32x3,2mm
liefern und montieren
Menge: 12,800 m

*Hinweis: Form- und Verbindungsstücke*

**1.1.2.41 Bogen 16 mm**
Bogen,
in den erforderlichen Winkelgraden,
aus Rotguss
Größe: 16 mm
liefern und montieren
Menge: 10,000 Stck

**1.1.2.42 Bogen 20 mm**
Bogen,
in den erforderlichen Winkelgraden,
aus Rotguss
Größe: 20 mm
liefern und montieren
Menge: 12,000 Stck

**1.1.2.43 Bogen 25 mm**
Bogen,
in den erforderlichen Winkelgraden,
aus Rotguss
Größe: 25 mm
liefern und montieren
Menge: 20,000 Stck

**1.1.2.44 Bogen 32 mm**
Bogen,
in den erforderlichen Winkelgraden,
aus Rotguss
Größe: 32 mm
liefern und montieren
Menge: 8,000 Stck

**1.1.2.45 T-Stück 16 mm**
T-Stück,
mit allen erhältlichen Abgangsgrößen
aus Rotguss
Größe: 16 mm
liefern und montieren
Menge: 31,000 Stck

**1.1.2.46 T-Stück 20 mm**
T-Stück,
mit allen erhältlichen Abgangsgrößen
aus Rotguss
Größe: 20 mm
liefern und montieren
Menge: 5,000 Stck

**1.1.2.47 T-Stück 25 mm**
T-Stück,
mit allen erhältlichen Abgangsgrößen
aus Rotguss
Größe: 25 mm
liefern und montieren
Menge: 10,000 Stck

**1.1.2.48 T-Stück 32 mm**
T-Stück,
mit allen erhältlichen Abgangsgrößen
aus Rotguss
Größe: 32 mm
liefern und montieren
Menge: 3,000 Stck

**1.1.2.49 Kupplung 16 mm**
Kupplung,
aus Rotguss,
Größe 16 mm
liefern und montieren
Menge: 12,000 Stck

**1.1.2.50 Kupplung 20 mm**
Kupplung,
aus Rotguss,
Größe 20 mm
liefern und montieren
Menge: 8,000 Stck

**1.1.2.51 Kupplung 20x16 mm**
Kupplung,
aus Rotguss,
Größe: 20 X 16
liefern und montieren
Menge: 8,000 Stck

**1.1.2.52 Kupplung 25x20 mm**
Kupplung,
aus Rotguss,
Größe: 25 X 20
liefern und montieren
Menge: 5,000 Stck

**1.1.2.53 Kupplung 32x25 mm**
Kupplung,
aus Rotguss,
Größe: 32 X 25
liefern und montieren
Menge: 3,000 Stck

**1.1.2.54 Übergangsstück 16x1/2"**
Übergangsstück,
aus Rotguss,
mit Rp-Gewinde,
16 X 1/2
liefern und montieren
Menge: 4,000 Stck

**1.1.2.55 Übergangsstück 16x3/4"**
Übergangsstück,
aus Rotguss,
mit Rp-Gewinde,
16 X 3/4"
liefern und montieren
Menge: 5,000 Stck

**1.1.2.56 Übergangsstück 20x1/2"**
Übergangsstück,
aus Rotguss,
mit Rp-Gewinde,
20 X 1/2"
liefern und montieren
Menge: 2,000 Stck

**1.1.2.57 Übergangsstück 20x3/4"**
Übergangsstück,
aus Rotguss,
mit Rp-Gewinde,
20 X 3/4"
liefern und montieren
Menge: 3,000 Stck

**1.1.2.58 Übergangsstück 32x1"**
Übergangsstück,
aus Rotguss,
mit Rp-Gewinde,
32 X 1"
liefern und montieren
Menge: 2,000 Stck

**1.1.2.59 Wandscheibe, 16 mm**
Wandscheibe,
aus Rotguss
16 mm x 1/2"
liefern und montieren
Menge: 8,000 Stck

**1.1.2.60 Wandscheibe, 20 mm**
Wandscheibe,
aus Rotguss
20 mm x 1/2"
liefern und montieren
Menge: 4,000 Stck

**1.1.2.61 Doppelwandscheibe 16 mm**
Doppelwandscheibe,
aus Rotguss
16 mm x 1/2"
liefern und montieren
Menge: 12,000 Stck

**1.1.2.62 Doppelwandscheibe, 20 mm**
Doppelwandscheibe,
aus Rotguss
20 mm x 1/2"
liefern und montieren
Menge: 6,000 Stck

**1.1.2.63 Übergangsstück 20 x 22 mm**
Übergangsstück,
aus Rotguss, mit Pressende,
20 x 22 mm
liefern und montieren
Menge: 10,000 Stck

**1.1.2.64 Übergangsstück 16 x 15 mm**
Übergangsstück,
aus Rotguss, mit Pressende,
16 x 15 mm
liefern und montieren
Menge: 15,000 Stck

**1.1.2.65 Schallschlucker, Wandscheibe**
Schallschlucker,
aus Gummi, passend zu den Wandscheiben
in Verbindung mit der Halterung.
liefern und montieren
Menge: 12,000 Stck

**1.1.2.66 Schallschlucker, Doppelwandscheibe**
Schallschlucker
aus Gummi, passend zur Doppelwandscheibe
liefern und montieren
Menge: 18,000 Stck

*Hinweis: Befestigungsmaterial*

**1.1.2.67 Montageschiene**
Montageschiene Ausführungen (B x H x s)
30 x 30 x 2,0 mm
Werkstoff-Material: Stahl 1.0242, sendzimirverzinkt.
Mit gleichmäßigem Lochbild am Schienenrücken
Angebotenes Fabrikat:
'.........'
(vom Bieter einzutragen)
liefern und montieren
Menge: 10,000 lfdm

**1.1.2.68 Schienenkonsole**
Wandplatte für vorbenannter-Profilschiene zur Wand- und Deckenbefestigung geeignet.
In der Abmessungen von ca: 30 x 20 x 200 mm. Kragarm mit durchgängigem Montageschlitz und
gleichmäßig verteilten Lang- und/oder Rundlöchern am Schienenrücken.
Erhöhter Korrosionsschutz durch sedimier verzinkte Oberflächenbeschichtung.
liefern und montieren
Menge: 5,000 St

**1.1.2.69 Schienenendstopfen**
Schienenendstopfen als optischer und funktionaler Schienenabschluss.
Werkstoff-Material: PE (Polyethylen)
liefern und montieren
Menge: 15,000 St

**1.1.2.70 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.Unterlegscheibe passend abgelängt
liefern und montieren
Menge: 10,000 lfdm

**1.1.2.71 Hammerkopfbefestigung M8x50 mm**
Hammerkopfbefestigung M10x50 mm zu vorgenannter Profilschiene
Eigenschaften:
gefertigt aus Stahl 1.0332
elektrolytisch verzinkt, mit
Klemmfeder. Schiebemutter mit Gewindestift, Unterlegscheibe und Federring
für eine schnelle Montage vormontiert
durch die Klemmfeder ist das Produkt bis zur Endfixierung in der Schiene einfach und flexibel verschieb- bzw. positionierbar
liefern und montieren.
Menge: 25,000 St

**1.1.2.72 Hammerkopfbefestigung M10x50 mm**
Hammerkopfbefestigung M10x50 mm zu vorgenannter Profilschiene
Eigenschaften:
gefertigt aus Stahl 1.0332
elektrolytisch verzinkt, mit
Klemmfeder. Schiebemutter mit Gewindestift, Unterlegscheibe und Federring
für eine schnelle Montage vormontiert
durch die Klemmfeder ist das Produkt bis zur Endfixierung in der Schiene einfach und flexibel verschieb- bzw. positionierbar
liefern und montieren
Menge: 5,000 St

**1.1.2.73 Gewindestange M8**
Gewindestangen zur Anbindung an Bauteilen mit Gewindeanschluss
Werkstoff-Material: Stahl, elektrolytisch verzinkt
Ausführungen in M8
Erfüllt Brandschutzanforderungen der MLAR/LAR/RbALei.
liefern und montieren
Menge: 15,000 lfdm

**1.1.2.74 Gewindestange M10**
Gewindestangen zur Anbindung an Bauteilen mit Gewindeanschluss
Werkstoff-Material: Stahl, elektrolytisch verzinkt
Ausführungen in M10
Erfüllt Brandschutzanforderungen der MLAR/LAR/RbALei.
liefern und montieren
Menge: 1,000 lfdm

**1.1.2.75 Metalldübel**
Material: Stahl
Größe: M8/M10
Einbautiefe: mindestens die doppelte Dübellänge ohne Brandschutztechnischen Einbaunachweis
Zugbelastung: Rechnerisch maximal 500 N
liefern und montieren.
Menge: 40,000 Stck

**1.1.2.76 Sechskantmuttern M10 - DIN 934 - galvanisch verzinkt -**
Sechskantmuttern M10 - DIN 934 - galvanisch verzinkt - Festigkeitsklasse 8
liefern und montieren
Menge: 15,000 Stck

**1.1.2.77 Scheiben 10,5 x 28 x 4 mm,**
Unterlegscheiben 10,5 x 30 x 4 mm, Galvanisch verzinkt
DIN 9021, DIN-EN-ISO 7093
liefern und montieren
Menge: 15,000 Stck

**1.1.2.78 Bolzenanker M8 x 75mm**
Bolzenanker (Kohlenstoffstahl) für höchste Leistung in gerissenem Beton und bei seismischen Lasten
Werkstoff, Korrosion: Kohlenstoffstahl, verzinkt
Kopfkonfiguration: Außengewinde
Zulassungen / Prüfberichte: Brandschutz, ETA, Seismisch
M8 x 75 mm
liefern und montieren
Menge: 40,000 Stck

**1.1.2.79 Schraubanker / Betonschraube Sechskantkopf**
Schraubanker / Betonschraube Sechskantkopf
Befestigung der zuvor beschriebenen Position mit Erzeugnis:
galvanisch verzinkt
Durchmesser10 x 70 mm
Mehrfachbeschichtung
nichtrostender Stahl A4 (R)
Einbau und Montage gem. Europäisch Technischer Bewertung ETA-20/0867
mit Bohrmethode
Hammerbohren ohne Bohrlochreinigung in jede Bohrrichtung (Größen 8 bis 14)
inkl. anzeichnen und bohren
liefern und montieren
Menge: 50,000 Stck

*Hinweis: Rohrschellen*
zur Befestigung von metallischen Rohren,
wie z.B. Kupfer-, Wicu-, Stahlrohr, mit
Schallschutzeinlage für DIN 4109,
Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)
Angebotenes Fabrikat:
'.........'
(vom Bieter einzutragen)
liefern und montieren

**1.1.2.80 Rohrschelle für Rohr-Ø 15-18 mm, M8/M10**
Rohrschelle mit Schallschutzeinlage und
Schnellverschluss zur Befestigung leichter
Rohrleitungen mit
einem Außen-Ø von 15 bis 18 mm. Anschlussmutter M8/M10
liefern und montieren
Menge: 35,000 St

**1.1.2.81 Rohrschelle für Rohr-Ø 20-23 mm, M8/M10**
Rohrschelle mit Schallschutzeinlage und
Schnellverschluss zur Befestigung leichter
Rohrleitungen mit
einem Außen-Ø von 20 bis 23 mm. Anschlussmutter M8/M10
liefern und montieren
Menge: 10,000 St

**1.1.2.82 Rohrschelle für Rohr-Ø 25-28 mm, M8/M10**
Rohrschelle mit Schallschutzeinlage und
Schnellverschluss zur Befestigung leichter
Rohrleitungen mit
einem Außen-Ø von 25 bis 28 mm. Anschlussmutter M8/M10
liefern und montieren
Menge: 35,000 St

**1.1.2.83 Rohrschelle für Rohr-Ø 32-38 mm, M8/M10**
Rohrschelle mit Schallschutzeinlage und
Schnellverschluss zur Befestigung leichter
Rohrleitungen mit
einem Außen-Ø von 32 bis 38 mm. Anschlussmutter M8/M10
liefern und montieren
Menge: 20,000 St

*Hinweis: Montage der Rohrleitungen in einer Höhe über 3,5 m.*
Montage der Rohrleitungen in einer Höhe über 3,5 m. Einschließlich aller erforderlichen Gerüste, Hebebühnen, Absturzsicherungen sowie aller Nebenleistungen für eine fachgerechte und sichere Montage.
Die Ausführung hat unter Beachtung der jeweils gültigen gesetzlichen und berufsgenossenschaftlichen Vorschriften zu erfolgen, insbesondere:
- Arbeitsschutzgesetz (ArbSchG)
- Betriebssicherheitsverordnung (BetrSichV)
- Technische Regeln für Betriebssicherheit (TRBS 2121)
- DGUV Vorschrift 1 "Grundsätze der Prävention
- einschlägige Unfallverhütungsvorschriften der zuständigen Berufsgenossenschaft
-
Erforderliches Gerüst ist gesondert ausgeschrieben.

**1.1.2.84 Edelstahlrohr 15 mm**
Rohr 1.4521
aus nichtrostendem Stahl
15 x 1,0 mm
liefern und montieren
Menge: 15,900 lfdm

**1.1.2.85 Edelstahlrohr 18 mm**
Rohr 1.4521
aus nichtrostendem Stahl
18 x 1,0 mm
liefern und montieren
Menge: 8,200 lfdm

**1.1.2.86 Edelstahlrohr 22 mm**
Rohr 1.4521
aus nichtrostendem Stahl
22 x 1,2 mm
liefern und montieren
Menge: 85,500 lfdm

**1.1.2.87 Edelstahlrohr 28 mm**
Rohr 1.4521
aus nichtrostendem Stahl
28 x 1,2 mm
liefern und montieren
Menge: 45,200 lfdm

**1.1.2.88 Edelstahlrohr 35 mm**
Rohr 1.4521
aus nichtrostendem Stahl
35 x 1,5 mm
liefern und montieren
Menge: 20,600 lfdm

*Hinweis: Form- und Verbindungsstücke für Edelstahlrohr*

**1.1.2.89 Bogen 15 mm**
Bogen
in den erforderlichen Winkelgraden,
aus Rotguss oder Siliziumbronze
Größe: 15 mm
liefern und montieren
Menge: 10,000 Stck

**1.1.2.90 Bogen 18 mm**
Bogen
in den erforderlichen Winkelgraden,
aus Rotguss oder Siliziumbronze
Größe: 18 mm
liefern und montieren
Menge: 10,000 Stck

**1.1.2.91 Bogen 22 mm**
Bogen
in den erforderlichen Winkelgraden,
aus Rotguss oder Siliziumbronze
Größe: 22 mm
liefern und montieren
Menge: 40,000 Stck

**1.1.2.92 Bogen 28 mm**
Bogen
in den erforderlichen Winkelgraden,
aus Rotguss oder Siliziumbronze
Größe: 28 mm
liefern und montieren
Menge: 28,000 Stck

**1.1.2.93 Bogen 35 mm**
Bogen
in den erforderlichen Winkelgraden,
aus Rotguss oder Siliziumbronze
Größe: 35 mm
liefern und montieren
Menge: 10,000 Stck

**1.1.2.94 T-Stück 15 mm**
T-Stück
aus Rotguss oder Siliziumbronze
Größe: 15 mm in allen erhältlichen Abgangsvarianten
liefern und montieren
Menge: 5,000 Stck

**1.1.2.95 T-Stück 18 mm**
T-Stück
aus Rotguss oder Siliziumbronze
Größe: 18 mm in allen erhältlichen Abgangsvarianten
liefern und montieren
Menge: 2,000 Stck

**1.1.2.96 T-Stück 22 mm**
T-Stück
aus Rotguss oder Siliziumbronze
Größe: 22 mm in allen erhältlichen Abgangsvarianten
liefern und montieren
Menge: 7,000 Stck

**1.1.2.97 T-Stück 28 mm**
T-Stück
aus Rotguss oder Siliziumbronze
Größe: 28 mm in allen erhältlichen Abgangsvarianten
liefern und montieren
Menge: 6,000 Stck

**1.1.2.98 T-Stück 35 mm**
T-Stück
aus Rotguss oder Siliziumbronze
Größe: 35 mm in allen erhältlichen Abgangsvarianten
liefern und montieren
Menge: 3,000 Stck

**1.1.2.99 Muffe 15 mm**
Muffe
aus Rotguss oder Siliziumbronze
Größe 15 mm
liefern und montieren
Menge: 5,000 Stck

**1.1.2.100 Muffe 18 mm**
Muffe
aus Rotguss oder Siliziumbronze
Größe 18 mm
liefern und montieren
Menge: 3,000 Stck

**1.1.2.101 Muffe 22 mm**
Muffe
aus Rotguss oder Siliziumbronze
Größe 22 mm
liefern und montieren
Menge: 12,000 Stck

**1.1.2.102 Muffe 28 mm**
Muffe
aus Rotguss oder Siliziumbronze
Größe 28 mm
liefern und montieren
Menge: 7,000 Stck

**1.1.2.103 Muffe 35 mm**
Muffe
aus Rotguss oder Siliziumbronze
Größe 35 mm
liefern und montieren
Menge: 3,000 Stck

**1.1.2.104 Redu 18 mm**
Reduzierung
aus Rotguss oder Siliziumbronze
Größe 18 mm in allen erhältlichen Übergangsgrößen
liefern und montieren
Menge: 10,000 Stck

**1.1.2.105 Redu 22 mm**
Reduzierung
aus Rotguss oder Siliziumbronze
Größe 22 mm in allen erhältlichen Übergangsgrößen
liefern und montieren
Menge: 15,000 Stck

**1.1.2.106 Redu 28 mm**
Reduzierung
aus Rotguss oder Siliziumbronze
Größe 28 mm in allen erhältlichen Übergangsgrößen
liefern und montieren
Menge: 15,000 Stck

**1.1.2.107 Redu 35 mm**
Reduzierung
aus Rotguss oder Siliziumbronze
Größe 35 mm in allen erhältlichen Übergangsgrößen
liefern und montieren
Menge: 4,000 Stck

*Hinweis: Anmerkung*
Anmerkung
Trinkwasserleitung aus PE Rohr, verlegt in einem bauseitigen Leerrohr mit maximalen Bogengraden von 15 Grad
verlegt
Die PE Leitung wird nach erstellen der gesamten Leerohrleitung
eingezogen

**1.1.2.108 PE 100 RC-Vollwandrohr**
PE 100 RC-Vollwandrohr
PE 100 RC-Vollwandrohr
für Trinkwasser, SDR 11 (PN16)
nach DIN EN 12201, DIN CERTCO (PAS
1075), coextrudiert, blau durchgefärbt,
nach DVGW-Arbeitsblatt GW 335 A2, DVGW-
geprüft
Nennweite: DA 20 mm
Wandstärke: 2,0 mm
Länge: Ringbund 100 m
Druckstufe: PN 16
Die Rohrenden für späteren Anschluss sichern
liefern und in Leerrohr einziehen
Menge: 30,000 lfdm

**1.1.2.109 Reduzierstück 11/2"**
Reduzierstück Rotguss, Siliziumbronze oder Kupfer-
Silizium-Legierung
R: 1 1/2 x 11/4"
liefern und montieren
Menge: 2,000 Stck

**1.1.2.110 Reduzierstück 11/4"**
Reduzierstück Rotguss, Siliziumbronze oder Kupfer-
Silizium-Legierung
R: 1 1/4 x 1"
liefern und montieren
Menge: 2,000 Stck

**1.1.2.111 Reduzierstück 3/4"**
Reduzierstück Rotguss, Siliziumbronze oder Kupfer-
Silizium-Legierung
R: 1/2" AG x 3/4" IG
liefern und montieren
Menge: 2,000 Stck

**1.1.2.112 Muffe Rotguss**
Muffe Rotguss, Siliziumbronze oder Kupfer-
Silizium-Legierung
R: 11/4"
liefern und montieren
Menge: 2,000 Stck

**1.1.2.113 Anschlussverschraubung für PE Trinkwasserleitung 20 mm**
Anschlussverschraubung 20 mm x 1/2" AG
Rotguss mit Überwurf und Klemmring
liefern und montieren
Menge: 2,000 Stck

**1.1.2.114 desgl. wie vor, jedoch als Winkelverschraubung**
desgl. wie vor, jedoch als Winkelverschraubung
20 mm x 1/2" AG
liefern und montieren
Menge: 2,000 Stck

**1.1.2.115 desgl. wie vor, jedoch als T-Stück**
desgl. wie vor, jedoch als T-Stck
20 mm x 3/4" AG x 20 mm
liefern und montieren
Menge: 1,000 Stck

*Hinweis: Befestigungsmaterial*

**1.1.2.116 Montageschiene**
Montageschiene Ausführungen (B x H x s)
30 x 30 x 2,0 mm
Werkstoff-Material: Stahl 1.0242, sendzimirverzinkt.
Mit gleichmäßigem Lochbild am Schienenrücken
Angebotenes Fabrikat:
'.........'
(vom Bieter einzutragen)
liefern und montieren
Menge: 8,000 lfdm

**1.1.2.117 Schienenkonsole**
Wandplatte für vorbenannter-Profilschiene zur Wand- und Deckenbefestigung geeignet.
In der Abmessungen von ca: 30 x 20 x 200 mm. Kragarm mit durchgängigem Montageschlitz und
gleichmäßig verteilten Lang- und/oder Rundlöchern am Schienenrücken.
Erhöhter Korrosionsschutz durch sedimier verzinkte Oberflächenbeschichtung.
liefern und montieren
Menge: 5,000 St

**1.1.2.118 Schienenendstopfen**
Schienenendstopfen als optischer und funktionaler Schienenabschluss.
Werkstoff-Material: PE (Polyethylen)
liefern und montieren
Menge: 15,000 St

**1.1.2.119 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.
Unterlegscheibe passend abgelängt
liefern und montieren
Menge: 5,000 lfdm

**1.1.2.120 Hammerkopfbefestigung M8x50 mm**
Hammerkopfbefestigung M10x50 mm zu vorgenannter Profilschiene
Eigenschaften:
gefertigt aus Stahl 1.0332
elektrolytisch verzinkt, mit
Klemmfeder. Schiebemutter mit Gewindestift, Unterlegscheibe und Federring
für eine schnelle Montage vormontiert
durch die Klemmfeder ist das Produkt bis zur Endfixierung in der Schiene einfach und flexibel verschieb- bzw. positionierbar
liefern und montieren.
Menge: 25,000 St

**1.1.2.121 Hammerkopfbefestigung M10x50 mm**
Hammerkopfbefestigung M10x50 mm zu vorgenannter Profilschiene
Eigenschaften:
gefertigt aus Stahl 1.0332
elektrolytisch verzinkt, mit
Klemmfeder. Schiebemutter mit Gewindestift, Unterlegscheibe und Federring
für eine schnelle Montage vormontiert
durch die Klemmfeder ist das Produkt bis zur Endfixierung in der Schiene einfach und flexibel verschieb- bzw. positionierbar
liefern und montieren
Menge: 5,000 St

**1.1.2.122 Gewindestange M8**
Gewindestangen zur Anbindung an Bauteilen mit Gewindeanschluss
Werkstoff-Material: Stahl, elektrolytisch verzinkt
Ausführungen in M8
Erfüllt Brandschutzanforderungen der MLAR/LAR/RbALei.
liefern und montieren
Menge: 8,000 lfdm

**1.1.2.123 Gewindestange M10**
Gewindestangen zur Anbindung an Bauteilen mit Gewindeanschluss
Werkstoff-Material: Stahl, elektrolytisch verzinkt
Ausführungen in M10
Erfüllt Brandschutzanforderungen der MLAR/LAR/RbALei.
liefern und montieren
Menge: 1,000 lfdm

**1.1.2.124 Metalldübel**
Material: Stahl
Größe: M8/M10
Einbautiefe: mindestens die doppelte Dübellänge ohne Brandschutztechnischen Einbaunachweis
Zugbelastung: Rechnerisch maximal 500 N
liefern und montieren.
Menge: 30,000 Stck

**1.1.2.125 Sechskantmuttern M10 - DIN 934 - galvanisch verzinkt -**
Sechskantmuttern M10 - DIN 934 - galvanisch verzinkt - Festigkeitsklasse 8
liefern und montieren
Menge: 15,000 Stck

**1.1.2.126 Scheiben 10,5 x 28 x 4 mm,**
Unterlegscheiben 10,5 x 30 x 4 mm, Galvanisch verzinkt
DIN 9021, DIN-EN-ISO 7093
liefern und montieren
Menge: 15,000 Stck

**1.1.2.127 Bolzenanker M8 x 75mm**
Bolzenanker (Kohlenstoffstahl) für höchste Leistung in gerissenem Beton und bei seismischen Lasten
Werkstoff, Korrosion: Kohlenstoffstahl, verzinkt
Kopfkonfiguration: Außengewinde
Zulassungen / Prüfberichte: Brandschutz, ETA, Seismisch
M8 x 75 mm
liefern und montieren
Menge: 40,000 Stck

**1.1.2.128 Schraubanker / Betonschraube Sechskantkopf**
Schraubanker / Betonschraube Sechskantkopf
Befestigung der zuvor beschriebenen Position mit Erzeugnis:
galvanisch verzinkt
Durchmesser10 x 70 mm
Mehrfachbeschichtung
nichtrostender Stahl A4 (R)
Einbau und Montage gem. Europäisch Technischer Bewertung ETA-20/0867
mit Bohrmethode
Hammerbohren ohne Bohrlochreinigung in jede Bohrrichtung (Größen 8 bis 14)
inkl. anzeichnen und bohren
liefern und montieren
Menge: 50,000 Stck

*Hinweis: Rohrschellen*
zur Befestigung von metallischen Rohren,
wie z.B. Kupfer-, Wicu-, Stahlrohr, mit
Schallschutzeinlage für DIN 4109,
Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)
Angebotenes Fabrikat:
'.........'
(vom Bieter einzutragen)
liefern und montieren

**1.1.2.129 Rohrschelle für Rohr-Ø 15-18 mm, M8/M10**
Rohrschelle mit Schallschutzeinlage und
Schnellverschluss zur Befestigung leichter
Rohrleitungen mit
einem Außen-Ø von 15 bis 18 mm. Anschlussmutter M8/M10
liefern und montieren
Menge: 55,000 St

**1.1.2.130 Rohrschelle für Rohr-Ø 20-23 mm, M8/M10**
Rohrschelle mit Schallschutzeinlage und
Schnellverschluss zur Befestigung leichter
Rohrleitungen mit
einem Außen-Ø von 20 bis 23 mm. Anschlussmutter M8/M10
liefern und montieren
Menge: 140,000 St

**1.1.2.131 Rohrschelle für Rohr-Ø 25-28 mm, M8/M10**
Rohrschelle mit Schallschutzeinlage und
Schnellverschluss zur Befestigung leichter
Rohrleitungen mit
einem Außen-Ø von 25 bis 28 mm. Anschlussmutter M8/M10
liefern und montieren
Menge: 85,000 St

**1.1.2.132 Rohrschelle für Rohr-Ø 32-38 mm, M8/M10**
Rohrschelle mit Schallschutzeinlage und
Schnellverschluss zur Befestigung leichter
Rohrleitungen mit
einem Außen-Ø von 32 bis 38 mm. Anschlussmutter M8/M10
liefern und montieren
Menge: 32,000 St

##### Titel 1.1.3 Rohrdämmung und Zubehör

*Hinweis: Dämmhülsen*

**1.1.3.1 Boden Kompaktdämmhülse Größe: 28mm DSD: 100%**
Geschlossenzelliges Dämmmaterial,
Schaumstoff aus Qualitätspolyethylen
gemäß EnEV 100% erhöhte
strapazierfähigkeit
für Fußbodenverlegung im Estrich
Wõrmeleitfähigkeit: 0,040 W/m
Größe: 28mm,
Dämmstärke: 28mm
Angebotenes Material:
‘--------‘
(vom Bieter einzutragen)
liefern und montieren
Menge: 18,400 lfdm

**1.1.3.2 desgl. wie vor, jedoch Größe: 22mm DSD:100%**
desgl. wie vor, jedoch
Größe: 22mm
Dämmstärke: 22 mm
liefern und montieren
Menge: 40,500 lfdm

**1.1.3.3 desgl. wie vor, jedoch Größe: 15mm DSD:100%**
desgl. wie vor, jedoch
Größe: 15mm
Dämmstärke: 15mm
liefern und montieren
Menge: 33,200 lfdm

*Hinweis: Mineralwollisolierung mit PVC-Ummantelung*
An allen freiliegenden Leitungen, In offenen Wand ,- u. Deckenbereichen

**1.1.3.4 Rohrdämmung mit PVC Mantel 15x1,0**
Rohrdämmung bestehend aus
nichtbrennbarer Alukaschierter
Mineralwollmatte, Wärmeleitfähigkeit 0,35 W/mK
verklebt und mit verz. Bindedraht um die
Rohre gebunden, hierüber eine Umhüllung
aus schwerentflammbarer Isogenopak
Folie komplett mit Endmanschette.
Die Leitungen werden generell bei Ein
und Austritt in bzw. aus dem Raum gekennzeichnet.
für Rohrdimension :15 x 1,0 mm
Dämmstärke: 20 mm
Bögen und Formteile sind in den Einheitspreis mit ein zu kalkulieren
Angebotenes Fabrikat:
'.........'
liefern und montieren
Menge: 12,500 lfm

**1.1.3.5 desgl. wie vor jedoch für Rohrdimension 18 x 1,0**
desgl. wie vor jedoch
für Rohrdimension 18 x 1,0
Isolierstaerke : 100%
liefern und montieren
Menge: 5,500 lfm

**1.1.3.6 desgl. wie vor jedoch für Rohrdimension 22 x 1,2**
desgl. wie vor jedoch
für Rohrdimension 22 x 1,2
Isolierstaerke : 100%
liefern und montieren
Menge: 17,500 lfm

**1.1.3.7 desgl. wie vor jedoch für Rohrdimension 28 x 1,2**
desgl. wie vor jedoch
für Rohrdimension 28 x 1,2
Isolierstaerke : 100%
liefern und montieren
Menge: 20,500 lfm

**1.1.3.8 desgl. wie vor jedoch für Rohrdimension 35 x 1,5**
desgl. wie vor jedoch
für Rohrdimension 35 x 1,5
Isolierstaerke : 100%
liefern und montieren
Menge: 16,500 lfm

**1.1.3.9 desgl. wie vor jedoch Zulage Passstück**
desgl. wie vor jedoch Wärmedämmungspassstück
für alle Rohrdimensionen
Dämmstärke: 100%
liefern und montieren
Menge: 15,000 Stck

**1.1.3.10 desgl. wie vor jedoch Zulage Ausschnitt**
desgl. wie vor jedoch  Ausschnitt Wärmedämmung
für alle Rohrdimensionen
Dämmstärke: 100%
liefern und montieren
Menge: 15,000 Stck

**1.1.3.11 Klebeband 30 mm, grau**
Klebeband, 30 mm, grau
DIN EN 60 454-3-1 R-PVC/105/A-Tx Typ 10
gute Verarbeitungsfähigkeit auch bei niedrigen Temperaturen
sehr gute Alterungsbeständigkeit
flammwidrig und selbstverlöschend
sehr gute Chemikalienbeständigkeit
schmiegsame Folien mit VDE-Prüfzeichen und schwer entflammbar nach Baustoffklasse B 1, DIN 4102 (P-MPA-E-02-596)
liefern und montieren
Menge: 1,000 Stck

*Hinweis: Mineralwollisolierung ohne Ummantelung*
in den Steigeschächten und im Decken / Abhangbereichen

**1.1.3.12 Mineralwolldämmung Alukaschiert 15 x 1,0**
Dämmung von 65;Heizungs- und Warmwasser-Rohrleitungen nach der EnEV  Anforderung:
Wärmedämmung von Heizungs- und Warmwasser-Rohrleitungen
Gem. Anlage 5 (zu § 10 Abs.2 und § 14 Abs. 4), Tabelle 1,EnEV 2014
Einbau: Dämmschale  fugendicht auf die Rohrleitung aufbringen. Schutzstreifen der selbstklebenden Längsüberlappung entfernen und damit den Längsschlitz dicht verkleben. Rundstöße mit selbstklebendem Rockwool Alufix Klebeband verkleben.
Zusätzlich Dämmschale mit verzinktem Bindedraht, 6 Windungen pro lfd. Meter, auf der Rohrleitung befestigen.
Bögen und Formteile sind in den Einheitspreis mit ein zu kalkulieren
Baustoffklasse: A2L- s1, d0 nach DIN 13501-1
Schmelzpunkt: > 1000 °C nach DIN 4102-17
Wärmeleitfähigkeit: 0,035 W/(m·K) nach EnEV
Oberfläche: gitternetzverstärkte Aluminiumfolie
Anforderungen: Dämmstärke 100% gem. EnEV
Rohraußendurchmesser [mm]: 15
Dämmstärke [mm]: 20
Angebotenes Fabrikat:
'.........'
(vom Bieter einzutragen)
liefern und montieren
Menge: 24,800 lfm

**1.1.3.13 desgl. wie vor jedoch für Rohrdimension 18 x 1,0**
desgl. wie vor jedoch
für Rohrdimension 18 x 1,0
Isolierstärke : 20 mm
liefern und montieren
Menge: 10,300 lfm

**1.1.3.14 desgl. wie vor jedoch für Rohrdimension 22 x 1,2**
desgl. wie vor jedoch
für Rohrdimension 22 x 1,2
Isolierstärke : 20 mm
liefern und montieren
Menge: 157,400 lfm

**1.1.3.15 desgl. wie vor jedoch für Rohrdimension 28 x 1,2**
desgl. wie vor jedoch
für Rohrdimension 28 x 1,2
Isolierstärke : 30 mm
liefern und montieren
Menge: 76,900 lfm

**1.1.3.16 desgl. wie vor jedoch für Rohrdimension 35 x 1,5**
desgl. wie vor jedoch
für Rohrdimension 35 x 1,5
Isolierstärke : 30 mm
liefern und montieren
Menge: 39,400 lfm

**1.1.3.17 desgl. wie vor jedoch Zulage Passstück**
desgl. wie vor jedoch Wärmedämmungspassstück
für alle Rohrdimensionen
Dämmstärke: 100%
liefern und montieren
Menge: 25,000 Stck

**1.1.3.18 desgl. wie vor jedoch Zulage Ausschnitt**
desgl. wie vor jedoch  Ausschnitt Wärmedämmung
für alle Rohrdimensionen
Dämmstärke: 100%
liefern und montieren
Menge: 85,000 Stck

**1.1.3.19 Aluklebeband**
Wickelstreifen zur nachträglichen Dämmung von Rohrverbindungen und als Körperschalldämmung
robuste, reißfeste Oberfläche um Beschädigungen in der Bauphase vorzubeugen, dies dient der Vermeidung von Körperschallbrücken
Material: Polyethylenschaum, verbunden mit reißfesten, miteinander vernadelten Kunststoff-Fasern.
Streifenbreite: 70 mm
Rollenlänge: 50 m
Dämmschichtdicke: ca. 2 mm
Temperaturbeständigkeit (dauerhaft) : von -20°C bis +90°C
liefern und montieren
Menge: 3,000 Stck

**1.1.3.20 verzinkter Wickeldrahlt 0,7 mm**
verzinkter Wickeldrahlt 0,7 mm
auf Holzstab aufgewickelt
Wickeldrahtlänge 25 m
liefern und montieren
Menge: 1,000 Stck

##### Titel 1.1.4 Brandschutz

**1.1.4.1 R90 Brandschutz-Rohrabschottung für nichtbrennbare Rohre**
R90 Brandschutz-Rohrabschottung um nichtbrennbare
Rohre.
Einbau in Massivbauteilen und leichten Trennwänden
Anforderung:
R90 nach DIN 4102-11
Einbau/Ringspaltverschluss:
Formschlüssig in passende Kernbohrung ohne
zusätzlichen Ringspaltverschluss
oder die verbleibende Öffnung im Durchbruch in ganzer
Bauteildicke hohlraumfüllend dicht mit
formbeständigen, nichtbrennbaren Baustoffen wie z.B. Mörtel, Beton oder Gips verschließen.
Eine weiterführende Dämmung ist beidseitig der Durchführung in einer Länge von je 1 m anzubringen.
Die Rohrschalen mit verzinktem Bindedraht Ø >/= 0,6mm,
6 Windungen/lfm. auf dem Rohr fixieren.
Rohre:
Stahl, Edelstahl, Guß und Kupfer
Einbau in:
Massivwände >/= 100 mm
leichte Trennwände >/= 100 mm
Massivdecken >/= 150 mm
Parallele Installationen:
Nachweis von geprüftem 0-Abstand zu Conlit
Rohrabschottungen, Kabelabschottungen und Absperrvorrichtungen gegen Feuer und Rauch in Lüftungsleitungen entsprechend DIN 18017-3.
Es ist davon auszugehen, dass die Mindestabstände
zwischen gedämmten und ungedämmten Rohrleitungen nach
DIN 4140 unterschritten werden.
Die ordnungsgemäße Ausführung ist vom Ersteller der
Abschottung nach Abschluss der Arbeiten durch eine Übereinstimmungserklärung zu bescheinigen.
Bauteildurchführung:
Baustoffklasse: A2 nach DIN 4102-1
Schmelzpunkt:> 1000 °C nach DIN 4102-17
Rohdichte:>/= 150 kg/m³
Oberfläche: gitternetzverstärkte,
farblich markierte Aluminiumfolie
Einbaulänge:= Bauteilstärke
Notwendige weiterführende Dämmung:
Baustoffklasse: A2L - s1, d0 nach DIN 13501-1
Schmelzpunkt:> 1000 °C nach DIN 4102-17
Wärmeleitfähigkeit: 0,035 W/(m·K) nach EnEV
Oberfläche: gitternetzverstärkte Aluminiumfolie
Einbaulänge: je 1 m beidseitig der Bauteiloberfläche
Dämmstärke: gem. abP P-3725/4130-MPA BS
Zusätzl. Anforderungen:
o Dämmstärke 100% gem. EnEV
Bauteilstärke [mm]:400
Rohraußendurchmesser [mm]:15 mm
für Rohrgröße 15 mm
Angebotenes Fabrikat:
'.........'
(vom Bieter einzutragen)
liefern und montieren
Menge: 15,000 Stck

**1.1.4.2 desgl. wie vor jedoch für Rohrgröße 18 mm**
desgl. wie vor jedoch
für Rohrgröße 18 mm
liefern und montieren
Menge: 6,000 Stck

**1.1.4.3 desgl. wie vor jedoch für Rohrgröße 22 mm**
desgl. wie vor jedoch
für Rohrgröße 22 mm
liefern und montieren
Menge: 10,000 Stck

**1.1.4.4 desgl. wie vor jedoch für Rohrgröße 28 mm**
desgl. wie vor jedoch
für Rohrgröße 28 mm
liefern und montieren
Menge: 7,000 Stck

**1.1.4.5 desgl. wie vor jedoch für Rohrgröße 35 mm**
desgl. wie vor jedoch
für Rohrgröße 35 mm
liefern und montieren
Menge: 5,000 Stck

**1.1.4.6 Erstellen von feuerbeständigen F-90 Rohrabschottungen**
Erstellen von feuerbeständigen F-90 Decken- und Wandverschlüssen in fix und fertiger Arbeit, inkl. Schalmaterial, in F90 mit einem Brandschutzmörtelsystem im Verpressverfahren unter Zuhilfenahme von Verpresslanze bis zu einer Wand- und Deckenstärke von 24cm unter Berücksichtigung der teilweise beengten Montagebedingung.
inkl. An und Abfahrt sowie Vorhaltung aller erforderlichen Maschinen, Geräte und Materialien. Versorgungsanschlüsse in den Räumen der Baustelle sind hinzurechnen.
Inkl. Beschilderung
bis 0,10 m²
liefern und montieren
Menge: 10,000 St

**1.1.4.7 desgl. wie vor jedoch bis 0,20 m²**
desgl. wie vor jedoch bis 0,20 m²
liefern und montieren
Menge: 10,000 St

**1.1.4.8 desgl. wie vor jedoch bis 0,30 m²**
desgl. wie vor jedoch bis 0,30 m²
liefern und montieren
Menge: 3,000 St

**1.1.4.9 Brandschutzmanschette für Brennbare Abwasserleitung DN 100**
Abwasser Brandschutzmanschette DN 100 geprüft und zugelassen vom Deutschen Institut für Bautechnik
Montage einseitig unter Decken aus Beton mit Dicke =150 mm
Schallschutz: Schaumstofffolie von 3 - 5 mm Dicke kann eingezogen werden flexible Einsatzvarianten:
Manschette kann bündig in die Decke eingemörtelt werden. Manschette kann über 2 x 45-Grad-Bögen gesetzt werden.
Größe: DN 100
Angebotenes Fabrikat:
'.........'
(vom Bieter einzutragen)
liefern und montieren
Menge: 5,000 Stck

**1.1.4.10 desgl. wie vor, jedoch Größe: DN 90**
desgl. wie vor, jedoch
Größe: DN 90
liefern und montieren
Menge: 1,000 Stck

**1.1.4.11 desgl. wie vor, jedoch Größe: DN 70**
desgl. wie vor, jedoch
Größe: DN 70
liefern und montieren
Menge: 4,000 Stck

**1.1.4.12 desgl. wie vor, jedoch Größe: DN 50**
desgl. wie vor, jedoch
Größe: DN 50
liefern und montieren
Menge: 2,000 Stck

**1.1.4.13 Brandschutzmörtel**
Brandschutzabschottung von Kabeltrassen, Kabeln, brennbaren und nichtbrennbaren Rohren mit Brandschutzmörtel, in Massiver Wand oder Decke Feuerwiderstandsklasse S 90 DIN 4102-9, mitbauaufsichtlicher Zulassung, Zulassungsart DIBt (deutsche Zulassung), Nachbelegung uneingeschränkt gefordert, Abstand zum nächsten Schott größer gleich 200 mm, brennbare Rohre zusätzlich mit Brandschutzmanschette Schotten max. Kabel- und Rohrleitungsbelegung 60 % der Öffnungsgröße. Kombinationmöglichkeiten mit anderen´Brandschutzprodukten möglich.
Fachgerechter Einbau und Verwendung gemäß Zulassung gefordert Auf eine rauchgasdichte Ausführung ist zu achten
Montageort: Kabeldurchführungen für Versorgungs- oder Steuerleitungen.
liefern und montieren.
Menge: 15,000 kg

**1.1.4.14 Feuerbeständige Verfüllung von Fugen**
Feuerbeständige Verfüllung von Fugen zwischen Brandschutzdurchführungen und den umgebenden Wand- und Deckenbereichen mittels selbstverdichtenden, rauchgasdichtem
Brandschutzmörtel gemäß den allgemeinen
bauaufsichtlichen. Zulassungen für Brandschutzklappen des DIBt-Berlin. Die Verfüllung der Fugen erfolgt erforderlichenfalls mittels Spezialpumpen und Verpresslanzen. Zu verfüllende Wand- und Deckendicken bis 25 cm. Fugenbreiten: bis 10 cm, aufgemessen wird der Fugenumfang mit seiner größten Länge.
inkl. Einschalung der Öffnungen
liefern und montieren.
Menge: 15,000 m

**1.1.4.15 Beschilderung und Bezeichnung**
Beschilderung und Bezeichnung der
Brandschotts
nach DIN 4066
Hintergrund: Weiß/Rot
Textfarbe: Schwarz
liefern und montieren.
Menge: 12,000 Stck

##### Titel 1.1.5 Trinkwasserarmaturen und Zubehör

**1.1.5.1 Wasserzähler Anschlussbügel**
Wasserzähler-Anschlussbügel waagerecht
mit verstellbarem Wandabstand
mit 2 Verschraubungen
Werkstoff nach TrinkwV und UBA
Nickelwerte nach TrinkwV und UBA
WZ-Bügel verzinkt
Verschraubungen MS-blank
Dichtungen EPDM
d1 = G1"
d2 = G1"
d3 = G3/4"
L1 = 190mm
L2 = 335mm
L3min = 95mm
L3max. = 130mm
L4 = 280mm
Einbaulage waagerecht
Dauerdurchfluss Q3 = 4m^3/h
Betriebsdruck max. 10 bar (PN 10)
Betriebstemperatur max. 90 Grad
G-Gewinde ISO 228 Teil 1
Trinkwasserverordnung DIN EN 1717
Lieferumfang: Wasserzählerbügel
Verschraubungen.
liefern und montieren
Menge: 1,000 Stck

**1.1.5.2 Automatik-Rückspül-Schutzfilter**
Automatik-Rückspül-Schutzfilter
1 1/4" für Wasser bis 30 C.
Ausführung: Filtergehäuse aus hochwertigem kunststoffbeschichtetem Grauguss PN 16, Einbau-Drehflansch mit Bajonettanschluss aus Messing mit Verschraubung (Gewindeanschluss nach DIN EN 10226-1), waagerechter oder senkrechter Einbau möglich, Filtergewebe aus Edelstahl.
Automatische zeitgesteuerte Auslösung der Rückspülung über Tastatur und LCD-Display (einstellbar 4 Stunden bis
50 Tage), patentiertes Safety-Modul zum Schließen des Spülventils bei Stromausfall, Handauslösung möglich, potenzialfreier Eingang für die Fernauslösung einer Rückspülung und potenzialfreie Ausgänge zur Übertragung von Meldungen (I/O Kabelset erforderlich) Reinigung des Schauglases ohne Unterbrechung der Wasserversorgung
- Rohranschluss 1 1/4"
- Nenndurchfluss bei Dp 0,2 (0,5) bar 5,3 (8,5) m3/h
- Betriebsdruck max. 16 bar
- Betriebstemperatur max. 30 C
- Spannungsversorgung 230 V, 50 Hz
- Maschenweite 0,03 mm
- Baulänge 252 mm
Angebotenes Fabrikat:

'.........'
(vom Bieter einzutragen)
liefern und montieren
Menge: 1,000 Stck

**1.1.5.3 Schrägsitzventil DN 15**
Ventilgehäuse und -oberteil aus
Rotguss nach DIN 50930-6,
Ventilsitz aus Edelstahl,
mit Spindelübersetzung und
Stellungsanzeige offen/geschlossen,
Handrad mit auswechselbarer
Medienkennzeichnung grün/rot,
mit Entleerungsstopfen,
Betriebsdruck: 16 bar (PN 16),
Betriebstemperatur: 90°C,
mit DIN-DVGW-Prüfzeichen,
inkl Übergang auf das angebotene Edelstahlrohrsystem
Angebotenes Fabrikat:
'.........'
(vom Bieter einzutragen)
liefern und montieren
Menge: 2,000 Stck

**1.1.5.4 desgl. wie vor jedoch DN 20**
desgl. wie vor jedoch DN 20
inkl Übergang auf das angebotene Edelstahlrohrsystem
liefern und montieren
Menge: 2,000 Stck

**1.1.5.5 desgl. wie vor jedoch DN 25**
desgl. wie vor jedoch DN 25
inkl Übergang auf das angebotene Edelstahlrohrsystem
liefern und montieren
Menge: 5,000 Stck

**1.1.5.6 desgl. wie vor jedoch DN 32**
desgl. wie vor jedoch DN 32
inkl Übergang auf das angebotene Edelstahlrohrsystem
liefern und montieren
Menge: 1,000 Stck

**1.1.5.7 Freistrom-Kombi-Rückflussverhinderer, DN 20**
Freistrom-Kombi-Rückflussverhinderer, mit
Entleerstopfen, IG, mediumberührte
Metallteile aus entzinkungsfreiem und
korrosionsbeständigem Rotguss, beständig gegen
aggressives Wasser, EPDM-Sitzdichtung, wartungsfreie
Spindelabdichtung mit selbstfettender EPDM-
Lippendichtung, RV-Kegel, Innengewinde, mit
Entleerstopfen, mit Möglichkeit zur Aufnahme für
Temperaturfühler Pt 1000 oder Thermometer mittels
optional erhältlicher Tauchhülse, mit Prüfeinrichtung,
Rückflussverhinderer mit Edelstahl-Schließfeder,
verschleißfester Ventilsitz aus Edelstahl, mit braunem
Handrad, totraumfrei, für waagerechten und senkrechten
Einbau geeignet, mit Absperrfunktion zur Wartung, nach
DVGW-Bestimmungen, Kunststoffteile mit KTW- und W270-
Zulassung, bis DN 32 Schallschutzzulassung nach DIN EN
ISO 3822 Klasse 1, gem. DIN EN 13959-Bestimmungen,
Druckstufe PN 16, max. Betriebstemperatur 100 °C
inkl Übergang auf das angebotene Edelstahlrohrsystem
Angebotenes Fabrikat:
'.........'
(vom Bieter einzutragen)
liefern und montieren
Menge: 1,000 St

**1.1.5.8 Freistrom-Kombi-Rückflussverhinderer, DN 32**
Freistrom-Kombi-Rückflussverhinderer, mit
Entleerstopfen, IG, mediumberührte
Metallteile aus entzinkungsfreiem und
korrosionsbeständigem Rotguss, beständig gegen
aggressives Wasser, EPDM-Sitzdichtung, wartungsfreie
Spindelabdichtung mit selbstfettender EPDM-
Lippendichtung, RV-Kegel, Innengewinde, mit
Entleerstopfen, mit Möglichkeit zur Aufnahme für
Temperaturfühler Pt 1000 oder Thermometer mittels
optional erhältlicher Tauchhülse, mit Prüfeinrichtung,
Rückflussverhinderer mit Edelstahl-Schließfeder,
verschleißfester Ventilsitz aus Edelstahl, mit braunem
Handrad, totraumfrei, für waagerechten und senkrechten
Einbau geeignet, mit Absperrfunktion zur Wartung, nach
DVGW-Bestimmungen, Kunststoffteile mit KTW- und W270-
Zulassung, bis DN 32 Schallschutzzulassung nach DIN EN
ISO 3822 Klasse 1, gem. DIN EN 13959-Bestimmungen,
Druckstufe PN 16, max. Betriebstemperatur 100 °C
inkl Übergang auf das angebotene Edelstahlrohrsystem
Angebotenes Fabrikat:
'.........'
(vom Bieter einzutragen)
liefern und montieren
Menge: 1,000 St

**1.1.5.9 Dämmschale für Schrägsitzventile DN 15**
Freistrom-Absperrventile,
geschlossenzellig geschäumtes
Polyethylen, schalldämmend, einfache
Montage durch Verschlussclipse oder mit
handelsüblichen Klebern diffusionsdicht
verschließbar, zur Einhaltung der
Anforderung gemäß EnEV 2014,
Baustoffklasse B1 nach DIN 4102,
CE-Kennzeichnung, min.
Betriebstemperatur -40 GradC, max.
Betriebstemperatur 90 GradC, Hinweis:
nicht passend für
Freistrom-Absperrventil DN 15
liefern und montieren
Menge: 2,000 Stck

**1.1.5.10 Dämmschale für Schrägsitzventile DN 20**
Freistrom-Absperrventile,
geschlossenzellig geschäumtes
Polyethylen, schalldämmend, einfache
Montage durch Verschlussclipse oder mit
handelsüblichen Klebern diffusionsdicht
verschließbar, zur Einhaltung der
Anforderung gemäß EnEV 2014,
Baustoffklasse B1 nach DIN 4102,
CE-Kennzeichnung, min.
Betriebstemperatur -40 GradC, max.
Betriebstemperatur 90 GradC, Hinweis:
nicht passend für
Freistrom-Absperrventil DN 20
liefern und montieren
Menge: 3,000 Stck

**1.1.5.11 Dämmschale für Schrägsitzventile DN 25**
Freistrom-Absperrventile,
geschlossenzellig geschäumtes
Polyethylen, schalldämmend, einfache
Montage durch Verschlussclipse oder mit
handelsüblichen Klebern diffusionsdicht
verschließbar, zur Einhaltung der
Anforderung gemäß EnEV 2014,
Baustoffklasse B1 nach DIN 4102,
CE-Kennzeichnung, min.
Betriebstemperatur -40 GradC, max.
Betriebstemperatur 90 GradC, Hinweis:
nicht passend für
Freistrom-Absperrventil DN 25
liefern und montieren
Menge: 5,000 Stck

**1.1.5.12 Dämmschale für Schrägsitzventile DN 32**
Freistrom-Absperrventile,
geschlossenzellig geschäumtes
Polyethylen, schalldämmend, einfache
Montage durch Verschlussclipse oder mit
handelsüblichen Klebern diffusionsdicht
verschließbar, zur Einhaltung der
Anforderung gemäß EnEV 2014,
Baustoffklasse B1 nach DIN 4102,
CE-Kennzeichnung, min.
Betriebstemperatur -40 GradC, max.
Betriebstemperatur 90 GradC, Hinweis:
nicht passend für
Freistrom-Absperrventil DN 32
liefern und montieren
Menge: 2,000 Stck

**1.1.5.13 Probenahmeventil DN 10**
Probenahmeventil DN 10 ( G 3/8"),
zur Probenahme von Trinkwasser zur
Bestimmung mikrobiologischer und
chemischer Parameter nach TrinkwVO
in Kaltwasser installationssystemen, bestehend
aus Rotguss im mediumberührten
Bereich, absperrbar mittels beiliegendem
Inbusschlüssel SW 5, Rotguss-Ventilkörper
360 grad drehbar, mit abflammbarem und
drehbarem Edelstahl-Auslaufbogen,
DN 10 ( G 3/8")
Angebotenes Fabrikat:
'.........'
(vom Bieter einzutragen)
liefern und montieren
Menge: 5,000 Stck

**1.1.5.14 Systemtrenner BA**
Systemtrenner zum Schutz von Flüssigkeiten bis einschließlich Flüssigkeitskategorie 4 gemäß DIN EN 1717 . Wartungspflichtige Armatur nach DIN EN 806-5.
Merkmale: Alle drei Druckzonen sind für die vorgeschriebene jährliche Prüfung mit einem Prüfkugelhahn versehen. Optimaler Schutz des Trinkwasser-Versorgungssystems. Integrierter Schmutzfänger eingangsseitig. Eingangsseitiger Rückflussverhinderer und Ablassventil sind in einer einzigen Kartusche kombiniert. Alle Materialien bleifrei mit einem Bleianteil kleiner 0,1%. Geringer Wartungsaufwand - Kartuscheneinsatz und Ventileinsatz komplett austauschbar. Totraumfreies Gehäuse. Kompakte Bauart. Müheloser Zugriff auf alle innen liegenden Komponenten. Geringer Druckverlust und hoher Durchfluss. Erfüllt die Anforderungen gemäß RoHS und REACH. ACS-zertifiziert. Alle Materialien gemäß KTW. Von TÜV LGA als geräuscharm zugelassen, Gruppe 1 ohne Einschränkungen.
Medium: Trinkwasser
Nennweite: 1/2 Zoll
Schutzklasse: BA
Werkstoff des Gehäuses: Messing, bleifrei
Flüssigkeitskategorie (DIN EN 1717): 4
Max. Mediumtemperatur: 65 °C
Kvs-Wert: 2,4
Nenndruck: PN 10
inkl. Dämmkappe
Angebotenes Fabrikat:
'.........'
(vom Bieter einzureichen)
liefern und montieren
Menge: 1,000 Stck

**1.1.5.15 Hygienespülung**
Hygienespülung
Verwendungszwecke
- Zum Verhindern von Stagnation in Trinkwasserleitungen
- Zur UP-Montage
Eigenschaften
- Zulassung nach (DIN) EN 1717 / (DIN) EN 13077
- Mit Überlaufschutzsensor
- Schnittstelle Digital I/O (zentrale Spülauslösung, potentialfreie
  Störungsanzeige, Ansteuerung externes Magnetventil)
- Magnetventil stromlos geschlossen
- Armaturengruppe I nach EN ISO 3822-1
- Schallschutz nach DIN 4109
- Brandschutz nach I 30 bis I 90 und F30 bis F 90 (nur in  Verbindung mit
Technische Eigenschaften
- Schutzart: IP45
- Nennspannung (V AC): 230 V AC
- Betriebsspannung (V DC): 12 V DC
- Netzfrequenz (Hz): 50 Hz
- Leistungsaufnahme Stand-by (W): 1 W
- Fließdruck (kPa) - min. bis max.: 50-1000 kPa
- Betriebstemperatur (GrC) - min. bis max.: 0-70 GrC
- Spülleistung pro Magnetventil (l/min): 10 l/min
- Intervallspülung Werkseinstellung (h): 72 h
- Intervallspülmenge Werkseinstellung (l): 3 l
- Spülvolumen Kaltwasser pro Tag und Magnetventil (l) -
  max.: 600 l
- Spülvolumen Warmwasser pro Tag und Magnetventil (l) -  max.: 100 l
- DN / Nennweite: 50
- d, d / Außendurchmesser (mm): 50 mm
- RMF / kegeliges Außengewinde ("): 1/2"
- H / Höhe (cm): 48,5 cm
- T / Tiefe (cm): 8,7 cm
- Anschluss: 1 Wasseranschluss rechts
- Leistungsaufnahme (W): 7,2 W
Zusätzlicher Lieferumfang
- Magnetventileinheit mit Sicherungsstift und  Durchflussbegrenzer
- Kupplungsstück
- Netzteil 230 V / 12 V / 50 Hz mit Ausgangskabel Länge 5 m
- Steuereinheit
- Bauschutz ablängbar
- Befestigungsmaterial
Angebotenes Fabrikat:
'.........'
(vom Bieter einzutragen)
liefern und montieren
Menge: 1,000 Stck

**1.1.5.16 Abdeckplatte zu Hygienespülung**
Abdeckplatte für Hygienespülung
Verwendungszwecke
- Zum Abdecken der Serviceöffnung von
  Hygienespülungen
Farbe / Oberfläche
- Farbe: chrom
- Oberfläche: matt
Technische Eigenschaften
- Werkstoffbezeichnung: Kunststoff
Zusätzlicher Lieferumfang
- Befestigungsrahmen
- Befestigungsmaterial
liefern und montieren
Menge: 1,000 Stck

**1.1.5.17 Set Kabel für Schnittstelle zu Hygienespülung**
Set Kabel für Schnittstelle zu Hygienespülung
Digital I/O
Verwendungszwecke
- Zum Anschließen an die Gebäudeleittechnik (GLT)
- Zum Anschließen an speicherprogrammierbare Steuerungen
(SPS)
Eigenschaften
- Litzenkabel 5 x 0,25 mm2
Technische Eigenschaften
- Kabellänge (m): 5 m
Zusätzlicher Lieferumfang
- Kabel für Schnittstelle Digital I/O,fünfpolig
- 5 Anschlussklemmen
- Rohbauset für Hygienespülung
liefern und montieren in Abstimmung mit Gewerk MSR
Menge: 1,000 Stck

**1.1.5.25 Fliesenrahmen**
Fliesenrahmen
befliesbare Einbautür aus Aluminium
Zum Einbau in Trockenbauwand, um Arbeiten am in der Wand montierten Systemtrenner zu ermöglichen.
Beschreibung:
Material: Aluminium
Rahmen:
· Minimale Größe: 190 x 190 mm
· Maximale Größe: 520 x 620 mm
- für Fliesenstärke (inkl. Kleber) bis maximal 11,5 mm
  komprimierbare Funktionsfuge 3 mm, weiß oder grau Axialmagnete:
- 4 in Tiefe und Zugkraft von 20-100 N einstellbar
- Klappe lässt sich auf gewünschtes Maß schneiden
liefern und an Trockenbauer übergeben
Menge: 1,000 Stck

**1.1.5.26 Frostfreies Gartenstandrohr DN 20**
Frostfreien Gartenstandrohres DN 20 zur ganzjährigen Entnahme von Trinkwasser im Außenbereich.
Standrohr aus korrosionsbeständigem Metall, mit selbstentleerendem Ventil und integrierter Rückflussverhinderung.
Betätigung über abschließbaren Bediengriff, Auslauf mit Schlauchanschluss (z. B. G 1").
Anschluss an erdverlegte Trinkwasserleitung, einschließlich fachgerechter Einbindung, Abdichtung und Befestigung.
Einbau frostfrei gemäß Herstellervorgaben, inkl. Drainagebereich.
Geeignet für Trinkwasser, DVGW-konform.
Montage inklusive aller erforderlichen Nebenleistungen.
Nennweite: DN 20
Angebotenes Fabrikat:
'.........'
(vom Bieter einzutragen)
liefern und montieren
Menge: 1,000 Stck

**1.1.5.27 Frostsichere Außenarmatur, mit Steckschlüssel,**
Frostsichere Außenarmatur, mit Steckschlüssel, Bausatzausführung, Bausatzausführung, geeignet für die Rohbauinstallation und für die nachträgliche Installation bei bereits fertiggestellter Außenwand, im geschlossenen Zustand mediumberührte Metallteile aus entzinkungsfreiem und korrosionsbeständigem Rotguss, beständig gegen aggressives Wasser, universelle Baulänge für alle gängigen Einbautiefen, Innenoberteil für schnellen Öffnungsvorgang (zwei Umdrehungen), Kegel mit innenliegender RV-Feder, EPDM-Sitzdichtung, verlängerbar durch optional erhältliches Verlängerungsset, integrierter RV und Rohrbelüfter als Sicherungskombination HD, Eingang Rohraußengewinde, totraumfrei, inkl. Schlauchkupplung für gängige Stecksysteme, hohe Auslaufleistung bis zu 45 l / min (1 bar), mit diebstahlgeschütztem Funktionsbelüfter zur automatischen Entleerung, inkl. fixiertem Verdrehschutz, inkl. zweiteiliger Wandscheibe für wandbündigen Abschluss, Auslaufgehäuse mit Montageflächen, mit diebstahlgeschütztem Steckschlüsseloberteil, DVGW-Zulassung nach DIN EN 17821, ÖVGW-Zulassung, BELGAQUA-Zulassung, VA-Zulassung, Kunststoffteile mit KTW- und W 270-Zulassung, nach UBA-Bewertungsgrundlage, Schallschutzzulassung nach DIN EN ISO 3822 Klasse 1, DIN EN 1717, min. Einbautiefe 150 mm, max. Einbautiefe 415 mm, Druckstufe PN 16, max. Betriebstemperatur 65 °C
inkl. Übergangsstück auf angebotenes Rohrsystem
Angebotenes Fabrikat:
'.........'
(vom Bieter einzutragen)
liefern und montieren
Menge: 2,000 Stck

##### Titel 1.1.6 Einrichtungsgegenstände

*Hinweis: Montageelemente für Trockenbau*

**1.1.6.1 Waschtisch-Montageelement**
Verwendungszwecke - Für Trockenbau - Zum Einbau in teil- oder raumhohe Vorwandinstallationen - Zum Einbau in raumhohe Installationswände - Zur Montage von Waschtischen - Für Standarmaturen - Für Fußbodenaufbauten 0-20 cm
 Eigenschaften
- Selbsttragender Rahmen pulverbeschichtet - Rahmen mit Bohrlöchern D 9 mm für Befestigung im Holzständerbau
- Fußstützen verzinkt
- Fußstützen verstellbar 0-20 cm
- Fußstützen mit Rutschhemmung
- Fußplatten drehbar
- Fußplattentiefe passend zum Einbau in U-Profile UW 50 und UW 75
- Befestigungsabstand Waschtisch 5-38 cm - Befestigung für  Anschlussbogen höhenverstellbar und schallgedämmt
- Traverse Armatur höhen- und tiefenverstellbar
Lieferumfang
- 2 Anschlusswinkel Rp 1/2"
- R 1/2", MF-fähig
- 2 Schalldämmunterlagen
- 2 Dämmhülsen
- Anschlussbogen aus PE-HD, D 50 mm
- Dichtung D 44 / 32 mm
- 2 Gewindestangen M10
- Befestigungsmaterial
Angebotenes Fabrikat:
'.........'
(vom Bieter einzutragen)
liefern und montieren
Menge: 26,000 Stck

**1.1.6.2 Wand-WC-Montageelement**
Verwendungszwecke - Für Trockenbau - Zum Einbau in teil- oder raumhohe Vorwandinstallationen - Zum Einbau in raumhohe Installationswände - Zum Einbau in teil- oder raumhohe Systemwände - Für Wand-WCs mit Anschlussmaßen nach DIN EN 33:2011-11 - Für Wand-WCs mit Ausladung bis 62 cm - Für 1-Mengen-, 2-Mengen- oder Spül-Stopp-Spülung - Für Fußbodenaufbauten 0-20 cm
Eigenschaften
- Selbsttragender Rahmen pulverbeschichtet
- Rahmen mit Bohrlöchern D 9 mm für Befestigung imHolzständerbau
- Rahmen vorbereitet für Abstützungen bei WC-Keramiken mit kleiner Auflagefläche
- Fußstützen verzinkt
- Fußstützen verstellbar 0-20 cm
- Fußstützen mit Rutschhemmung
- Fußplatten drehbar
- Fußplattentiefe passend zum Einbau in U-Profile UW 50 und UW 75 und Systemschienen
- Anschlussbogen in verschiedenen Tiefenpositionen ´  Wrkzeuglos montierbar, Verstellbereich 45 mm
- Befestigung Anschlussbogen schallgedämmt
- UP-Spülkästen mit Betätigung von vorne
- UP-Spülkasten schwitzwassergedämmt
- Bei Werkseinstellung sofortiges Nachspülen möglich
- Montage- und Instandhaltungsarbeiten am UP-Spülkasten werkzeuglos
- Wasseranschluss hinten oder oben mittig
- Bauschutz für Serviceöffnung schützt vor Feuchtigkeit und Schmutz
- Bauschutz für Serviceöffnung ablängbar
- Ausgerüstet mit Leerrohr für Wasserzuleitung zum Anschluss von Dusch-WCs
- Mit Befestigungsmöglichkeit für Elektroanschluss
Lieferumfang
- Wasseranschluss R 1/2", MF-fähig, mit integriertem Eckventil  und Handrad
- Bauschutz für Serviceöffnung
- 2 Schutzstopfen
- Anschlussset für WC, D 90 mm
- Anschlussbogen 90G aus PE-HD, D 90 mm
- Übergangsmuffe aus PE-HD, D 90 / 110 mm
- 2 Gewindestangen M12
- Befestigungsmaterial
Angebotenes Fabrikat:
'.........'
(vom Bieter einzutragen)
'liefern und montieren
Menge: 16,000 Stck

**1.1.6.3 Wand-WC-Montageelement mit integrierter Hygienespülung**
Element für Wand-WC, 120 cm, mit Sigma UP-Spülkasten 12 cm, mit Hygienespülung
Verwendungszwecke
- Zum Verhindern von Stagnation in Trinkwasserleitungen
- Für Metall- und Holzständerwände
- Für Geberit Duofix Systemwände
- Serviceöffnung mit integriertem Feuchtigkeitsschutz
- Intervallspülung Einstellbereich 1-7 Tage
- Intervallspülzeit Einstellbereich 10 sec.-10 min.
Eigenschaften
- Rahmen für Wand-WCs mit Anschlussmassen nach EN 33  und Ausladung bis 70 cm
- Mit Auszugsblech für seitliche Befestigung über dem Element  an Metall- oder Holzprofilen oder an Systemständern
- Alternative Befestigungsposition für Wandanker
- Mit Überlaufschutzsensor
- Schnittstelle Digital I/O (zentrale Spülauslösung, potentialfreie  Störungsanzeige, Ansteuerung externes Magnetventil)
- Spülprogramme wählbar (Zeit oder Intervall)
- Funktionsstatistiken via App abrufbar
- Geräteeinstellungen und Bedienung mit Mobilgerät über  integrierte Bluetooth®-Schnittstelle
- Stromversorgung durch externes Netzteil oder durch  Buskonverter mit integriertem Netzteil
- Protokolliert über 5000 Spülvorgänge
- Nutzungserkennung
- Statisch selbsttragender Rahmen, mit Pulverbeschichtung  korrosionsgeschützt
Technische Eigenschaften
- Werkstoff: Stahl
- Breite: 50 cm
- Höhe: 120 cm
- Tiefe: 12 cm
- Betriebsspannung: 12 V DC
- Fließdruck - min. bis max.: 10-1000 kPa
- Große Spülmenge Einstellbereich für Spülkasten: 4l/4,5 l/6 l/7,5 l
- Kleine Spülmenge Einstellbereich für Spülkasten -min. bis max.: 2-4 l
- Leistungsaufnahme Stand-by: 1 W
- Schutzart: IP45
- Spülintervall - min.: 24 h
- Spülleistung pro Magnetventil: 4 l/min
- Warmwassertemperatur - max.: 70 Grad C
- Leistungsaufnahme: 7,2 W
zusätzlicher Lieferumfang
- Bauschutz für Serviceöffnung
- Anschlussset für WC, D 90 mm
- Anschlussbogen 90G aus PE-HD, D 90 mm
- Übergangsmuffe aus PE-HD, D 90 / 110 mm
- Magnetventileinheit mit Sicherungsstift und  Durchflussbegrenzer
- Steuereinheit
- Befestigungs- und Schutzmaterial
Fabrikat: Geberit
Typ: Duofix 120cm,UP-SPK, HS30
oder gleichwertig
Angebotenes Fabrikat:
'.........'
(vom Bieter einzutragen)
liefern und montieren
Menge: 1,000 Stck

**1.1.6.4 Netzteil für Power & Connect Box**
Netzteil für Power & Connect Box
Techn. Daten:
Schutzart IPX4
Nennspannung 90-260 V AC
Netzfrequenz 50-60 Hz
Ausgangsspannung 12 V DC
Ausgangsleistung 12 W
Lieferumfang:
· Netzteil mit LED-Anzeige
· Anschlusskabel
· Zwischenboden mit Anschlussklemme
liefern und montieren
Menge: 1,000 Stck

**1.1.6.5 Ausgussbecken-Montageelement**
Ausgussbecken-Montageelement 130 cm, Wandarmatur AP
Verwendungszwecke
- Für Trockenbau
Eigenschaften
- Befestigung für Anschlussbogen
  höhenverstellbar und schallgedämmt
- Traverse Armatur höhen- und höhenverstellbar
- Montageplatte aus Furnierholz,
  wasserfest verleimt Technische Eigenschaften
- Höhenverstellbar: Ja
- B / Breite (cm): ca. 50 cm
- H / Höhe (cm): ca. 130 cm
- T / Tiefe (cm): ca. 8,3 cm
Zusätzlicher Lieferumfang
- 2 Anschlusswinkel Rp 1/2" / R 1/2",
- 2 Schalldämmunterlagen
- 2 Dämmhülsen
- Anschlussbogen aus PE-HD, d 50 / 63 mm
- Dichtung d 57 / 50 mm
- Dichtung d 57 / 40 mm
- Befestigungsmaterial
Angebotenes Fabrikat:

'.........
(vom Bieter einzutragen'
liefern und montieren
Menge: 3,000 Stck

**1.1.6.6 Urinal-Montageelement**
Verwendungszwecke
- Für Trockenbau
Eigenschaften
- Elementhöhe auf Urinal anpassbar,112-130 cm
- Universelles UP-Gehäuse für Urinalsteuerungen
- Befestigung für Zulauf d 32 mm höhenverstellbar
- Befestigung für Anschlussbogen höhenverstellbar und  schallgedämmt
- Urinalbefestigungen M8, breiten- und höhenverstellbar
- Technische Eigenschaften
- Fließdruck (kPa) - min. bis max.:100-800 kPa
- Prüfdruck Wasser (kPa) - max.: 1600 kPa
- Prüfdruck Luft / Inertgas (kPa) -max.: 300 kPa
- Wassertemperatur (GrC) - max.: 30 GrC
- Durchfluss bei 1 bar ohne Durchflussbegrenzer (l/s): 0,3 l/s
- Durchfluss bei 100 kPa mit Durchflussbegrenzer (l/s): 0,18 l/s
- Werkstoff: Stahl
- Höhenverstellbar: Ja
- B / Breite (cm): ca. 50 cm
- H / Höhe (cm): ca. 112-130 cm
- T/ Tiefe (cm): ca. 7,5 cm
Zusätzlicher Lieferumfang
- Anschlusswinkel R 1/2"
- Bauschutz mit Deckel
- Verbindungsrohr zwischen Zulauf d 32 mm und Urinal, mit  Dichtung auf Urinal
- Schutzstopfen
- Anschlussbogen aus PE-HD, d 63 / 50 mm
- Schutzkappe
- Dichtung d 57 / 50 mm
- Urinalgeruchsverschluss d 50 mm, mit Dichtung auf Urinal
- 2 Gewindestangen M8
- Befestigungsmaterial
Angebotenes Fabrikat:
'.........'
(vom Bieter einzutragen)
liefern und montieren
Menge: 11,000 Stck

**1.1.6.7 Waschtisch-Montageelement für Barrierefreies Bad**
Element für Waschtisch, barrierefreies Baden
112 cm, Standarmatur, mit UP-Geruchsverschluss
Verwendungszwecke
- Für Trockenbau
Eigenschaften
- Befestigungsabstand Waschtisch 5-38 cm
- UP-Geruchsverschluss mit optimaler Strömungsführung und  hoher Selbstreinigungsfähigkeit
- UP-Geruchsverschluss bei Fertigmontage +/- 3 cm  höhenverstellbar
- Traverse Armatur höhen- und tiefenverstellbar
- Werkstoff: Stahl
- Höhenverstellbar: Ja
- B / Breite (cm): ca. 50 cm
- H / Höhe (cm): ca. 112 cm
- T / Tiefe (cm): ca. 7,5 cm
Zusätzlicher Lieferumfang
- - 2 Anschlusswinkel Rp 1/2" / R 1/2",
- - 2 Schalldämmunterlagen
- - 2 Dämmhülsen
- - Bauschutz
- - 2 Gewindestangen M10
- - Befestigungsmaterial
Angebotenes Fabrikat:
'.........'
(vom Bieter einzutragen)
liefern und montieren
Menge: 1,000 Stck

**1.1.6.8 Montageelement für Barrierefreies WC**
Element f. WWC, 112 cm UP-SPK 12cm, BF,
mit Befestigungsplatten für  Stütz/Haltegriffe
Element für Wand-WC, 112
cm, mit UP-Spülkasten 12 cm,
barrierefrei, WC höhenverstellbar, für
Stütz- und Haltegriffe
Verwendungszwecke
- Für Metall- und Holzständerwände
- Für Systemwände
- Für barrierefreies Bauen geeignet
Eigenschaften
- Rahmen für Wand-WCs mit Anschlussmassen nach EN 33 und Ausladung bis 70 cm
- Mit Auszugsblech für seitliche Befestigung über dem Element an Metall- oder Systemständern
- Mit Leerrohr für Wasserzuleitung für Dusch-WCs oder für  Anschlusskabel
- Befestigungsmöglichkeit für Elektroanschluss
- WC-Keramik im fertigen Bad nachträglich höhenverstellbar,
Technische Eigenschaften
- Werkstoff: Stahl
- Höhenverstellbar: Ja
- Breite: ca.880 mm
- Höhe: ca.1120 mm
- Tiefe:  ca. 170 mm
zusätzlicher Lieferumfang
- Wasseranschluss R 1/2", Eckventil und Handrad
- Bauschutz für Serviceöffnung
- 4 Wandanker
- Anschlussset für WC, D 90 mm
- Anschlussbogen 90G aus PE-HD, D 90 mm
- Übergangsmuffe aus PE-HD, D 90 / 110 mm
- Bauschutz für Verstellbereich von
- Spülbogen und Anschlussbogen
- Befestigungs- und Schutzmaterial
Angebotenes Fabrikat:
'.........'
(vom Bieter einzutragen)
liefern und montieren
Menge: 1,000 Stck

**1.1.6.9 Rohbauset mit Netzteil für WC-Steuerungen mit elektronischer**
Rohbauset mit Netzteil für WC-Steuerungen mit elektronischer
Spülauslösung 12 Volt
Zur UP-Montage
Techn. Daten:
Schutzart IP45
Nennspannung 90-260 V AC
Netzfrequenz 50-60 Hz
Ausgangsspannung 12 V DC
Lieferumfang:
Deckel für UP-Dose
· UP-Dose für Bohrloch ø 76 mm
· Rohreinführung
· Netzteil
· Anschlusskabel Länge 1,8 m
· Leerrohr Länge 1,5 m
liefern und montieren
Menge: 1,000 Stck

**1.1.6.10 Bausatz Vorwandmontage**
Verwendungszwecke - Zum Befestigen von  Montageelementen vor Trockenbau- und Massivwänden - Zum Befestigen der Beplankung bei teilhohen Vorwandinstallationen Eigenschaften - Von vorne stufenlos tiefenverstellbar, mit Schnelleinstellung - Wandanschluss 360G drehbar Technische Eigenschaften - Werkstoff: Zinkdruckguss / Stahl / Kunststoff - Geeignet für: WCs, Waschtische, Urinale, Bidets Zusätzlicher Lieferumfang - Set a 2 Stck
Angebotenes Fabrikat:
'.........'
(vom Bieter einzutragen)
liefern und montieren
Menge: 59,000 Stck

*Hinweis: Waschtische und Zubehör*

**1.1.6.11 Waschtisch, 55x44cm, m. Hl., m. Ül., weiß**
Waschtisch, 55x44cm, m. Hl., m. Ül., weiß
Eigenschaften
- Unterbaufähig
- Reduzierte Randhöhe
- eckiges Design
Technische Eigenschaften
- Farbe: weiß
- Werkstoff: Sanitärkeramik
- Höhe: 18,0 cm
- Breite: 55 cm
- Tiefe: 44 cm
- Befestigungspunkte: 2
- Hahnloch: mittig
Fabrikat der Planung:
Geberit Renova Plan 55 cm
oder gleichwertig
Angebotenes Fabrikat:
'.........'
(vom Bieter einzutragen)
liefern und montieren
Menge: 24,000 Stck

**1.1.6.12 Waschtisch, 60x48cm, m. Hl., m. Ül., weiß**
Waschtisch, 60x48cm, m. Hl., m. Ül., weiß
Eigenschaften
- Unterbaufähig
- Reduzierte Randhöhe
- eckiges Design
Technische Eigenschaften
- Farbe: weiß
- Werkstoff: Sanitärkeramik
- Höhe: 18,5 cm
- Breite: 60 cm
- Tiefe: 48 cm
- Befestigungspunkte: 2
- Hahnloch: mittig
Fabrikat der Planung:
Geberit Renova Plan 60 cm
oder gleichwertig
Angebotenes Fabrikat:
'.........'
(vom Bieter einzutragen)
liefern und montieren
Menge: 2,000 Stck

**1.1.6.13 Schaftventil 1 1/4" x D= 63 mm**
Schaftventil 1 1/4" x D= 63 mm mit
Siebeinlauf, ohne Überlaufschlitze
Schaftlänge: 70 mm, Messing verchromt
liefern und montieren
Menge: 23,000 Stck

**1.1.6.14 Waschtisch-Armatur**
Standventil, 1/2
Metallgriff, wärmeisoliert
verschraubbar
Markierung blau
Gussauslauf mit Mousseur
chrom
inkl. Anschlussmaterial
Fabrikat der Planung:
Grohe Costa DN 15
oder gleichwertig
Angebotenes Fabrikat:
'.........'
(vom Bieter einzutragen)
liefern und montieren
Menge: 16,000 Stck

**1.1.6.15 Einhand-Sicherheitsmischbatterie 1/2"**
Einhand-Sicherheitsmischbatterie 1/2
für Waschtisch
Einlochmontage
Maximaler Durchfluss (bei 3 bar): 8 l/min
Keramikkartusche
variabel einstellbare Mengenbegrenzung
mit Temperaturbegrenzer
Laminarstrahlregler
Bedienungshebel aus Metall
Hebellänge 120 mm
Schnell-Montage-System
flexible Anschlussschläuche
chrom
Fabrikat der Planung:
Grohe Euroeco Spezial Grande
oder gleichwertig
Angebotenes Fabrikat:
'.........'
(vom Bieter einzutragen)
liefern und montieren
Menge: 2,000 Stck

**1.1.6.16 Einhand-Waschtischbatterie, 1/2"**
Einhand-Sicherheitsmischbatterie 1/2" für Waschtisch
Einlochmontage
glatter Körper
Maximaler Durchfluss (bei 3 bar): 8 l/min
Keramikkartusche
variabel einstellbare Mengenbegrenzung
mit Temperaturbegrenzer
Laminarstrahlregler
Bedienungshebel aus Metall
Hebellänge 120 mm
Schnell-Montage-System
flexible Anschlussschläuche
Oberfläche: chrom
Fabrikat der Planung:
Grohe Euroeco Specialhebel
oder gleichwertig
Angebotenes Fabrikat:
'.........'
(vom Bieter einzutragen)
liefern und montieren
Menge: 1,000 Stck

**1.1.6.17 Selbstschluss-Standventil, 1/2"**
Selbstschluss-Standventil, 1/2
für kaltes oder vorgemischtes Wasser
Markierung blau/rot
Maximaler Durchfluss (bei 3 bar):
5 l/min
Laufzeiteinstellung kurz, mittel
oder lang (Werkseinstellung: kurz)
ca. 7, 15 oder 30 sek. (druckabhängig)
chrom
inkl. Anschlussmaterial
Fabrikat der Planung:
Grohe Euroeco CT chrom
oder gleichwertig
Angebotenes Fabrikat:
'.........'
(vom Bieter einzutragen)
liefern und montieren
Menge: 7,000 Stck

**1.1.6.18 Einhand-Spültischbatterie, 1/2"**
Einhand-Spültischbatterie, 1/2" integrierte Vorabsperrung
flacher Auslauf
Einlochmontage
46 mm Keramikkartusche
Auslauf mit Mousseur
variabel einstellbare Mengenbegrenzung
schwenkbarer Rohrauslauf
Schwenkbereich 140°
flexible Anschlussschläuche
Maximaler Durchfluss (bei 3 bar): 8 l/min
Oberfläche: chrom
Fabrikat: Grohe
Typ: Eurosmart C 31161 flacher Auslauf
oder gleichwertig
Angebotenes Fabrikat:
'.........'
(vom Bieter einzutragen)
liefern und montieren
Menge: 1,000 Stck

**1.1.6.19 Röhrensifon, Chrom**
Röhrensifon für Klassenzimmerbecken, Standardmodell, Chrom
Tauchrohr 85 mm,
Wandrohr, Rosette Ø 65 mm
Verstellweg 35 - 85 mm
Wandabstand 250 mm
Anschlussmaße Abgang G 1
liefern und montieren
Menge: 26,000 Stck

**1.1.6.20 Sifongummi 50/32 mm**
Gummimanschette für Sifon
DVGW-Geprüft
Für Muffe DN 30/50 mm
Innendurchmesser 32 mm
liefern und montieren
Menge: 26,000 Stck

**1.1.6.21 Eckventil 1/2"**
Eckventil 1/2" mit Regulierfunktion
Prüfzeichen: DVGW zertifiziert
Messing-Konus-Quetschverschraubung mit
Längenausgleich
Einsatzbereich / technische Daten:
Durchflussklasse A
Werkstoff: Messing konform TrinkwV
Geräuschklasse: I
Dimension: DN 15 G 1/2 AG x DN 10 G 3/8 AG
liefern und montieren
Menge: 28,000 Stck

**1.1.6.22 Schallschutzset für Waschtisch, 240 x 750 x 5 mm,**
Schallschutzset für Waschtisch, 240 x 750 x 5 mm, Schalldämmung bei Installation von Waschbecken.
Technische Spezifikationen:
- Produkttyp: Schallschutzset für Waschbecken
- Inklusive Montagezubehör
- Maße: 240 x 750 x 5 mm
liefern und montieren
Menge: 26,000 Stck

*Hinweis: WC und Zubehör*

**1.1.6.23 Wand-WC Tiefspüler, weiß**
Verwendungszwecke
- Für Druckspüler
- Für UP-Spülkästen
Eigenschaften
- Tiefspül-WC
- Wandhängend
- Mit Spülrand
- Typ 1, Vollmenge 6 / 5 l, nach EN 997
- Bodenfreiheit 7 cm
- Für 4,5 l Spülbetrieb geeignet
Technische Eigenschaften
- Farbe: weiß
- Werkstoff: Sanitärkeramik
- B / Breite (cm): 36 cm
- H / Höhe (cm): 34 cm
- T / Tiefe (cm): 54 cm
Fabrikat der Planung:
Geberit Renova
oder gleichwertig
Angebotenes Fabrikat:
'.........'
(vom Bieter einzutragen)
liefern und montieren
Menge: 17,000 Stck

**1.1.6.24 WC-Sitz mit Deckel, weiß**
Traditioneller WC-Sitz mit Sandwich Design
Standard
10 Jahre Garantie
Ergonomisch geformter Sitzring
Farbe 000 weiß
Mit UN3 Univertikalscharnieren
aus V2A-Edelstahl
Scharnierabstand: 155 mm
Belastbarkeit - Sitzring 240 kg
Durchgefärbtes Duroplast
passend zum zuvor angebotenen WC
Angebotenes Fabrikat:
'.........'
(vom Bieter einzutragen)
liefern und montieren
Menge: 6,000 Stck

**1.1.6.25 WC Sitz ohne Deckel**
WC Sitz wie vor, jedoch als Sitzring ohne Deckel
Angebotenes Fabrikat:
'.........'
(vom Bieter einzutragen)
liefern und montieren
Menge: 11,000 Stck

**1.1.6.26 WC Betätigungsplatte, 2-Mengen-Spülung**
WC-Betätigungsplatte
Zweimengenspülung. Betätigung von oben
oder von vorne.
Technische Daten
- Werkstoff: Kunststoff
- Oberfläche: Frontplatte matt verchromt
- Abmessungen Frontplatte:
  B 230 mm x H 150 mm x T 6,5 mm
Fabrikat der Planung:
Geberit Sigma 01 weiß
oder gleichwertig
Angebotenes Fabrikat:
'.........'
(vom Bieter einzutragen)
liefern und montieren
Menge: 17,000 Stck

**1.1.6.27 Schallschutzset für Wand-WC**
Für Wand-WC
Einschließlich Hülsen und Ringen
Farbe: Weiß
Dicke: 4 mm
Werkstoff: PE-Polyetylen
liefern und montieren
Menge: 17,000 Stck

*Hinweis: Urinale und Zubehör*

**1.1.6.28 Urinal Wandhängend ohne Deckel**
Urinal Wandhängend ohne Deckel Abgang nach hinten
Verwendungszwecke
- Zum Betrieb mit automatischer, wassersparender Spülung
Eigenschaften
- Wandhängend
- Mit Spülrand
- Verdeckte Befestigung
- Geruchsverschluss verdeckt
- Wassersparendes 1 Liter Spülvolumen
Farbe / Oberfläche
- weiß
Technische Eigenschaften
- Kleine Spülmenge Einstellbereich (l): 1 l
- Werkstoff: Sanitärkeramik
- B / Breite (cm): 36 cm
- H / Höhe (cm): 61 cm
- T / Tiefe (cm): 37 cm
-
incl. Urinalbefestigungsset
Fabrikat der Planung:
Geberit Renova
oder gleichwertig
Angebotenes Fabrikat:
'.........'
(vom Bieter einzutragen)
liefern und montieren
Menge: 11,000 Stck

**1.1.6.29 Urinal-Absaug-Siphon**
Urinal-Absaug-Siphon für waagerechten
Ablauf Aus PE (sehr gute chemische
Beständigkeit), mit Gummi-Dichtung,
komplett montiert. Passend für
Keramik-Anschluss d 48 - 52 mm.
waagerechter Ablauf
Höhe: 80 mm (von Mitte "Einlauf" zu
Mitte "Ablauf")
 nach DIN 1380:2001-05 und DIN
19541:2004-12
Mindestdurchfluss: 0,6l/sec.
Material (Dichtung): EPDM, alterungs-
und witterungsbeständig nach DIN EN 681-1
liefern und montieren
Menge: 11,000 Stck

**1.1.6.30 Urinal-Zulaufgarnitur DN 15**
Urinal-Zulaufgarnitur DN 15
Für Urinale mit Zulauf von hinten.
Lieferumfang:
- Zulaufstutzen
- Verbinder d: 32 - 38 mm
Technische Daten:
- Werkstoff: Messing konform TrinkwV
- Schaftdurchmesser: 19 mm
- Schaftlänge: 40 mm
- Anschluss: DN 15 G 1/2 AG
liefern und montieren
Menge: 11,000 Stck

**1.1.6.31 Urinalsteuerung mit elektronischer Spülauslösung,**
Urinalsteuerung Netzbetrieb, Abdeckplatte, Round
Verwendungszwecke
- Zur automatischen Spülauslösung von Urinalen
Eigenschaften
- Wassersparender Hybridmodus einstellbar
- Dynamische Spülzeitanpassung
- Ventilschliessfunktion bei Netzausfall
- Funktionen einstellbar und abfragbar
Farbe / Oberfläche
- Farbe: weiß
Technische Eigenschaften
- Schutzart: IP45
- Nennspannung (V AC): 110-240 V AC
- Betriebsspannung (V DC): 4,5 V DC
- Netzfrequenz (Hz): 50-60 Hz
- Fließdruck (kPa) - min. bis max.: 100-800 kPa
- Prüfdruck Wasser (kPa) - max.: 1600 kPa
- Prüfdruck Luft / Inertgas (kPa) - max.: 300 kPa
- Wassertemperatur (GrC) - max.: 30 GrC
- Durchfluss bei 1 bar ohne Durchflussbegrenzer (l/s): 0,3 l/s
- Durchfluss bei 100 kPa mit Durchflussbegrenzer (l/s): 0,18l/s
- Mindestfließdruck für Berechnungsdurchfluss (kPa): 100  kPa
- Relative Luftfeuchte (%) - min. bis max.: max. 100 %
- Berechnungsdurchfluss (l/s): 0,23 l/s
- Intervallspülung Einstellbereich (h): 1-168 h
- Intervallspülung Werkseinstellung (h):  24 h
- Intervallspülzeit Einstellbereich (s):  3-180 s
- Intervallspülzeit Werkseinstellung  (s): 5 s
- Verweilzeit Einstellbereich (s) - min.bis max.: 3-15 s
- Verweilzeit Werkseinstellung (s): 7 s
- Spülzeit Einstellbereich (s): 1-15 s
- Spülzeit Werkseinstellung (s): 7 s
- Tastenform: rund
- Erfassungsbereich (mm) - min. bis max.: 50-1200 mm
- Zinkdruckguss
- Leistungsaufnahme (W): max. 0,5 W
Zusätzlicher Lieferumfang
- Typ 01 Abdeckplatte, IR-Fenster rund
- Befestigungsrahmen
- Infrarotsteuerung, vormontiert auf Befestigungsrahmen
- Magnetventil
- Netzteil
- Befestigungsmaterial
Angebotenes Fabrikat:
'.........'
(vom Bieter einzutragen)
liefern und montieren
Menge: 11,000 Stck

**1.1.6.32 Schallschutzset für Urinal**
Schallschutzset für Urinal
Schalldämmplatte weiß,
inkl. Befestigung,
bis zu 380 mm Breite und 630 mm Höhe,
100% recyclebar,
zur Unterbrechung von Schallbrücken zwischen Fliesen und Keramikobjekt,
Verpackung im Folienbeutel
Qualität: RG 70 kg/m3 in 4 mm Stärke, mit Prüfzeugnis
liefern und montieren
Menge: 11,000 Stck

*Hinweis: Ausgußbecken und Zubehör*

**1.1.6.33 Ausgussbecken mit Klapprost**
Ausgussbecken mit Überlauf
mit Spritzschutzrückwand,aus
Stahl und Kunststsoffrand
Fassungsvermögen ca. 12 L, mit
komplett mit Überlauf, Ablaufventil G1
1/2, Sieb, Stopfen mit Kette, Montageset
mit Aufhängungen,
Farbe: weiß
Innenmaße Becken:
B 510 mm x T 360 mm x H 160 mm
inkl. Klapprost und Befestigungmaterial
Fabrikat der Planung:
Alape Stahlform
oder gleichwertig
Angebotenes Fabrikat:
'.........'
(vom Bieter einzutragen)
liefern und montieren
Menge: 2,000 Stck

**1.1.6.34 Wandausgussbecken, für Wandmontage, Chromnickelstahl,**
Wandausgussbecken, für Wandmontage, Chromnickelstahl, Oberfläche seidenmatt, Materialstärke 0,8 mm, fugenlos eingeschweißtes Becken, mit Klapprost und Spritzwand, Ablauf hinten mittig, Siebventil G 1 1/2 B, ohne Überlauf. Mit Wandwinkel als Ventilhalterung, inklusive Befestigungsmaterial.
Abmessungen 436 x 190 x 339 mm (B x H x T)
Beckenmaße 400 x 190 x 290 mm (B x H x T)
Spritzwand 436 x 300 mm (B x H)
Fabrikat: Franke
Typ: Sirius
oder gleichwertig
Angebotenes Fabrikat:
'.........'
(vom Bieter einzutragen)
liefern und montieren
Menge: 1,000 Stck

**1.1.6.35 Wand-Auslaufventil, 1/2**
Auslaufventil, 1/2
Wandmontage
Metallgriff, wärmeisoliert
verschraubbar
Markierung blau
Auslauf mit Mousseur
schwenkbarer Rohrauslauf
Schwenkbereich 360 Grad
chrom
inkl. Wandrosette
Fabrikat der Planung:
Grohe Costa
oder gleichwertig
Angebotenes Fabrikat:
'.........'
(vom Bieter einzutragen)
oder gleichwertig
Menge: 3,000 Stck

**1.1.6.36 Spülensifon**
Röhrengeruchverschluss, für Spülen,
mit 90°-Ablaufbogen,mit Abwasserschlauchanschluss,
güteüberwacht nach DIN EN 274,
Größe: 1 1/2 X DN 50
liefern und montieren
Menge: 3,000 Stck

*Hinweis: WC Barrierefrei*

**1.1.6.37 Waschtisch barrierefrei 65 x 60 cm**
Waschtisch barrierefrei
Eigenschaften
- Integrierte Griffmulde
- Ergonomisch geformte Vorderseite
- Ergonomisch geformte Armauflagen
- Becken flach
- Entspricht der DIN 18040
Farbe / Oberfläche
- - Farbe: weiß
Technische Eigenschaften
- Werkstoff: Sanitärkeramik
- B / Breite (cm): 65 cm
- T / Tiefe (cm): 60 cm
- H / Höhe (cm): 18 cm
Fabrikat der Planung:
Geberit  Vitalis
oder gleichwertig
Angebotenes Fabrikat:
'.........'
(vom Bieter einzutragen)
liefern und montieren
Menge: 1,000 Stck

**1.1.6.38 Schaftventil 1 1/4" x D= 63 mm**
Schaftventil 1 1/4" x D= 63 mm mit
Siebeinlauf, ohne Überlaufschlitze
Schaftlänge: 70 mm, Messing verchromt
liefern und montieren
Menge: 1,000 Stck

**1.1.6.39 Infrarot-Elektronik Armatur für Waschtisch 1/2**
Infrarot-Elektronik Armatur für Waschtisch 1/mit Mischung und variabel einstellbarem Temperaturbegrenzer
mit Infrarot-Sensor für bidirektionale Kommunikation
mit Steckertrafo 100-230 V AC, 50-60 Hz, 6 V DC
flexible Anschlussschläuche
Rückflussverhinderer, Schmutzfangsiebe
mit integriertem Magnetventil
7 voreingestellte Programme
automatische Spülung, thermische
Desinfektion, Reinigungsmodus
zusätzliche Funktionen und Einstellungen
mit Fernbedienung
CE-Zeichen
Armaturengruppe I nach DIN 4109
Schutzart Armatur IP 59K
chrom
Fabrikat der Planung:
Grohe Eurosmart CE L-Size m. Mischung
oder gleichwertig
Angebotenes Fabrikat:
'.........'
(vom Bieter einzutragen)
liefern und montieren
Menge: 1,000 Stck

**1.1.6.40 Fertigbauset für Waschtisch**
Fertigbauset für Waschtisch, mit UP-Geruchsverschluss
Eigenschaften
- Abdeckplatte bei Fertigmontage +/- 3 cm höhenverstellbar
Farbe / Oberfläche
- Farbe: weiß-alpin
Technische Eigenschaften
- d, d / Außendurchmesser (mm): 32 mm
- G / Rohrgewinde ("): 1 1/4 "
- Werkstoffbezeichnung: Kunststoff
Zusätzlicher Lieferumfang
- Abdeckplatte
- Flachdichtung
- Anschlussbogen d 32 mm
- Dichtung d 40 / 32 mm
liefern und montieren
Menge: 1,000 Stck

**1.1.6.41 Schallschutzset für Waschtisch, 240 x 750 x 5 mm,**
Schallschutzset für Waschtisch, 240 x 750 x 5 mm, Schalldämmung bei Installation von Waschbecken.
Technische Spezifikationen:
- Produkttyp: Schallschutzset für Waschbecken
- Inklusive Montagezubehör
- Maße: 240 x 750 x 5 mm
liefern und montieren
Menge: 26,000 Stck

**1.1.6.42 Wand-WC Tiefspüler, verlängerte Ausladung, barrierefrei**
Wand-WC Tiefspüler, verlängerte Ausladung, barrierefrei Verwendungszwecke
- Für Druckspüler
- Für UP-Spülkästen
- Zur Nutzung durch Rollstuhlfahrer geeignet
Eigenschaften
- Tiefspül-WC
- Wandhängend
- Barrierefrei
- Mit Spülrand
- Verlängerte Ausladung
- Typ 1, Vollmenge 6 l, nach EN 997
- Entspricht der DIN 18040
Farbe / Oberfläche
- Farbe: weiß
Technische Eigenschaften
- Werkstoff: Sanitärkeramik
- Befestigungsabstand (cm): 18 cm
- Form: rund
- Spültechnik: Konventionell
- TurboFlush-Spültechnik: Nein
- Höhenverstellbar: Nein
- Befestigung WC-Sitz: von oben oder von unten
- Befestigungsabstand WC-Sitz (cm): 15,5 cm
- B / Breite (cm): 35,5 cm
- H / Höhe (cm): 34,5 cm
- T / Tiefe (cm): 70 cm
Fabrikat der Planung:
Geberit Vitalis
oder gleichwertig
Angebotenes Fabrikat:
'.........'
(vom Bieter einzutragen)
liefern und montieren
Menge: 1,000 Stck

**1.1.6.43 WC Sitzring**
WC Sitzring, antibakteriell
Farbe: weiß
Montagebefestigung von unten
Edelstahl Scharniere
passend zum zuvor angebotenen WC
liefern und montieren
Menge: 1,000 Stck

**1.1.6.44 WC-Steuerung mit elektronischer Auslösung**
WC-Steuerung mit elektronischer Spülauslösung, Netzbetrieb,
UP-Spülkasten 12 cm, 2-Mengen-Spülung, mit Betätigungsplatte,Edelstahl gebürstet automatisch / berührungslos / manuell
Verwendungszwecke
- Zur berührungslosen Spülauslösung von UP-Spülkästen 12  cm
Eigenschaften
- Automatische Spülauslösung
- Drahtgebunden vernetzbar Mehrfachfarbe / Oberfläche
- Platte und Taste: gebürstet, easy-to-clean-beschichtet
- Designring: poliert
Technische Eigenschaften
- Schutzart: IP45
- Nennspannung (V AC): 85-240 V AC
- Betriebsspannung (V DC): 12 V DC
- Netzfrequenz (Hz): 50-60 Hz
- Leistungsaufnahme Stand-by (W): 0,15 W
- Intervallspülung Einstellbereich (h):  1-168 h
- Intervallspülung Werkseinstellung (h):  24 h
- Intervallspülzeit Einstellbereich (s):  1-200 s
- Intervallspülzeit Werkseinstellung  (s): 5 s
- Verweilzeit Einstellbereich (s) - min. bis max.: 1-60 s
- Verweilzeit Werkseinstellung (s):  7 s
- Tastenform: rund
- Edelstahl
- B / Breite (cm): 24,6 cm
- H / Höhe (cm): 16,4 cm
- T / Tiefe (cm): 1,5 cm
- Leistungsaufnahme (W): max. 4 W
Zusätzlicher Lieferumfang
- Betätigungsplatte
- Befestigungsrahmen mit Infrarotsteuerung, vormontiert
- Schutzplatte
- Lagerbock mit Servomotor und Hebevorrichtung, vormontiert
- Drückerstange
- Befestigungsmaterial
Fabrikat der Planung: Geberit
oder gleichwertig
Angebotenes Fabrikat:
'.........'
(vom Bieter einzutragen)
liefern und montieren
Menge: 1,000 Stck

**1.1.6.45 Stützklappgriff E-Ausführung**
Stützklappgriff
- mit integrierter Spülauslösung, E-Ausführung
- zwei parallele, übereinander angeordnete, durch einen  Verbindungsbogen zusammengefügte Stangen
- dient zum Festhalten und Abstützen mit durchgehendem,
- korrosionsgeschütztem Stahlkern und Wandplatte aus  Polyamid mit integriertem Stahlkern
- kann nach oben und gebremst nach unten geklappt werden
- Taste dient zum Auslösen der WC-Spülung
- Spiralkabel mit freien Leitungsenden für Wandanschluss
- inkl. weißer Abdeckung für Unterputzdose
- passend für alle gängigen UP-Spülkästen mit elektrischer  Steuerung
- Montage an der Wand mit wandspezifischem Montagezubehör
- Dichtband zur Abdichtung der Befestigungspunkte ist im  Lieferumfang enthalten
- verdeckte Befestigung
- getestet bis 150 kg
- Ausladung 850 mm, 259 mm hoch und 78 mm breit,  Stangendurchmesser 33 mm
- aus hochglänzendem Polyamid
- Farbe reinweiß
Fabrikat der Planung: Hewi
Serie 801
oder gleichwertig
Angebotenes Fabrikat:
'.........'
(vom Bieter einzutragen)
liefern und montieren
Menge: 1,000 Stck

**1.1.6.46 Stützklappgriff**
Stützklappgrif
- zwei parallele, übereinander angeordnete, durch einen  Verbindungsbogen zusammengefügte Stangen
- dient zum Festhalten und Abstützen mit durchgehendem,  korrosionsgeschütztem Stahlkern und Wandplatte aus  Polyamid mit integriertem Stahlkern
- kann nach oben und gebremst nach unten geklappt werden
- Montage an der Wand mit wandspezifischem  Befestigungsmaterial
- Dichtband zur Abdichtung der Befestigungspunkte
- verdeckte Befestigung
- Ausladung 850 mm, 259 mm hoch und 78 mm breit,
- Stangendurchmesser 33 mm
- Farbe reinweiß
Fabrikat der Planung: Hewi
Serie 801
oder gleichwertig
Angebotenes Fabrikat:
‘--------‘
(vom Bieter einzutragen)
liefern und montieren
Menge: 1,000 Stck

**1.1.6.47 Wandstützgriff**
Wandstützgriff
- zwei parallele, übereinander angeordnete, durch einen Verbindungsbogen zusammengefügte Stangen
- dient zum Festhalten und Abstützen belastbar bis 100 kg
- mit durchgehendem, korrosionsgeschütztem Stahlkern und
- Wandplatte aus Polyamid mit integriertem Stahlkern
- Montage an der Wand mit wandspezifischem  Befestigungsmaterial
- Dichtband zur Abdichtung der Befestigungspunkte
- verdeckte Befestigung
- Ausladung 700 mm, 259 mm hoch und 78 mm breit,
- Stangendurchmesser 33 mm
- Farbe reinweiß
Fabrikat der Planung: Hewi
Serie 801
oder gleichwertig
Angebotenes Fabrikat:
‘--------‘
(vom Bieter einzutragen)
liefern und montieren
Menge: 2,000 Stck

**1.1.6.48 Befestigungsart Klappgriffe**
Befestigungsart
- für Wandstütz- und Stützklappgriffe
Zur Befestigung an Leichtbauwänden mit
Hinterfütterung aus Schichtholzplatten
(wasserfest verleimt, mindst. 30 mm
Stärke erforderlich, z.B. Tragständer
oder Vorwandinstallation)
Bestehend aus:
- 2 Edelstahlsenkkopfschrauben
Durchmesser 10 x 95 mm
liefern und montieren
Menge: 4,000 Stck

**1.1.6.49 Aufrüstsatz WC-Papierhalter**
Aufrüstsatz WC-Papierhalter
- rechtwinklig angeordneter Aufsatzrollenhalter
- dient zur Nachrüstung am Stangensystem Durchmesser 33 mm sowie an Stützklappgriffen
- leichte Montage
- mit integrierter weicher, flexibler Rollenbremse
- 39 mm breit, 143 mm hoch, 139 mm tief
- Farbe reinweiß
Fabrikat der Planung: Hewi
Serie 801
oder gleichwertig
Angebotenes Fabrikat:
‘--------‘
(vom Bieter einzutragen)
liefern und montieren
Menge: 1,000 Stck

**1.1.6.50 Rückenstütze**
Rückenstütze
- gepolsterte Lehne mit beidseitig angebrachten, rechtwinklig  gebogenen Befestigungsstangen
- dient zum Abstützen des Rückens auf dem WC
- mit durchgehendem, korrosionsgeschütztem Stahlkern
- Montage an Stützklappgriffen oder Wandstützgriffen mit  Wandplatte, bauseits verstellbar
- 670 bis 730 mm breit, 220 mm hoch und 150 mm tief,  Rückenstütze 350 mm breit, Stangendurchmesser 33 mm
- Rückenpolster aus schwarzem PUR
Fabrikat der Planung: Hewi
Serie 801
oder gleichwertig
Angebotenes Fabrikat:
‘--------‘
(vom Bieter einzutragen)
liefern und montieren
Menge: 1,000 Stck

*Hinweis: Beschläge und Ausstattung*

**1.1.6.51 Desinfektionsmittel- und Seifenspender**
Desinfektionsmittel- und Seifenspender, Spendergehäuse in Edelstahl gebürstet, mit Verschlussblende mit Sichtfenster zur Füllstandskontrolle,
für 1000 ml Nachfüll- oder Einwegflaschen, mit einer leeren Standardflasche 28 mm, mit langem Bedienhebel in Edelstahl, Austauschbare Edelstahlpumpe mit geradem Saugrohr, Dosiermenge ca. 1,6505 ml/Hub, einstellbar in 2 Stufen, Gehäuse mit Pumpe autoklavierbar bis 121°C, Wandhalter aus Kunststoff, mit 5 Wechselclips zur Kennzeichnung, Vier-Punkt-Befestigung, inklusive Befestigungsmaterial, für Aufputzmontage
ABMESSUNGEN
H x B x T (mit Bedienhebel) 340 x 94 x 222 mm
H x B x T (ohne Bedienhebel) 292 x 94 x 94 mm
Gewicht 1,60 kg
Lieferung einschl. Befestigung und Erstbefüllung
mit Desinfektionsmittel
Fabrikat der Planung:
AirWolf  Serie Omikron II
oder gleichwertig
Angebotenes Fabrikat:
'.........'
(vom Bieter einzutragen)
liefern und montieren
Menge: 8,000 Stck

**1.1.6.52 Schaumseifenspender für 1.200 ml Schaumseife**
Schaumseifenspender für 1.200 ml Schaumseife, Gehäuse Edelstahl gebürstet, transparent pulverbeschichtet gegen Finger- und Anlaufspuren, mit Edelstahl-Bedienhebel und herausnehmbarem Kunststoff-Nachfüllbehälter, Bedienung durch Drücken, Dosiermenge ca. 1,0 ml/Hub, mit Einheitsschloss und Sichtfenster aus Kunststoff zur Füllstandsanzeige, Befüllung von oben durch Entriegeln und Aufklappen des Gehäuses,
danach Befüllung direkt im Spender selbst oder durch Entnahme des Nachfüllbehälters für Befüllung außerhalb des Spenders, wechselbare Pumpe aus Kunststoff am tiefsten Punkt, so dass die mögliche Verkeimung der Waschlotion durch regelmäßige, vollständige Entleerung vermieden werden kann, abgeschrägte Oberseite gegen das Ablegen von Abfall, Vier-Punkt-Befestigung, inklusive Befestigungsmaterial, für
Aufputzmontage
ABMESSUNGEN
H x B x T (mit Bügel) 328 x 97 x 142 mm
H x B x T (ohne Bügel) 300 x 97 x 117 mm
Gewicht 1,3 kg
Lieferung einschl. Befestigung und Erstbefüllung
mi Schaumseife
Fabrikat der Planung:
AirWolf Serie Omega
oder gleichwertig
Angebotens Fabrikat:
'.........'
(vom Bieter einzutragen)
liefern und montieren
Menge: 29,000 Stck

**1.1.6.53 Papierhandtuchspender für bis zu 600 Falthandtücher**
Papierhandtuchspender für bis zu 600 Falthandtücher, frei befüllbar mit handelsüblichen Falthandtüchern in C- oder V-Falzung, Edelstahl gebürstet, mit Einheitsschloss, Anti-Stau-Vorrichtung und Sichtfenster zur Füllstandskontrolle, Befüllung von vorne durch Herabklappen des Gehäuses,
Oberseite gegen das Ablegen von Abfall gerundet, Vier-Punkt-Befestigung, inklusive Befestigungsmaterial und Schlüssel, für Aufputzmontage
ABMESSUNGEN
H x B x T 333 x 265 x 141 mm
Gewicht 3,30 kg
Fabrikat der Planung:
AirWolf Serie Alpha
oder gleichwertig
Lieferung einschl. Befestigung und Erstbefüllung
mi Faltpapiertücher
Angebotenes Fabrikat:
'.........'
(vom Bieter einzutragen)
liefern und montieren
Menge: 19,000 Stck

**1.1.6.54 Elektrischer Händetrockner Vandalensicherheit**
Elektrischer Händetrockner Vandalensicherheit
- Bedienung automatisch durch Auslösung des  Infrarotsensors  Laufzeit einstellbar
- Gehäusematerial 1,2 mm Edelstahl
- Gehäuseoberfläche Edelstahl gebürstet
- Luftgeschwindigkeit 270 bis 360 Stundenkilometer (einstellbar)  Lufttemperatur 55° Celsius (100 mm nach Luftauslass, bei 25° Celsius Raumtemperatur)
- Heizelement 150-900W
- Leistung Motor 450 bis 700 Watt (einstellbar)
- Stromstärke 3,4-6,7 A
- Spannung 220 bis 240 Volt
- Frequenz 50 oder 60 Hertz
- Betriebsgeräusch 70,7 bis 76,7 Dezibel (einstellbar)  Motorumdrehungen 12.000 bis 18.000 Umdrehungen pro Minute (einstellbar)
- Motortyp Universalmotor
- Schutzklasse I
- Schutzart IP 23
- Befestigung mit 4-Punkt-Verschraubung
- Stromanschluss verdeckt an Unterputzdose
- Gewicht 5,8 Kilogramm
- Diebstahlsicherung durch Spezialgehäuseschrauben
- für Aufputzmontage
- Prüfzeichen CE, GS, EMV, LVD, RoHS, UL / EAN 4045504104263
Fabrikat: Airwolf
Typ: Händetrockner Serie M
oder gleichwertig
Angebotenes Fabrikat:
'.........'
(vom Bieter einzutragen)
liefern und montieren
Menge: 4,000 Stck

**1.1.6.55 Wandspiegel aus hochglanzpoliertem Edelstahl**
Wandspiegel aus hochglanzpoliertem Edelstahl, unzerbrechlich, besonders geeignet für vandalismusgefährdete Bereiche, Größe optimiert für Fliesenraster, so dass der Spiegel zum zusätzlichen Schutz direkt auf dem Putz zwischen den Fliesen eingebettet werden kann, mit feuchtraumfester Trägerplatte, abgefalzte Kanten, Spiegel unsichtbar befestigt durch Verklebung mit doppelseitigem Klebeband auf der Trägerplatte,
Montage im Querformat ebenfalls möglich, Vier-Punkt-Befestigung, für Aufputzmontage
ABMESSUNGEN
H x B x T 589 x 589 x 9 mm
Geeignetes Fliesenraster 600 x 600 mm
Gewicht 3,7 kg
Fabrikat der Planung:
Airwolf Serie Lambda
oder gleichwertig
Angebotenes Fabrikat:
'.........'
(vom Bieter einzutragen)
liefern und montieren
Menge: 7,000 Stck

**1.1.6.56 VSG Kristallspiegel 1000 x 600 mm**
VSG Kristallspiegel 1000 x 600 mm
mit C-Kantenschliff 5 mm
verspiegelt
Briete: 1000 mm
Höhe:  600 mm
Stärke:  5 mm
VSG Kristallspiegel
inkl. verdeckte Befestigung
Angebotenes Fabrikat:
'.........'
(vom Bieter einzutragen)
liefern und montieren
Menge: 1,000 Stck

**1.1.6.57 VSG Kristallspiegel 800 x 600 mm**
VSG Kristallspiegel 800 x 600 mm
mit C-Kantenschliff 5 mm
verspiegelt
Briete: 800 mm
Höhe:  600 mm
Stärke:  5 mm
VSG Kristallspiegel
inkl. verdeckte Befestigung
Angebotenes Fabrikat:
'.........'
(vom Bieter einzutragen)
liefern und montieren
Menge: 4,000 Stck

**1.1.6.58 Abfallkorb mit 36 Liter Volumen**
Abfallkorb mit 36 Liter Volumen, Edelstahl poliert, nach unten konisch zulaufend zur einfacheren Entnahme des Abfallbeutels, besonders feinmaschig, inklusive Befestigungsmaterial, mit Wandhalterung, für Aufputzmontage oder bodenstehend
ABMESSUNGEN
H x B x T 500 x 350 x 255 mm
Gewicht 1,7 kg
Fabrikat der Planung:
AirWolf Serie Lambda
oder gleichwertig
Angebotenes Fabrikat:
'.........'
(vom Bieter einzutragen)
liefern und montieren
Menge: 9,000 Stck

**1.1.6.59 WC-Papierspender für zwei Haushaltsrollen**
WC-Papierspender für zwei Haushaltsrollen, Edelstahl gebürstet, transparent pulverbeschichtet, gegen Finger- und Anlaufspuren, mit seitlichen Schlitzen zur Füllstandskontrolle und Nachführung der nächsten Rolle, integrierte Haltespange für die zweite Rolle während des Abrollens der ersten Rolle, leere Papphülsen werden unten aus dem Spender entnommen,
Befüllung von vorne durch Herabklappen der Front, mit Zylinderschloss,
Vier-Punkt-Befestigung, inklusive Befestigungsmaterial und Schlüssel, für Aufputzmontage
ABMESSUNGEN
H x B x T 280 x 116 x 148 mm
Rollendurchmesser 115 - 130 mm
Gewicht 2,45 kg
Fabrikat der Planung:
AirWolf Serie Omikron II
oder gleichwertig
Angebotenes Fabrikat:
'.........'
(vom Bieter einzutragen)
liefern und montieren
Menge: 11,000 Stck

**1.1.6.60 WC-Bürstenhalter mit verdecktem Bürstenkopf**
WC-Bürstenhalter mit verdecktem Bürstenkopf/ Ausführung oben offen, Bürstenentnahme nach oben/ Behälter Edelstahl gebürstet, Innentopf und WC-Bürste aus schwarzem Kunststoff, Innentopf zur Reinigung herausnehmbar,
Vier-Punkt-Befestigung, inklusive Befestigungsmaterial, für
Aufputzmontage oder bodenstehend
ABMESSUNGEN
H x B x T 185 x 100 x 113 mm (ohne Griff)
H x B x T 419 x 100 x 113 mm (mit Griff)
Gewicht 0,9 kg
Fabrikat der Planung:
AirWolf Serie Alpha
oder gleichwertig
Angebotenes Fabrikat:
'.........'
(vom Bieter einzutragen)
liefern und montieren
Menge: 17,000 Stck

**1.1.6.61 Hygieneabfallbehälter mit 8 Liter Volumen**
Hygieneabfallbehälter mit 8 Liter Volumen, mit an drei Seiten ansetzbarem Beutelhalter für ca. 50 einzelne Hygienebeutel aus Papier oder zwei Nachfüllkartons mit ca. 25 - 30 Hygienebeuteln aus Kunststoff, Edelstahl gebürstet, transparent pulverbeschichtet, gegen Finger- und Anlaufspuren, Montage des Beutelhalters am Behälter nach Wahl des Monteurs
links, rechts oder an der Front des Behälters in bestmöglicher Greifnähe zum WC-Sitz, Befestigung über Einstecklaschen am Behälterboden und zusätzliche Verklebung mit mitgeliefertem Klebeband, mit Klappdeckel und einer Griffleiste mit geringstmöglicher Berührungsfläche, mit innenliegender Beutelhalterung zur verdeckten Anbringung des Abfallbeutels,
Vier-Punkt-Befestigung, inklusive Sechskant- Befestigungsschrauben in Edelstahl, für Aufputzmontage
ABMESSUNGEN
H x B x T (Behälter) 342 x 220 x 153 mm
H x B x T (Beutelhalter vorne) 342 x 220 x 163 mm
H x B x T (Beutelhalter seitlich) 342 x 248 x 153 mm
Gewicht 3,6 kg
Fabrikat der Planung:
AirWolf Serie Lobo
oder gleichwertig
Angebotenes Fabrikat:
'.........'
(vom Bieter einzutragen)
liefern und montieren
Menge: 16,000 Stck

**1.1.6.62 WC-Papierhalter für 1 Haushaltsrolle**
WC-Papierhalter für 1 Haushaltsrolle
- mit Bügelhalter
- in Edelstahl gebürstet
- Abdeckplatte oben dient als Abrisskante  Zwei-Punkt-Befestigung
- inklusive Befestigungsmaterial
- für Aufputzmontage
Fabrikat: Air Wolf
Typ: Omikron 2
oder gleichwertig
Angebotenes Fabrikat:
(vom Bieter einzutragen)
liefern und montieren
Menge: 6,000 Stck

**1.1.6.63 WC-Bürstengarnitung weiß**
WC-Bürstengarnitung
- kegelförmig zulaufender Behälter mit großer Einführöffnung
- Bürste wird beim Einstecken in den Behälter geführt,  automatisch zentriert und steht selbständig aufrecht
- Auswechseln des Bürstenkopfes durch Bajonettverschluss
- mit Innenreservoir im Behälter zur Aufnahme von  Desinfektionsmitteln
- Behälter ist abnehmbar
- zur Wandmontage
- 458 mm hoch, 130 mm breit und 140 mm tief
- Farbe reinweiß
Fabrikat der Planung: Hewi
Serie 801
oder gleichwertig
Angebotenes Fabrikat:
'.........'
(vom Bieter einzutragen)
liefern und montieren
Menge: 1,000 Stck

**1.1.6.64 WC-Papierhalter weiß**
WC-Papierhalter
- rechtwinklig gebogener, U-förmiger  Halter
- mit Diebstahlschutz für die Papierrolle
- diebstahlgeschützt durch verdeckte Verschraubung
- 160 mm breit, 120 mm hoch, Stange 21 mm im  Durchmesser
- inklusiv Dornschlüssel zur Entriegelung des Diebstahlschutzes
- Farbe 99 (Reinweiß)
Fabrikat: Hewi
Typ: Serie 477
oder gleichwertig
Angebotenes Fabrikat:
'.........'
(vom Bieter einzutragen)
liefern und montieren
Menge: 1,000 Stck

*Hinweis: Bodeneinlauf mit Zubehör*

**1.1.6.65 Bodenablauf Geruchverschluss DN100**
Bodenablauf DIN EN 1253-1 mit Geruchverschluss mit einer Sperrwasserhöhe von mind. 50 mm, herausnehmbar, aus Kunststoff, Gehäuse aus PP, Abgang senkrecht, mit Klebeflansch, Anschluss DN 100, mit Aufsatzstück und Rostrahmen, Aufsatzstück aus Kunststoff, Höhe über 100 bis 150 mm, mit Abdeckplatte aus nichtrostendem Stahl, verschraubt, Rost-Durchmesser 120 mm, Klasse K 3.
liefern und montieren
Menge: 8,000 St

**1.1.6.66 wie vor, jedoch mit rutschhemmendem Aufsatzrost**
wie vor, jedoch mit rutschhemmendem Aufsatzrost
Bodeneinlauf wie zuvor beschrieben, jedoch mit einem rutschhemmenden Rost zur Ausführung in einem Küchenboden
liefern und montieren
Menge: 3,000 Stck

**1.1.6.67 Bodenablauf Geruchverschluss Brandschutzeinsatz DN100**
Bodenablauf DIN EN 1253-1 mit Geruchverschluss mit einer Sperrwasserhöhe von mind. 50 mm, herausnehmbar, aus Kunststoff, mit Brandschutzeinsatz, Gehäuse aus PP, Abgang senkrecht, mit Klebeflansch, Anschluss DN 100, mit Aufsatzstück und Rostrahmen, Aufsatzstück aus Kunststoff, Höhe über 100 bis 150 mm, mit Abdeckplatte aus nichtrostendem Stahl, verschraubt, Rost-Durchmesser 120 mm, Klasse K 3.
liefern und montieren
Menge: 4,000 St

*Hinweis: Allgemeine Einrichtung*
=====================

**1.1.6.68 Versiegeln der Keramiken**
*** Pauschalposition
Anschlussfugen nach DIN 18540 mit geeigneter neutralvernetzender Masse.
Farbe: Reinweiß (RAL 9010)
Fugenlängen insgesamt ca. 40m
Sanitärobjekte: 56 St.
liefern und montieren
Menge: 1,000 psch

**1.1.6.69 Hahnverlängerungen 1/2"**
Hahnverlängerung, mit Innen- und
Außengewinde, roh
Hahnverlängerungen aus Rotguß
mit konischem Außengewinde und
zylindrischem Innengewinde
Abmessung: Rp 1/2 x Rp 1/2 bis 40 mm
Gewinde nach EN 10226, geprüft und
zertifiziert nach DVGW GW 6
liefern und montieren
Menge: 30,000 Stck

##### Titel 1.1.7 Warmwasserbereitung

**1.1.7.1 Mini-Durchlauferhitzer 5,7 kW/230V,weiß**
Mini-Durchlauferhitzer zur dezentralen Warmwasserversorgung von Einzelzapfstellen.
Elektrischer Durchlauferhitzer mit einer Nennleistung von
ca. 6 kW, zur Untertisch- oder Obertischmontage geeignet.
Gerät mit automatischer Durchflussmengenregelung und elektronischer Temperatursteuerung zur konstanten Warmwassertemperatur.
Gehäuse aus schlagfestem Kunststoff, Schutzart mindestens
IP 24.
Anschluss über Festanschluss oder Steckvorrichtung gemäß Herstellerangabe.
Lieferung und Montage einschließlich erforderlicher Anschlussleitungen und Befestigungsmaterialien.
Inbetriebnahme, Funktionsprüfung
inkl. T-Stück 3/8"und Druckschlauch 3/8" x 50 cm
zur einfachen Installation mit üblicher Sanitärarmatur
Technische Daten:
- Nennleistung: 6 kW
- Netzspannung: 230 V~ / 400 V~
- Schutzart: IP 24
- Warmwasserausbeute: ca. 2,5 l/min bei ?T = 25 K
- Zulässiger Betriebsdruck: 10 bar
Angebotenes Fabrikat:
'.........'
(vom Bieter einzutragen)
liefern und montieren
Menge: 4,000 Stck

**1.1.7.2 Elektro-Durchlauerhitzer 24kW**
Elektro-Durchlauferhitzer, offen, hängende Anordnung, mit VDE-EMC-Zeichen, Geräuschverhalten DIN 4109-1 Gruppe I, mit Prüfbericht, für Überbeckenmontage, Bemessungsbetriebsspannung 400 V AC, Leistung 24 kW, elektronisch gesteuert, stufenlose Leistungsregelung, Temperatureinstellung von 35 bis 60 Grad C, Anschluss G 3/8, für festen Anschluss.
liefern und montieren
Menge: 1,000 St

##### Titel 1.1.8 Allgemein Sanitär

**1.1.8.1 Wandduchbruch herstellen, 150x150mm**
Durchbruch in bestehender Mauerwerkswand herstellen, inkl.
Abbruch.
Wanddicke: ca. 0,24m, beidseitig verputzt oder Tapeziert
Rohöffnung: ca. 150 mm x 150mm
Ausführungshöhe in ca. 2,50m
Herstellung der Durchbrüche gemäß  Haustechnikplanung. Einschl. Abtransport u. Entsorgung des anfallenden Materials. Anfallender Schutt wird Eigentum des AN und ist eigenverantwortlich zu beseitigen.
Menge: 10,000 Stck

**1.1.8.2 Wandschlitze herstellen, 100x150mm**
Schlitze in bestehender Mauerwerkswand herstellen, inkl.
Abbruch.
Wanddicke: ca. 0,24m, beidseitig verputzt
Rohöffnung: ca. 100 mm x 150mm
Ausführungshöhe bis ca. 2,50m
Herstellung der Schlitze gemäß  Haustechnikplanung. in Absprache mit der Bauleitung,. Einschl. Abtransport u. Entsorgung des anfallenden Materials. Anfallender Schutt wird Eigentum des AN und ist eigenverantwortlich zu beseitigen.
Menge: 5,000 m

**1.1.8.3 Kernbohrungen durch Betondecke 60 mm**
Anzeichnen und Durchführung einer Kernbohrung Kernbohrungen durch Betondecke
Stärke bis 20 cm einschl. Ein und Abrüsten der Kernbohrmaschine.
Einschließlich der Spülwasserabsaugung, Bohrkernsicherung und Schuttbeseitigung.
Beton ist bewährt, dies ist mit einzukalkulieren.
Bohrdurchmesser : 60 mm
Menge: 1,000 Stck

**1.1.8.4 Kernbohrungen durch Betondecke 80 mm**
Anzeichnen und Durchführung einer Kernbohrung Kernbohrungen durch Betondecke
Stärke bis 20 cm einschl. Ein und Abrüsten der Kernbohrmaschine.
Einschließlich der Spülwasserabsaugung, Bohrkernsicherung und Schuttbeseitigung.
Beton ist bewährt, dies ist mit einzukalkulieren.
Bohrdurchmesser : 80 mm
Menge: 1,000 Stck

**1.1.8.5 Kernbohrungen durch Betondecke 100 mm**
Anzeichnen und Durchführung einer Kernbohrung Kernbohrungen durch Betondecke
Stärke bis 20 cm einschl. Ein und Abrüsten der Kernbohrmaschine.
Einschließlich der Spülwasserabsaugung, Bohrkernsicherung und Schuttbeseitigung.
Beton ist bewährt, dies ist mit einzukalkulieren.
Bohrdurchmesser : 100 mm
Menge: 1,000 Stck

**1.1.8.6 Kernbohrungen durch Betondecke 130 mm**
Anzeichnen und Durchführung einer Kernbohrung Kernbohrungen durch Betondecke
Stärke bis 20 cm einschl. Ein und Abrüsten der Kernbohrmaschine.
Einschließlich der Spülwasserabsaugung, Bohrkernsicherung und Schuttbeseitigung.
Beton ist bewährt, dies ist mit einzukalkulieren.
Bohrdurchmesser : 130 mm
Menge: 1,000 Stck

*Hinweis: Anerkennung und Vergütung von Stundenlohnarbeiten*
Spezifikation Stundenlohnarbeiten
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

**1.1.8.7 Facharbeiter**
Stundenlohnarbeiten Facharbeiter einschl. aller Nebenkosten, wie Auslösung, Fahr- und Wegegeld, Unternehmerzuschlag
etc. Stundenlohnarbeiten sind dem Auftraggeber nach § 15
Abs. 3 S.1 VOB/B  schriftlich anzuzeigen und der geschätzte
Aufwand für Material und Lohn mitzuteilen.
Menge: 20,000 h

**1.1.8.8 Helfer**
Stundenlohnarbeiten Helfer einschl. aller Nebenkosten, wie Auslösung, Fahr- und Wegegeld, Unternehmerzuschlag etc.
Ausführung nur nach Genehmigung des Auftraggebers. Stundenlohnarbeiten sind dem Auftraggeber nach § 15
Abs. 3 S.1 VOB/B schriftlich anzuzeigen und der geschätzte Aufwand für Material und Lohn mitzuteilen.
Menge: 20,000 h

**1.1.8.9 Helferstunden unter Einsatz eines Stemmhammers**
Stundenlohnarbeiten Helfer unter Einsatz eines Stemmhammers, Maschinenstunden, einschl. aller Nebenkosten, wie Auslösung, Fahr- und Wegegeld, Unternehmerzuschlag etc. Stundenlohnarbeiten sind dem
Auftraggeber nach § 15 Abs. 3 S.1 VOB/B schriftlich anzuzeigen und der geschätzte Aufwand für Material und Lohn mitzuteilen.
Menge: 20,000 h

**1.1.8.10 Gestellung, Vorhaltung und Abtransport eines Fahrgerüstes**
*** Pauschalposition
Gestellung, Vorhaltung und Abtransport eines Fahrgerüstes für Montagearbeiten in einer Höhe bis 3,8 Meter über der Standfläche
Für die Dauer der gesamten Maßnahme
Menge: 1,000 psch

**1.1.8.11 Werks- und Montageplanung Gewerk Sanitär**
*** Pauschalposition
Werks- und Montageplanung Gewerk Sanitär
Die Werks- und Montageplanung ist, getrennt nach Gewerken,
3-fach in DIN A4-Ordner mit Inhaltsverzeichnis rechtzeitig vor
Montagebeginn dem Bauherrn (Auftraggeber - AG) zur Einsicht
und Prüfung vorzulegen.
Zur Prüfung dieser Werks- und Montageplanung wird seitens
des Bauherrn ein Zeitraum von 2 Kalenderwochen eingeräumt.
Vor der Montage der technischen Einrichtungen ist mit den
Auftragnehmern (AN) der anderen technischen Gewerke
rechtzeitig Kontakt aufzunehmen und eine Koordination
vorzunehmen. Änderungen jeglicher Art, auch Änderungen bei
anderen Gewerken und bauliche Maßnahmen, die auf
ungenügende oder unterlassene Koordination zurückzuführen
sind, gehen zu Lasten des Auftragnehmers.
Grundlage dieser beiliegenden Entwurfsplanung sind die bis zum
Erstelldatum dieses Leistungsverzeichnisses vorliegende
Genehmigungsplanung des Architekten, die dem AN durch den
AG rechtzeitig zur Verfügung gestellt werden müssen.
Menge: 1,000 psch

**1.1.8.12 Schacht und Brunnenschaum**
Schacht und Brunnenschaum 750ml
Der Brunnenschaum ist geprüft wasserdicht bis 0,5 bar.
Technische Daten:
Verarbeitungstemperatur: + 5 C bis + 30 C
Aushärtungszeit: ca. 2 Stunden
Temperaturbeständigkeit: - 40 C bis + 100 C
Schalldämmung < 59 db
Ergiebigkeit: ca. 47 Liter
liefern und montieren.
Menge: 1,000 Stck

**1.1.8.13 Revisions-, Wartungs- und Bedienungsanweisungen**
Revisions-, Wartungs- und Bedienungsanweisungen
Alle Unterlagen sind in Ordnern oder als Mappen
gebunden 1-fach zu liefern.
Die Zeichnungen erfassen den Endzustand nach der
Abnahme und sind alle farbig zu liefern.
Zusätzlich sind alle Pläne als CAD-Dateien
(dxf oder dwg) sowie alle Unterlagen als pdf-Dateien,
auf CD oder USB Stick gespeichert, 2-fach dem Ordner beizufügen.
Im Einzelnen gehören dazu alle Zeichnungen, die zur
Fertigung der Anlage und Anlagenteile erforderlich
waren.
Die Gliederung der zu liefernden Zeichnungen ist wie
folgt vorzunehmen:
- Inhaltsübersicht
- Planliste
- Grundrisszeichnungen
- Schnittzeichnungen
- Strangschema-Zeichnung
- Detailzeichnungen
- Die Bedienungs- und Wartungsanweisungen werden nach
  folgender Gliederung aufgebaut:
  Anlagenbeschreibung
- Anlagencharakteristik mit Ortsbeschreibung
- Garantiewerte
- Betriebsdaten
- Installationsdaten
- Spezialmerkmale
Bedienungsanweisung
- Funktion und Lage der Bedienungsorgane
- Sicherheitseinrichtungen
- Betriebsunterbrechung
- wirtschaftlichste Betriebsart
Wartungsanweisungen nach Hersteller VDMA/AMEF
- Fehlersuchtabelle
- Schmier- und Dichtungsarbeiten
- Spezialwerkzeuge
Der jeweilige Wartungsumfang ist detailliert in
Abhängigkeit des Wartungszeitraumes nach Art einer
lnspektionstabelle aufzulisten.
Prüfzeugnisse/Abnahmebescheinigung
- Unterlagen über alle eingebauten Anlagen,
 Anlagenteile und Materialien
- Abnahme- und Übergabeprotokolle
Ersatzteilaufstellung
Alle dem Verschleiß unterliegenden Anlagenteile
Liste der verbauten Armaturen- und Materialien
Der jeweilige Wartungsumfang ist detaillert in
Abhängigkeit des Wartungszeitraumes nach Art
einer Inspektionstabelle aufzulisten.
Menge: 1,000 Stck

**1.1.8.14 Dichtheits- und Belastungsprüfung des Trinkwassersystems**
Dichtheits- und Belastungsprüfung des Trinkwassersystems
mit inerten Gasen oder getrockneter, ölfreier Druckluft für erhöhte hygienische Anforderungen gemäß DIN EN 806-4, VDI 6023, BTGA und ZVSHK-Merkblatt
Dichtheitsprüfungen von Trinkwasserinstallationen. Gesamtlänge der abzudrückenden Wasserleitungen ersichtlich aus dem Titel "Trinkwasser- und Kondensatleitungen aus Edelstahl"
Die Dichtheits- und Belastungsprüfung hat entsprechend des Baufortschrittes in mehreren Prüfabschnitten zu erfolgen. Es ist mit 3 Abschnitten zu kalkulieren.
Einschl. liefern der für die Druckprobe(n), die Inbetriebnahme(n) und den Probebetrieb nötigten Betriebsstoffe und Medien sowie aller erforderlicher Anlagen, Abdichtungen, Verankerungen, Rohrverschlüsse.
Dichtheitsprüfung:
Die Dichtheitsprüfung soll vor der Belastungsprüfung durchgeführt werden. Ist der Temperaturunterschied  zwischen Umgebungs- und Medientemperaturgrößer als 10 K,  ist zunächst eine Temperatur-Ausgleichszeit von 30 Minuten
einzuhalten. Nach Aufbringung des Prüfdruckes von 150 mbar (1,5 m Ws) muss die Prüfzeit bis zu einem Leitungsvolumen von 100 Litern 120 Minuten betragen. Je weitere 100 Liter Leitungsvolumen verlängert sich diese Prüfzeit um je 10 Minuten. Der Prüfdruck muss über die Dauer der Prüfzeit konstant bleiben.
Belastungsprüfung:
Die anschließende Belastungsprüfung Inertgas hat in Anlehnung an die TRGI 2008, Abschnitt 6, und den Vorgaben der BG mit einem Prüfdruck von maximal 3 bar zu erfolgen.
Der Prüfdruck der Belastungsprüfung hat:
- bei Nennweiten = DN 50 -  3 bar zu betragen
- bei Nennweiten > DN 50 -  1 bar zu betragen
Nach Aufbringung des Prüfdruckes beträgt die Prüfzeit 10 Minuten. Während dieser Zeit muss der Druck konstant bleiben. Auch bei der Belastungsprüfung
ist zunächst der Temperaturausgleich zwischen Umgebungs- und Medientemperatur abgewartet werden.
Druckluftqualität:
Bei Prüfung mit Druckluft ist sicherzustellen, dass nur Druckluft mit mindestens der Qualitätsklasse 2 nach DIN-ISO 8573-1 (atmosphärischer Drucktaupunkt -40°C) verwendet wird. Die Eignung der Drucklufterzeugungsanlage ist mit entsprechenden Zertifikaten vor der Ausführung nachzuweisen. Die Unterlagen
sind der Dokumentation beizufügen.
Dokumentation:
Die Dichtheits- und Belastungsproben sollen mit einem elektronischen Dichtheitsprüfsystem mit einer Messgenauigkeit von mindestens 0,01 bar durchgeführt werden welches Temperatur und Druckverlauf über den gesamten Prüfzeitraum aufzeichnet und im Protokollausdruck tabellarisch und grafisch
darstellt. Für jede Druckprobe ist ein eigenes Protokoll zu erstellen, welches mindestens die folgenden Angaben enthält:
- Bauvorhaben
- Prüfer
- Werkstoff und Verbindungsart des Rohrsystems
- Anlagenbetriebsdruck, Prüfdruck
- Umgebungstemperatur
- Art und Temperatur des Prüfmediums
- Unterschrift des AN
- Protokollausdrucke des elektronischen Dichtheitsprüfsystem  als Anlage
Menge: 1,000 St

**1.1.8.15 Spülen der Leitungsanlage gemäß DIN 1988-2**
Spülen der Leitungsanlage gemäß DIN 1988-2
Gesamtlänge der zu spülenden Trinkwasserleitungen ersichtlich aus den obenstehenden Rohrpositionen. Das für die Spülung verwendete Trinkwasser muss filtriert (Filter nach DIN EN 13443-1) und von einwandfreier Trinkwasserbeschaffenheit sein. Die Kalt- und Warmwasserleitungen sind getrennt unter Druck zu spülen. Mindestanzahl der zu öffnenden Armaturen entsprechend DIN 1988-2, Abschnitt 11.2, Tabelle10.
Die Spülung hat abschnittsweise in Spülabschnitten bis 100 m zu erfolgen, Spüldauer mindestens 15 s/m bzw. 2 min je Entnahmestelle, einschließlich Anfertigen eines Spülprotokolls gemäß dem Anhang A 2 des Merkblattes "Spülen, Desinfizieren und Inbetriebnahme von Trinkwasser-Installationen" ZVSHK
Menge: 2,000 St

**1.1.8.16 Einweisung des Bedienpersonals**
Einweisung des Bedienpersonals
- Einweisung in Funktion, Bedienung, Fehlerdiagnose,
- Störungsbeseitigung und Wartung des Lieferumfanges.
- Die Einweisung erfolgt nach der Inbetriebnahme und
- wird von technischen Fachpersonal durchgeführt.
- Die Dauer der Einweisung richtet sich nach der
- Komplexität der Anlage.
Vorgesehene Teilnehmerzahl: max. 5 Pers.
Menge: 1,000 Stck

**1.1.8.17 Probenentnahme und mikrobiologische Analyse des Trinkwassernetzes**
Probenentnahme und mikrobiologische Analyse des Trinkwassernetz vor Inbetriebnahme des neuen Leitungsnetzes.
Es sind folgende Parameter zu untersuchen:
- Nickel
- Kupfer
- Cadmium als S1 Probe
- Legionellen
- Escherichia Coli
- Enterokokken
- Coliforme Bakterien
- Pseudomonas aeroginosa
- Koloniezahl bei 22°C
- Koloniezahl bei 36°C
Die Probenentnahme und -analyse hat entsprechend § 15, Abs. 4 der TrinkwV nach den anerkannten Regeln der Technik durch eine Untersuchungsstelle mit Akkreditierung bei einer allgemein anerkannten Stelle des Landes zu erfolgen.
Die Kosten für die An- und Abfahrten sowie die Erstellung eines Prüfprotokolls sind einzukalkulieren.
Probenentnahmen an 5 Messstellen
Menge: 1,000 St

**1.1.8.18 Schutzabdeckung mit Abdeckvlies**
Schutzabdeckung mit Abdeckvlies Liefern und Verlegen einer Schutzabdeckung aus Vliesstoff mit PE- Folie kaschiert, Stöße
überlappend mit Klebeband abgeklebt.
liefern und verlegen
Menge: 50,000 m2

**1.1.8.19 Malerplane**
Malerplane HDPE transparent - 10µm
liefern und verlegen
Menge: 50,000 m2

**1.1.8.20 Gestellung, Vorhaltung und Abtransport eines Fahrgerüstes**
*** Pauschalposition
Gestellung, Vorhaltung und Abtransport eines Fahrgerüstes für Montagearbeiten in einer Höhe bis 3,8 Meter über der Standfläche
Für die Dauer der gesamten Maßnahme
Menge: 1,000 psch

**1.1.8.21 Beschilderung und Bezeichnung**
Beschilderung und Bezeichnung der Bauteile mit vorgefertigten Schilderträger
Größe: 100 x 50mm
liefern und montieren
Menge: 25,000 St

#### Gewerk 1.2 Heizung

*Hinweis: VORBEMERKUNGEN ZUM LEISTUNGSVERZEICHNIS*
TECHNISCHE VORBEMERKUNGEN
=============================
Maßnahme: Bundesstadt Bonn, Neubau Dependance Adelheidisschule
Im Rahmen der Maßnahme wird ein Schulneubau mit Mensa  und 12 Klassenräumen
errichtet. Die technische Gebäudeausrüstung für den Neubau wird gemäß den
aktuell gültigen Gesetzen und Richtlinien ausgeführt.
Die Arbeiten umfassen die Gewerke Heizung, Sanitär und Lüftung gemäß den
nachfolgenden Leistungsbeschreibungen. Eine GLT wird für den Gebäudeteil
ebenfalls errichtet und ist auf die GLT der Stadt Bonn aufgeschaltet.
Heizungsanlage
Die Heizungsanlage des Schulneubaus besteht aus einer 3er Kaskade von Luft-
Wasser-Wärmepumpen, die auf dem Dach des Gebäudes zur Aufstellung gelangen.
Die Ausführung der Heizungsinstallation erfolgt gemäß den anerkannten Regeln
der Technik, den einschlägigen Normen (u. a. DIN EN 12828, DIN 18380
"Heizanlagen und zentrale Wassererwärmungsanlagen").
Alle Arbeiten sind nach VOB Teil C, ATV DIN 18380 sowie den geltenden
Richtlinien (VDI 2035, EnEV/GEG, AGFW FW 510 ff.) auszuführen.
2. Leistungsumfang
Der Leistungsumfang umfasst insbesondere:
Lieferung, Montage und Anschluss der Wärmepumpen einschließlich
aller erforderlichen Armaturen, Absperr-, Sicherheits- und Regelorganen.
Lieferung und Montage der Wärmeverteilung im Gebäude (Rohrleitungen, Verteiler,
Absperr- und Regelarmaturen, Sicherheits- und Entleerungseinrichtungen)
Installation und Anschluss von Heizkörpern
Lieferung und Montage der Regelungstechnik und Thermostatventilen
Dämmung gemäß GEG,und Beschriftung der Heizungsleitungen
Durchführung aller erforderlichen Druckprüfungen, Spülungen und
Inbetriebnahmen einschließlich Protokoll
Erstellung der Revisionsunterlagen
Sanitärinstallation
Die Sanitärinstallation umfasst sämtliche Anlagen und Installationen für die Trink-,
und Abwasserinstallation im Neubau der Schule gemäß den einschlägigen DIN-,
EN- und VDI-Richtlinien sowie den örtlichen Vorschriften der
Versorgungsunternehmen.
Die Ausführung erfolgt nach den anerkannten Regeln der Technik, der VOB Teil C,
DIN 18381 "Sanitäranlagen" sowie den Planungsunterlagen des Auftraggebers.
2. Leistungsumfang
Zum Leistungsumfang gehören insbesondere:
Lieferung, Montage und Anschluss der kompletten Trinkwasserinstallation (Kalt-,
Warmwasserleitungen)
Lieferung, Montage und Anschluss der Abwasserleitungen
Lieferung, Montage und Anschluss der Sanitärobjekte in WC-, Lehrer-, Schüler-
und Küchenbereichen
Installation und Anschluss von Ausgussbecken, Waschtischen, WCs, Urinalen,
und Duschen
Warmwasserbereitung über dezentrale Systeme gemäß Planung
Dämmung der Leitungen nach EnEV bzw. GEG
Durchführung von Druck- und Dichtheitsprüfungen
Spülung, Desinfektion und Inbetriebnahme der Anlagen
Erstellung der Revisionsunterlagen
----------------------------------------------------
Hinweis zur Ausschreibung:
Alle LV-Positionen verstehen sich, sofern nicht eindeutig abweichend angegeben,
inkl. betriebsfertiger Montage!
Die Schule liegt ebenerdig und ist mit Kraftfahrzeugen
zu erreichen. Parkplätze für Kfz sind im Öffentlichen Bereich.
Lagerflächen und Abstellmöglichkeiten auf der Baustelle müssen in Absprache mit der
örtlichen Bauleitung abgestimmt werden. Grundsätzlich besteht jedoch kein Anspruch auf
diese Flächen.
Betriebspersonal ist diesen Angaben entsprechend zur Verfügung zu stellen.
Angaben zur Ausführung:
Der Anbieter bietet eine komplette Anlage, die alle Teile enthält, die zum
einwandfreien Betrieb unter Einhaltung der zugesicherten Eigenschaften
notwendig sind, auch wenn dazu erforderliche Einzelteile im einzelnen nicht
aufgeführt sind.
Der Anbieter hat zu prüfen, ob gegen die vom Fachplaner vorgeschriebene Art der
Grundplanung Bedenken bestehen.
Die Ausführung hat dem Stand der Technik zu entsprechen.
Der Bieter ist trotz des LV's und den darin gemachten Angaben verantwortlich für
alle Auslegungs- und Verfahrensdaten.
Ausführungszeichnungen:
Ausführungszeichnungen werden dem Auftragnehmer in 2-facher Ausfertigung
sowie im CAD-Format ohne Berechnung zur Verfügung gestellt.
Weitere Exemplare können gegen Berechnung ausgehändigt werden.
Unklarheiten oder Widersprüche in den Ausführungsunterlagen sind vom
Auftragnehmer unverzüglich dem Ingenieurbüro schriftlich mitzuteilen.
Hinweis zur Ausschreibung:
Alle LV-Positionen verstehen sich, sofern nicht eindeutig abweichend angegeben,
inkl. betriebsfertiger Montage! Bei dem im LV genannten Produkten handelt es sich
um Beispielangaben, welche ausschließlich der Orientierung der Bieter
dienen sollen (sogen.Leitprodukte).
Es steht den Bieter ausdrücklich frei, andere Produkte anzubieten.
Die Gleichwertigkeit ist bei der Angebotsabgabe nachzuweisen,
werden alternative Produkte angeboten, so sind diese mit Hersteller
und Typ anzugeben. Fehlt die für das Angebot geforderte Bieterangabe,
gilt das im Leistungsverzeichnis genannte Fabrikat als vereinbart.
Alle in den Vorbemerkungen aufgeführten Angaben und Nebenleistungen
sind in die Einheitspreise einzukalkulieren, sofern diese nicht im LV
ausgeschrieben sind.
Der Bieter ist verpflichtet,sich vor Abgabe des Angebotes genauestens über das
zur Ausführung gelangende Bausystem zu informieren,
soweit es im Zusammenhang mit den anzubietenden und auszuführenden Leistungen
steht.
Eine Besichtigung der Baustelle ist nach Rücksprache mit dem Auftraggeber
möglich. Spätere Einwendungen aufgrund ungenügendem Kenntnisstand können
nicht berücksichtigt werden.
Zu berücksichtigende Vorschriften:
Zur Ausführung der Arbeiten sind die zur Zeit gültigen Vorschriften anzuwenden.
Befinden sich Vorschriften in Übergangsstadien, sind diese, soweit anwendbar, in
die derzeitigen Vorschriften einzubinden und anzuwenden. Insbesondere sind zu beachten:
- die LBO, neueste Fassung
- die Auflagen der Baugenehmigung
- die Auflagen des vorliegenden Brandschutzkonzeptes
- die Vorschriften und Bedingungen des
Gewerbeaufsichtsamtes
- die Vorschriften und Bedingungen der
Berufsgenossenschaften
- die Beachtung der Sicherheitsregeln gemäß
Sicherheits- und Gesundheitskoordinator
- die Sondervorschriften des zustõndigen EVU
einschließlich den Bestimmungen des VDE
- die für die jeweiligen Gewerke zugehörigen DIN
Normen - die Arbeitsstättenverordnung
einschließlich Arbeitsstättenrichtlinien in der
jeweils gültigen Fassung
- die technischen Anschlussbedingungen (TAB) des EVU
- das Immisionsschutzgesetz
- die VDI-Richtlinien
- die Richtlinien des Verbandes der Sachversicherer
- die Vorgaben des Bauherrn Architekten
- die Vertragsbedingungen des Bauherrn werden
Bestandteil des Vertrages
- Grundsätzlich gilt die VOB, DIN und VDE sowie alle
weiteren gewerkespezifischen
Vorschriften, Richtlinien, Herstellervorschriften und
Normen.
Revisionsunterlagen:
Spätestens zur Abnahme der Teil- bzw. Gesamtleistung
hat der Auftragnehmer die laut LV geforderten
Revisionsunterlagen vollständig zu übergeben.

##### Titel 1.2.1 Wärmepumpe mit Zubehör

*Hinweis: Vortext Wärmepumpe Leitfabrikat*
Zur eindeutigen Beschreibung der geforderten Leistung wird als Leitfabrikat die OCHSNER Wärmepumpe Air Hawk 1850 C12A benannt.
Die Vorgabe ist erforderlich, da die einzuhaltenden Emissionswerte zwingend sicherzustellen sind und eine vollständig neutrale technische Beschreibung ohne Bezug auf ein konkretes Produkt nicht mit der notwendigen Genauigkeit möglich ist.
Das genannte Leitfabrikat definiert den erforderlichen technischen Standard hinsichtlich Emissionsverhalten, Leistungsfähigkeit, Energieeffizienz und Qualität.
Die Ausschreibung bleibt neutral, da gleichwertige Fabrikate anderer Hersteller ausdrücklich zugelassen sind (§ 7 Abs. 2 VOB/A).
Der Bieter hat im Angebotsfall die Gleichwertigkeit des angebotenen Fabrikats nachzuweisen.
Hersteller:  Ochsner
Typ: Air Hawk 1850 C12A
oder gleichwertig
Angebotenes Fabrikat:
'.........'
'.........'

*Hinweis: Wärmepumpen und Zubehör*

**1.2.1.1 Luft Heizungswärmepumpe**
Modulierende Wärmepumpe in Split-Ausführung zum Heizen, aktiven Kühlen (Option) und zur Warmwasserbereitung mit der Wärmequelle Luft. Bei diesem System wird das Wärmepumpen-Innenteil geschützt im Gebäude und der Horizontal-Split-Verdampfer als Wärmequelle im Freien aufgestellt.
Die Seitenteile sind in Weiß (RAL 9016), die obere Abdeckung sowie die Rückseite sind in Anthrazit-Grau (Fassadenqualität) gehalten. Das Innenteil beinhaltet den Inverter und den Verdichter. Das Außenteil nutzt die Horizontal-Split-Verdampfer-Technik mit zwei Ventilatoren als Basis für eine platzsparende Lösung als V-Verdampfer. Das Außenteil ist serienmäßig mit Schneedach ausgeführt und dank dem geräuscharmen und stromsparenden Axial-Ventilator mit großem Durchmesser äußerst leise im Betrieb.
KÄLTEKREIS:
Vollhermetischer drehzahlgeregelter Scroll-Verdichter mit Inverter-Technologie und Lamellen-Verdampfer. Maximale Vorlauftemperatur von 60°C bis zu einer Außentemperatur von -5°C, 55°C Vorlauftemperatur bis -10°C. Optimierte Kältekreissteuerung durch modellbasierte/adaptive Regelung. Der Kältekreis ist mit dem Arbeitsmittel (A2L) R32 gefüllt. Heißgas-Umkehr-Abtausystem: Unabhängiges Kältekreis-Umkehrsystem mit 4-Wegeventil.
REGELUNG:
Der OTS Wohnklima-Manager ist der von OCHSNER entwickelte innovative Wärmepumpen-Regler. Der Regler bietet mit der zukunftsweisenden OCHSNER-App neue herausragende Eigenschaften, wie deutlich umfangreichere Möglichkeiten zur Konnektivität sowie eine Verbesserung der Betriebssicherheit und Effizienz des Kältekreises.
BEDIENUNG UND KONNEKTIVITÄT:
Das Bedienteil am Innenteil ist als kapazitives Touch-Display ausgeführt und verfügt über eine übersichtliche und intuitiv zu bedienende grafische Nutzeroberfläche. Das Innenteil ist
serienmäßig mit LAN-Anschluss ausgestattet. Die intuitive OCHSNER-App für internetfähige Endgeräte ermöglicht die Wärmepumpen-Bedienung über das Heimnetzwerk (WLAN) oder via Fernzugriff über Internet. Möglichkeiten zur Fernwartung und zum System-Update via verschlüsselter Internetanbindung sind gegeben. Für die genannten Kommunikationsfunktionen der Wärmepumpe ist ein Internetanschluss für das Innenteil bauseits sicherzustellen. Die Kommunikation mit Gebäudeleittechnik-Systemen erfolgt über Modbus.
FUNKTIONEN:
Ein einzigartiges Sicherheits-Management-System wacht über die Verfügbarkeit der Wärmepumpe und des Heiz-/Kühlsystems. Bei ausgewählter optionaler Kühlfunktion ist
eine vollautomatische Umschaltung auf Kühlung bis +7°C Kaltwassertemperatur im Puffer möglich. Neben speziellen Funktionen für die Wärmepumpe regelt der OTS-Regler zwei
Mischerkreise (beide mit Kühlfunktion konfigurierbar). Optional kann auch die Warmwasserbereitung mit Antilegionellen-Funktion sowie eine Warmwasser-
Zirkulationspumpe angesteuert werden. Eine sichere Inbetriebnahme wird durch den dialoggeführten Inbetriebnahmeassistenten sichergestellt. Die integrierte Abtausteuerung minimiert allfällige Abtauverluste.
SICHERHEITSEINRICHTUNGEN:
Anlagendrucksensor, Hochdruckpressostat, Hoch- und Niederdrucksensor
IM LIEFERUMFANG ENTHALTEN:
Im Innenteil sind neben den flexiblen Anschlussschläuchen auch für die Wärmenutzungsanlage eine hocheffiziente Umwälzpumpe und ein Volumenstrommessteil
serienmäßig integriert. HAWK-Außenteil inkl. Schneedach.
Innenteil
- Abmessungen (HxBxT):  1287x600x680 mm
- Gewicht (ohne Verpackung):  206 kg
- Anschluss Hydraulik (Dimension):  1 1/4 Zoll
- Phasen / Nennspannung / Frequenz:  3/~380-400/50 ~/V/Hz
- Absicherung:  1x B40A 3p
- Bemessungsstrom:  40 A
- Anlaufstrom max.:  46 A
- Kältemittel:  R32
Außenteil
- Abmessungen (HxBxT):  1461x2268x1070 mm
- Gewicht (ohne Verpackung):  300 kg
- Betriebsweise:  Nominal
- Schalldruckpegel (in 3 m):  39,7 dB(A)
- Schallleistungspegel (EN 12102):  57 dB(A)
- Betriebsweise:  Silent Mode
- Schalldruckpegel (in 3 m):  36,7 dB(A)
- Schallleistungspegel (EN 12102):  54 dB(A)
Die angegebenen Schallwerte sind Nominalwerte bei A7/W55, diese können bei tiefen Außentemperaturen höher ausfallen.
- Einsatzgrenze Heizen min.:  -22 °C
- Einsatzgrenze Heizen max.:  40 °C
- Leitungslänge max.:  24 m
- Außenteil höher max.:  8 m
Energieeffizienz (Klimazone Mittel,
Niedertemperatur)
- Energieeffizienzklasse (D bis A+++):  A+++
- P-rated:  40 kW
- Wirkungsgrad ETAs:  186,3 %
- SCOP:  4,74
Energieeffizienz (Klimazone Mittel,
Mitteltemperatur)
- Energieeffizienzklasse (D bis A+++):  A++
- P-rated:  39 kW
- Wirkungsgrad ETAs:  142,5 %
- SCOP:  3,64
A7/W27 (EN 14825)
- Heizleistungsbereich:  7,5 - 40,0 kW
- Heizleistung:  13,12 kW
- Leistungsaufnahme:  1,94 kW
- Leistungszahl COP:  6,77
A7/W55 (EN 14511)
- Heizleistungsbereich:  7,5 - 40,0 kW
- Heizleistung:  19,67 kW
- Leistungsaufnahme:  6,17 kW
- Leistungszahl COP:  3,19
A2/W30 (EN 14825)
- Heizleistungsbereich:  7,0 - 40,0 kW
- Heizleistung:  21,84 kW
- Leistungsaufnahme:  4,87 kW
- Leistungszahl COP:  4,49
A-7/W34 (EN 14511)
- Heizleistungsbereich:  6,0 - 33,0 kW
- Heizleistung:  35,01 kW
- Leistungsaufnahme:  12,42 kW
- Leistungszahl COP:  2,82
A35/W18 (EN 14825)
- Kühlleistung:  27,457 kW
- Leistungsaufnahme:  7,49 kW
- Leistungszahl EER:  3,666
A35/W7 (EN 14825)
- Kühlleistung:  23,006 kW
- Leistungsaufnahme:  7,16 kW
- Leistungszahl EER:  3,215
In die Preisfindung ist das Aussengerät in RAL Lackierung, nach Auswahl des Auftragsgeber, mit ein zu kalkulieren.
liefern und zur Aufstellung vorbereiten
Menge: 3,000 Stck

**1.2.1.2 Zusatzmodul A**
Das Zusatzmodul A ist für eine Wandmontage ausgelegt. Die Kommunikation mit dem OTS-Regler erfolgt über eine Vierdraht-Busleitung. Zwischen dem Wärmepumpen-
Innenteil und dem Zusatzmodul ist eine Busleitung und eine 230V-Spannungsversorgung vorzusehen.
OTS-Regler-Funktionen:
- Zusätzlicher gemischter Heizkreis
- Rücklauftemperaturfühler für Warmwasser-Zirkulation
- Steuerausgang für Kühlbetrieb-Umschaltung bei  Einzelraumregelung
liefern und montieren
Menge: 1,000 Stck

**1.2.1.3 Raumtemperatur- und Feuchtigkeitsfühler**
Raumtemperatur- und Feuchtigkeitsfühler für Wandmontage, einfache Verkabelung durch 2-Draht-Leitung (KNX-Standard)
liefern und montieren
Menge: 1,000 Stck

**1.2.1.4 Hydraulik-Absperrset 2-fach**
Hydraulik-Absperrset 2-fach
Absperrset, bestehend aus zwei Kugelhähnen.
Passend zur angebotenen Wärmepumpe
liefern und montieren
Menge: 3,000 Stck

*Hinweis: Pufferspeicher und Zubehör*

**1.2.1.5 Trennspeicher 1500l inkl. Isolierung**
Trennspeicher inkl. Isolierung
bestehend aus einem Speicher mit PU-Hartschaumisolierung in Halbschalentechnik und Bodenisolation zur hydraulischen Entkoppelung und Lastausgleich. Farbe weiß.
Technische Daten
- Abmessungen (HöhexDurchmesser):  2400x1190 mm
- Einbringmaß (ohne Isolierung, mit Flansch):  1025 mm
- Art der Speicherisolierung:  PU hart (abnehmbar)
- Speicherisolierungsstärke:  110 mm
- Warmwasserspeicher-Material:  Stahl nicht beschichtet
- Flansch-Nennweite:  DN 80
- Flansch-Anzahl :  4
- Gewicht (ohne Verpackung):  281 kg
- Warmwasserspeicher-Nenninhalt:  1498 l
Fabrikat: Ochsner
Typ: PU 1500 DN 80 F4
oder gleichwertig
Angebotenes Fabrikat:
'.........'
(vom Bieter einzutragen)
liefern und montieren
Menge: 1,000 Stck

**1.2.1.6 Tauchhülse 210 mm, 1/2"**
Tauchhülse 210 mm, 1/2"
liefern und einbauen
Menge: 4,000 Stck

**1.2.1.7 E-Heizstab 9 KW**
E-Heizstab 9 KW
6/4", inkl. Temperaturbegrenzer
6/4" Außengewinde, mit eingebautem Temperaturregler und Sicherheitstemperaturbegrenzer. Isolierter Einbau galvanisch getrennt. Auch für Warmwasserspeicher geeignet!
Nennspannung 400 V
Einbaulänge 710 mm
Werkstoff INCOLOY 825
Fabrikat: Ochsner
Typ: Heizstab 9
oder gleichwertig
Angebotenes Fabrikat:
'.........'
(vom Bieter einzutragen)
liefern und montieren
Menge: 2,000 Stck

*Hinweis: Verbindungsleitungen und Zubehör*

**1.2.1.8 Anbindeleitung-Set**
Anbindeleitung-Set
KM-Leitung 20m + Kabelbaum 25m
Ein Anbindeleitungs-Set besteht aus:
- Kältetechnik-Rohre passend zur Wärmepumpe (in der  angegebenen Länge des Anbindeleitungs-Sets)
- Kältetechnik-Rohre gegen Luftfeuchtigkeit versiegelt, inkl.  Isolierung
- Kabelbaum zum Anschluss des Außenteils am Innenteil
Kabelbaum-Ausführung:
- In Schutzrohr für den Anschluss des Außenteils.
- Beschriftete Kabelenden für einfaches Anschließen.
- Der Kabelbaum im Set ist jeweils um 5 m länger als die  angegebene Länge des Anbindeleitungs-Sets.
Fabrikat: Ochsner
Typ: Set Hawk 1850(20m)
oder gleichwertig
Angebotenes Fabrikat:
'.........'
(vom Bieter einzutragen)
liefern und montieren
Menge: 3,000 Stck

**1.2.1.9 Blechmantelverkleidung für Anbindeleitung d=100mm**
Ummantelung aus feuerverzinktem Stahlblech, Dicke 0,6 mm,
mit Trapez- oder Tiefsicken, passgenau zugeschnitten, verlegt mit 50 mm Überlappung, Befestigung mittels Blechschrauben im Abstand von ca. 200 mm, fachgerecht abgedichtet nach DIN 4140
liefern und montieren
Menge: 20,000 lfdm

**1.2.1.10 Zulage für Bögen d=100 mm in allen Winkelgraden**
Zulage für Bögen d=100 mm in allen Winkelgraden
liefern und montieren
Menge: 12,000 St

**1.2.1.11 Gehwegplatten 40cm x 40cm x 5cm**
Gehwegplatten 40cm x 40cm x 5cm
als Befestigungspunkt für den Rohrleitungsweg
Liefern, auf Dach transportieren und montieren
Menge: 30,000 St

**1.2.1.12 Bautenschutzmatte aus Gummigranulat**
Bautenschutzmatte aus Gummigranulat
1 cm dick
Liefern, auf Dach transportieren und passgenau
unter Gehwegplatten und Fußgestell verlegen
Menge: 10,000 m²

**1.2.1.13 Dachdurchführung für Flachdach DN 160**
Dachdurchführung für Flachdach
zur Kabel-/Rohrdurchführung
DN 160
bestehend aus:
- 4 x Kunststoffsegmentbogen 45°, Ø160mm, aus Polypropylen, steckbar mit Lippendichtung, Farbe grau, 1 x
- Endkappe aus Kunststoff als Abschluss am letzten Segmentbogen und Übergangsstück US160.
- Standrohr SRS 160/450, doppelwandig mit eingeschlossener EPS-Isolierung und
- Flansch mit Mörteleinfüllöffnung.
- Rohranschlusslänge: unter Flansch 300mm zum direkten Anschluss von HT-Rohr und SML-Rohr. Material: außen Stahlblech mit
- Spezial-Aluminium-Zinkbeschichtung,innen Kunststoffrohr (HT).
- Qualitätsmerkmale: korrosions- und UV-beständig.
Befestigung: ausschließlich vom Dach
Standrohrlänge: 450 mm
Standrohrdurchmesser: 160 mm
liefern und dem  Dachdecker übergeben
Menge: 3,000 Stck

**1.2.1.14 Fuss-Gestell für Außeneinheit**
Fuss-Gestell für Außeneinheit Wärmepumpe
2,50m x 1,50m mit 6 - 550mm hohen Füßen
Druck pro Fußfläche: 10,56kN/m², Gleichmäßig verteilte
Flächenlast: 0,66 kN/m²
Best. aus:
- 2 Stck  1000 mm Endstange 40 x 40
- 2 Stck 1500 mm Endstange 40 x 40
- 2 Stck Gerader Verbinder 40x40
- 5 Stck  1,5 m 40 x 40 Querstange
- 6 Stck 40x40 Beinhalterung
- 6 Stck Beinbox und Bolzen 200-400 H
- 8 Stck M10x75 Rahmenbefestigungssatz
- 6 Stck  330 Fuß aus EPDM
Liefern, Transport auf das Dach und montieren
Menge: 3,000 Stck

**1.2.1.15 Transport Wärmepumpen**
Transport Wärmepumpen
Die oben aufgeführten Wärmepumpen sollen auf das
Dach gehoben und jeweils auf einem
Untergestell aufgestellt werden.
Für das Aufstellen der Wärmepumpen einschl.
Zubehör auf das Flachdach des Gebäude ist der Einsatz
eines Mobilkranes notwendig.
Luftbild mit eingeblendeten neuen Wärmepumpen,
Dachaufstieg und Aufstellung des Autokrans (Ausladung
30m / schwerstes Einzelteil 300kg)
Bei der Kalkulation sind folgende Punkte mindestens zu
berücksichtigen:
- Sicherung und Absperrung des Arbeitsbereiches um und
unterhalb des Hubbereiches des Kranes mit Absperrband
und Warnhinweisen.
- Photodokumentation des Gehwegbelages, Bordstein und
Straße vor und nach dem Kraneinsatz zur Vermeidung
von nicht gerechtfertigten Schadenersatzansprüchen.
- Anfahrt, Aufbauen, Vorhalten und Abbau eines
geeigneten
Mobilkranes für den Zeitraum der Arbeiten:
· Aufstellhöhe ca. 4,5 m
· horizontaler Abstand Kran / Untergestell ca. 30m
je nach Aufstellung des Kranes.
- Betrieb, Vorhaltung und Stellung von Fachpersonal
(z.B. Kranführer) für die Hubarbeiten des Kranes.
- Schützen Dachhaut mit geeigneten Maßnahmen wie
z.B. Aufbringen von dicken Lastverteilungs Bohlen und
Bretter sollte Material auf der Dachfläche
zwischengelagert
werden müssen bzw. Schweißarbeiten auf der Dachfläche
durchgeführt werden.
In die Position sind alle Kran-, Hebe- und
Transportmittel ein zu kalkulieren.
Menge: 1,000 Stck

##### Titel 1.2.2 Heizungsleitungen und Zubehör

*Hinweis: Stränge und Verteilleitung*

*Hinweis: Montage der Rohrleitungen in einer Höhe bis 3,5 m.*
Die Einheitspreise für sämtliche Montageleistungen gelten für Ausführungen in einer Montagehöhe bis einschließlich 3,50 m über Oberkante Rohfußboden (OKRF).

**1.2.2.1 Rohrleitungen aus Kupfer 15 x 1,0**
Rohrleitungen aus Kupfer nach
DIN EN 1057, SF-Cu und
DVGW-GW 392 mit Gütezeichen RAL
und DVGW-Zeichen
Verbindung mit Pressverbinder aus
Kupfer, Rotguss oder Siliziumbronze,
und DVGW zertifizierter
Prüfsicherheit bei unverpresstem Verbinder
über den gesamten Prüfbereich von
22 hPa (22 mbar) bis 0,3 MPa (3 bar) trocken,
0,1 MPa (1 bar) bis 0,65 MPa (6,5 bar) nass,
Pressverbindung bis DN 50 mit doppelter
Presskontur (vor und hinter dem Dichtelement),
EPDM-Dichtelement, unlösbar, mit DVGW-Baumusterprüfzertifikat
Größe: 15 X 1,0 mm
Angebotenes Fabrikat:
'.........'
'.........'
'.........'
liefern und montieren
Menge: 70,100 lfdm

**1.2.2.2 wie vor jedoch Größe: 18 x 1,0**
wie vor, jedoch Größe: 18 x 1,0 mm
liefern und montieren
Menge: 65,600 m

**1.2.2.3 wie vor jedoch Größe: 22 x 1,0**
wie vor, jedoch Größe: 22 x 1,0 mm
liefern und montieren
Menge: 22,300 m

**1.2.2.4 wie vor jedoch Größe: 28 x 1,0**
wie vor, jedoch Größe: 28 x 1,0 mm
liefern und montieren
Menge: 130,200 m

**1.2.2.5 wie vor jedoch Größe: 35 x 1,0**
wie vor, jedoch Größe: 35 x 1,0 mm
liefern und montieren
Menge: 70,600 m

**1.2.2.6 wie vor jedoch Größe: 42 x 1,5**
wie vor, jedoch Größe: 42 x 1,5 mm
liefern und montieren
Menge: 55,500 m

**1.2.2.7 wie vor jedoch Größe: 54 x 2,0**
wie vor, jedoch Größe: 54 x 2,0 mm
liefern und montieren
Menge: 18,500 m

**1.2.2.8 wie vor jedoch Größe: 76 x 2,0**
wie vor, jedoch Größe: 76 x 2,0 mm
liefern und montieren
Menge: 29,300 m

**1.2.2.9 Bogen mit Pressverbindern Größe: 15 mm**
Bogen mit Pressverbindern Größe:  15
in allen Winkelgraden,
aus Kupfer
liefern und montieren
Menge: 45,000 Stck

**1.2.2.10 desgl. wie vor, jedoch Größe: 18 mm**
desgl. wie vor, jedoch Größe: 18
in allen Winkelgraden,
aus Kupfer
liefern und montieren
Menge: 39,000 Stck

**1.2.2.11 desgl. wie vor, jedoch Größe: 22 mm**
desgl. wie vor, jedoch Größe: 22
in allen Winkelgraden,
aus Kupfer
liefern und montieren
Menge: 15,000 Stck

**1.2.2.12 desgl. wie vor, jedoch Größe: 28 mm**
desgl. wie vor, jedoch Größe: 28
in allen Winkelgraden,
aus Kupfer
liefern und montieren
Menge: 100,000 Stck

**1.2.2.13 desgl. wie vor, jedoch Größe: 35 mm**
desgl. wie vor, jedoch Größe: 35
in allen Winkelgraden,
aus Kupfer
liefern und montieren
Menge: 38,000 Stck

**1.2.2.14 desgl. wie vor, jedoch Größe: 42 mm**
desgl. wie vor, jedoch Größe: 42
in allen Winkelgraden,
aus Kupfer
liefern und montieren
Menge: 35,000 Stck

**1.2.2.15 desgl. wie vor, jedoch Größe: 54 mm**
desgl. wie vor, jedoch Größe: 54
in allen Winkelgraden,
aus Kupfer
liefern und montieren
Menge: 5,000 Stck

**1.2.2.16 desgl. wie vor, jedoch Größe: 76 mm**
desgl. wie vor, jedoch Größe: 76
in allen Winkelgraden,
aus Kupfer
liefern und montieren
Menge: 10,000 Stck

**1.2.2.17 Reduzierung mit Pressverbindern Größe: 18 mm**
Reduzierung mit Pressverbindern Größe: 18 mm, aus Kupfer
liefern und montieren
Menge: 5,000 Stck

**1.2.2.18 desgl. wie vor, jedoch Größe: 22 mm**
desgl. wie vor, jedoch Größe: 22 mm
liefern und montieren
Menge: 10,000 Stck

**1.2.2.19 desgl. wie vor, jedoch Größe: 28 mm**
desgl. wie vor, jedoch Größe: 28 mm
liefern und montieren
Menge: 6,000 Stck

**1.2.2.20 desgl. wie vor, jedoch Größe: 35 mm**
desgl. wie vor, jedoch Größe: 35 mm
liefern und montieren
Menge: 5,000 Stck

**1.2.2.21 desgl. wie vor, jedoch Größe: 42 mm**
desgl. wie vor, jedoch Größe: 42 mm
liefern und montieren
Menge: 5,000 Stck

**1.2.2.22 desgl. wie vor, jedoch Größe: 54 mm**
desgl. wie vor, jedoch Größe: 54 mm
liefern und montieren
Menge: 8,000 Stck

**1.2.2.23 desgl. wie vor, jedoch Größe: 76 mm**
desgl. wie vor, jedoch Größe: 76 mm
liefern und montieren
Menge: 4,000 Stck

**1.2.2.24 desgl. wie vor, jedoch Größe: 80 mm**
desgl. wie vor, jedoch Größe: 80 mm
liefern und montieren
Menge: 12,000 Stck

**1.2.2.25 T-Stück mit Pressverbindern Größe: 15 mm**
T-Stück mit Pressverbindern
mit allen erhältlichen Abgangsgrößen
aus Kupfer
Größe:  15 mm
liefern und montieren
Menge: 5,000 Stck

**1.2.2.26 desgl. wie vor, jedoch Größe: 18 mm**
desgl. wie vor, jedoch Größe: 18 mm
liefern und montieren
Menge: 5,000 Stck

**1.2.2.27 desgl. wie vor, jedoch Größe: 22 mm**
desgl. wie vor, jedoch Größe: 22 mm
liefern und montieren
Menge: 6,000 Stck

**1.2.2.28 desgl. wie vor, jedoch Größe: 28 mm**
desgl. wie vor, jedoch Größe: 28 mm
liefern und montieren
Menge: 8,000 Stck

**1.2.2.29 desgl. wie vor, jedoch Größe: 35 mm**
desgl. wie vor, jedoch Größe: 35 mm
liefern und montieren
Menge: 24,000 Stck

**1.2.2.30 desgl. wie vor, jedoch Größe: 42 mm**
desgl. wie vor, jedoch Größe: 42 mm
liefern und montieren
Menge: 18,000 Stck

**1.2.2.31 desgl. wie vor, jedoch Größe: 54 mm**
desgl. wie vor, jedoch Größe: 54 mm
liefern und montieren
Menge: 10,000 Stck

**1.2.2.32 desgl. wie vor, jedoch Größe: 76 mm**
desgl. wie vor, jedoch Größe: 76 mm
liefern und montieren
Menge: 11,000 Stck

**1.2.2.33 Muffe mit Pressverbindern Größe: 15 mm**
Muffe mit Pressverbindern Größe: 15
aus Kupfer
liefern und montieren
Menge: 10,000 Stck

**1.2.2.34 desgl. wie vor, jedoch Größe: 22 mm**
desgl. wie vor, jedoch Größe:  22 mm
liefern und montieren
Menge: 10,000 Stck

**1.2.2.35 desgl. wie vor, jedoch Größe: 28 mm**
desgl. wie vor, jedoch Größe:  28 mm
liefern und montieren
Menge: 7,000 Stck

**1.2.2.36 desgl. wie vor, jedoch Größe: 35 mm**
desgl. wie vor, jedoch Größe:  35 mm
liefern und montieren
Menge: 6,000 Stck

**1.2.2.37 desgl. wie vor, jedoch Größe: 42 mm**
desgl. wie vor, jedoch Größe:  42 mm
liefern und montieren
Menge: 5,000 Stck

**1.2.2.38 desgl. wie vor, jedoch Größe: 54 mm**
desgl. wie vor, jedoch Größe:  54 mm
liefern und montieren
Menge: 5,000 Stck

**1.2.2.39 desgl. wie vor, jedoch Größe: 76 mm**
desgl. wie vor, jedoch Größe:  76 mm
liefern und montieren
Menge: 2,000 Stck

**1.2.2.40 Gewinde-Übergangsstück Größe: 15 mm**
Gewinde-Übergangsstück Größe: 15 mm x 1/2"
(Außen- bzw. Innengewinde)
mit Pressverbinder
aus Rotguss mit Kupfer-Contur
liefern und montieren
Menge: 45,000 Stck

**1.2.2.41 desgl. wie vor, jedoch Größe: 22 mm**
Gewinde-Übergangsstück Größe: 22 mm x 3/4"
(Außen- bzw. Innengewinde)
mit Pressverbinder
aus Rotguss mit Kupfer-Contur
liefern und montieren
Menge: 40,000 Stck

**1.2.2.42 desgl. wie vor, jedoch Größe: 28 mm**
Gewinde-Übergangsstück Größe: 28 mm x 1"
(Außen- bzw. Innengewinde)
mit Pressverbinder
aus Rotguss mit Kupfer-Contur
liefern und montieren
Menge: 10,000 Stck

**1.2.2.43 desgl. wie vor, jedoch Größe: 35 mm**
Gewinde-Übergangsstück Größe: 35 mm x 1 1/4"
(Außen- bzw. Innengewinde)
mit Pressverbinder
aus Rotguss mit Kupfer-Contur
liefern und montieren
Menge: 5,000 Stck

**1.2.2.44 desgl. wie vor, jedoch Größe: 42 mm**
Gewinde-Übergangsstück Größe: 42 mm x 11/2"
(Außen- bzw. Innengewinde)
mit Pressverbinder
aus Rotguss mit Kupfer-Contur
liefern und montieren
Menge: 5,000 Stck

**1.2.2.45 desgl. wie vor, jedoch Größe: 54 mm**
Gewinde-Übergangsstück Größe: 54 mm x 2"
(Außen- bzw. Innengewinde)
mit Pressverbinder
aus Rotguss mit Kupfer-Contur
liefern und montieren
Menge: 12,000 Stck

**1.2.2.46 desgl. wie vor, jedoch Größe: 76 mm**
Gewinde-Übergangsstück Größe: 76 mm x 21/2"
(Außen- bzw. Innengewinde)
mit Pressverbinder
aus Rotguss mit Kupfer-Contur
liefern und montieren
Menge: 15,000 Stck

**1.2.2.47 desgl. wie vor, jedoch Größe: 80 mm**
Gewinde-Übergangsstück Größe: 80 mm x 3"
(Außen- bzw. Innengewinde)
mit Pressverbinder
aus Rotguss mit Kupfer-Contur
liefern und montieren
Menge: 12,000 Stck

**1.2.2.48 Überbogen mit Pressverbinder Größe: 15mm**
Überbogen Größe 15mm
aus Kupfer, mit Einsteckende
und Pressanschluss
Liefern und montieren
Menge: 33,000 Stck

*Hinweis: Vorbeschrieb Abwasserrohr als Sicherheitsrohr*
Abwasserrohrsystem aus Polypropylen gemäß DIN EN 1451-1 bestehend
aus Rohren und Formstücken der Abmessungen DN/OD 32 bis DN/OD 160.
Geeignet zur Entwässerung innerhalb von Gebäuden als Schmutzwasserleitung, Regenwasserleitung
im Gebäude, Lüftungsleitung (siehe auch Einsatzbereiche: DIN 1986-4) und für Zentralstaubsaugeranlagen und Kleinhebeanlagen unter Verwendung von Auszugsicherungen.
Verbindungstechnik: patentiertes Dreifach-Dichtsystem gemäß DIN EN 681-1, vereinfachte
Steckmontage
Ableitung chemisch aggressiver Abwässer im Bereich pH 2 bis pH 12
Systemanforderungen : heißwasserbeständig gemäß DIN EN 1451-1
Baustoffklasse: B1 gemäß DIN 4102-1
Messung der Geräusche von Abwasserinstallationen im Prüfstand gemäß DIN EN 14366 und in
Anlehnung an DIN 4109, Auszug aus Prüfbericht P-BA 222/2016 des Fraunhofer-Instituts für
Bauphysik IBP Stuttgart (LAFeq,n im Raum UG hinten mit 21dB bei 4l/s Volumenstrom)
Zentimetermarkierung
Angebotenes Fabrikat:
'.........'
(vom Bieter einzutragen)
liefern und montieren

**1.2.2.49 Abwasserrohr DN50**
PP-Abwasserrohre DN 50
in den erforderlichen Längen
liefern und montieren
Menge: 31,500 m

*Hinweis: Bögen*
Bögen
====================

**1.2.2.50 Bogen DN50**
wie vor, jedoch Bogen Größe: DN 50
in allen erforderlichen Winkelgraden.
liefern und montieren
Menge: 9,000 Stck

*Hinweis: Befestigungsmaterial*

**1.2.2.51 Montageschiene**
Montageschiene Ausführungen (B x H)
30 x 30 x 2,0 mm
Werkstoff-Material: Stahl 1.0242, sendzimirverzinkt.
Mit gleichmäßigem Lochbild am Schienenrücken
liefern und montieren
Menge: 20,000 lfdm

**1.2.2.52 Schienenkonsole**
Wandplatte für vorbenannter-Profilschiene zur Wand- und Deckenbefestigung geeignet.
In der Abmessungen von ca: 30 x 20 x 300 mm, mit durchgängigem Montageschlitz und gleichmäßig verteilten Lang- und/oder Rundlöchern am Schienenrücken.
Erhöhter Korrosionsschutz durch sedimier verzinkte Oberflächenbeschichtung.
liefern und montieren
Menge: 10,000 St

**1.2.2.53 Schienenendstopfen**
Schienenendstopfen als optischer und funktionaler Schienenabschluss.
Werkstoff-Material: PE (Polyethylen)
liefern und montieren
Menge: 20,000 St

**1.2.2.54 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.
Unterlegscheibe passend abgelängt
liefern und montieren
Menge: 10,000 lfdm

**1.2.2.55 Hammerkopfbefestigung M8x50 mm**
Hammerkopfbefestigung M8x50 mm zu vorgenannter Profilschiene
Eigenschaften:
gefertigt aus Stahl 1.0332
elektrolytisch verzinkt, mit
Klemmfeder. Schiebemutter mit Gewindestift, Unterlegscheibe und Federring
liefern und montieren.
Menge: 30,000 St

**1.2.2.56 Hammerkopfbefestigung M10x50 mm**
Hammerkopfbefestigung M10x50 mm zu vorgenannter Profilschiene
Eigenschaften:
gefertigt aus Stahl 1.0332
elektrolytisch verzinkt, mit
Klemmfeder. Schiebemutter mit Gewindestift, Unterlegscheibe und Federring
liefern und montieren
Menge: 10,000 St

**1.2.2.57 Gewindestange M8**
Gewindestangen M8 zur Anbindung an Bauteilen mit Gewindeanschluss
Werkstoff-Material: Stahl, elektrolytisch verzinkt
Ausführungen in M8
Erfüllt Brandschutzanforderungen der MLAR/LAR/RbALei.
liefern und montieren
Menge: 15,000 lfdm

**1.2.2.58 Gewindestange M10**
Gewindestangen M10 zur Anbindung an Bauteilen mit Gewindeanschluss
Werkstoff-Material: Stahl, elektrolytisch verzinkt
Ausführungen in M10
Erfüllt Brandschutzanforderungen der MLAR/LAR/RbALei.
liefern und montieren
Menge: 1,000 lfdm

**1.2.2.59 Metalldübel**
Material: Stahl
Größe: M8/M10
Einbautiefe: mindestens die doppelte Dübellänge ohne Brandschutztechnischen Einbaunachweis
liefern und montieren.
Menge: 35,000 Stck

**1.2.2.60 Sechskantmuttern M10 - DIN 934 - galvanisch verzinkt -**
Sechskantmuttern M10 - DIN 934 - galvanisch verzinkt - Festigkeitsklasse 8
liefern und montieren
Menge: 60,000 Stck

**1.2.2.61 Scheiben 10,5 x 28 x 4 mm,**
Unterlegscheiben 10,5 x 30 x 4 mm, Galvanisch verzinbkt
DIN 9021, DIN-EN-ISO 7093
liefern und montieren
Menge: 60,000 Stck

**1.2.2.62 Schraubanker / Betonschraube Sechskantkopf**
Schraubanker / Betonschraube Sechskantkopf
Befestigung der zuvor beschriebenen Position mit Erzeugnis:
galvanisch verzinkt
Durchmesser10 x 70 mm
Mehrfachbeschichtung
nichtrostender Stahl A4 (R)
Einbau und Montage gem. Europäisch Technischer Bewertung ETA-20/0867
mit Bohrmethode
Hammerbohren ohne Bohrlochreinigung in jede Bohrrichtung (Größen 8 bis 14)
liefern und montieren
Menge: 25,000 Stck

*Hinweis: Gewinderohrschellen*
zur Befestigung von metallischen Rohren,
wie z.B. Kupfer-, Wicu-, Stahlrohr, mit
Schallschutzeinlage für DIN 4109,
ab 2" Zweischraubenschelle.
Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)
Angebotenes Fabrikat:
'.........'
(vom Bieter einzutragen)
liefern und montieren

**1.2.2.63 Rohrschelle für Rohr-Ø 15-18 mm, M8/M10**
Rohrschelle mit Schallschutzeinlage und
Schnellverschluss zur Befestigung leichter
Rohrleitungen mit
einem Außen-Ø von 15 bis 18 mm. Anschlussmutter M8/M10
liefern und montieren
Menge: 95,000 St

**1.2.2.64 Rohrschelle für Rohr-Ø 20-23 mm, M8/M10**
Rohrschelle mit Schallschutzeinlage und
Schnellverschluss zur Befestigung leichter
Rohrleitungen mit
einem Außen-Ø von 20 bis 23 mm. Anschlussmutter M8/M10
liefern und montieren
Menge: 15,000 St

**1.2.2.65 Rohrschelle für Rohr-Ø 25-28 mm, M8/M10**
Rohrschelle mit Schallschutzeinlage und
Schnellverschluss zur Befestigung leichter
Rohrleitungen mit
einem Außen-Ø von 25 bis 28 mm. Anschlussmutter M8/M10
liefern und montieren
Menge: 85,000 St

**1.2.2.66 Rohreschelle für Rohr-Ø 32-38 mm, M8/M10**
Rohrschelle mit Schallschutzeinlage und
Schnellverschluss zur Befestigung leichter
Rohrleitungen mit
einem Außen-Ø von 32 bis 38 mm. Anschlussmutter M8/M10
liefern und montieren
Menge: 50,000 St

**1.2.2.67 Rohrschelle für Rohr-Ø 42-88 mm, M8/M10**
Rohrschelle mit Schallschutzeinlage und
Schnellverschluss zur Befestigung leichter
Rohrleitungen mit
einem Außen-Ø von 42 bis 48 mm. Anschlussmutter M8/M10
liefern und montieren
Menge: 35,000 St

**1.2.2.68 Rohrschelle für Rohr-Ø 48 - 54mm, M8/M10**
Rohrschelle mit Schallschutzeinlage und
Schnellverschluss zur Befestigung leichter
Rohrleitungen mit
einem Außen-Ø von 48 - 54 mm. Anschlussmutter M8/M10
liefern und montieren
Menge: 30,000 St

**1.2.2.69 Rohrschelle für Rohr-Ø 74 - 80 mm, M8/M10**
Rohrschelle mit Schallschutzeinlage und
Schnellverschluss zur Befestigung leichter
Rohrleitungen mit
einem Außen-Ø von 74 - 80 mm. Anschlussmutter M8/M10
liefern und montieren
Menge: 15,000 St

*Hinweis: Montage der Rohrleitungen in einer Höhe über 3,5 m.*
Montage der Rohrleitungen in einer Höhe über 3,5 m. Einschließlich aller erforderlichen Gerüste, Hebebühnen, Absturzsicherungen sowie aller Nebenleistungen für eine fachgerechte und sichere Montage.
Die Ausführung hat unter Beachtung der jeweils gültigen gesetzlichen und berufsgenossenschaftlichen Vorschriften zu erfolgen, insbesondere:
- Arbeitsschutzgesetz (ArbSchG)
- Betriebssicherheitsverordnung (BetrSichV)
- Technische Regeln für Betriebssicherheit (TRBS 2121)
- DGUV Vorschrift 1 "Grundsätze der Prävention
- einschlägige Unfallverhütungsvorschriften der zuständigen Berufsgenossenschaft
-
Erforderliches Gerüst ist gesondert ausgeschrieben.

**1.2.2.70 Rohrleitungen aus Kupfer 15 x 1,0**
Rohrleitungen aus Kupfer nach
DIN EN 1057, SF-Cu und
DVGW-GW 392 mit Gütezeichen RAL
und DVGW-Zeichen
Verbindung mit Pressverbinder aus
Kupfer, Rotguss oder Siliziumbronze,
und DVGW zertifizierter
Prüfsicherheit bei unverpresstem Verbinder
über den gesamten Prüfbereich von
22 hPa (22 mbar) bis 0,3 MPa (3 bar) trocken,
0,1 MPa (1 bar) bis 0,65 MPa (6,5 bar) nass,
Pressverbindung bis DN 50 mit doppelter
Presskontur (vor und hinter dem Dichtelement),
EPDM-Dichtelement, unlösbar, mit DVGW-Baumusterprüfzertifikat
Größe: 15 X 1,0 mm
Angebotenes Fabrikat:
'.........'
'.........'
'.........'
liefern und montieren
Menge: 250,200 lfdm

**1.2.2.71 wie vor jedoch Größe: 18 x 1,0**
wie vor, jedoch Größe: 18 x 1,0 mm
liefern und montieren
Menge: 50,300 m

**1.2.2.72 wie vor jedoch Größe: 22 x 1,0**
wie vor, jedoch Größe: 22 x 1,0 mm
liefern und montieren
Menge: 13,500 m

**1.2.2.73 wie vor jedoch Größe: 28 x 1,0**
wie vor, jedoch Größe: 28 x 1,0 mm
liefern und montieren
Menge: 130,800 m

**1.2.2.74 wie vor jedoch Größe: 35 x 1,0**
wie vor, jedoch Größe: 35 x 1,0 mm
liefern und montieren
Menge: 82,100 m

**1.2.2.75 wie vor jedoch Größe: 42 x 1,5**
wie vor, jedoch Größe: 42 x 1,5 mm
liefern und montieren
Menge: 30,400 m

**1.2.2.76 Bogen mit Pressverbindern Größe: 15 mm**
Bogen mit Pressverbindern Größe:  15
in allen Winkelgraden,
aus Kupfer
liefern und montieren
Menge: 165,000 Stck

**1.2.2.77 desgl. wie vor, jedoch Größe: 18 mm**
desgl. wie vor, jedoch Größe: 18
in allen Winkelgraden,
aus Kupfer
liefern und montieren
Menge: 10,000 Stck

**1.2.2.78 desgl. wie vor, jedoch Größe: 22 mm**
desgl. wie vor, jedoch Größe: 22
in allen Winkelgraden,
aus Kupfer
liefern und montieren
Menge: 15,000 Stck

**1.2.2.79 desgl. wie vor, jedoch Größe: 28 mm**
desgl. wie vor, jedoch Größe: 28
in allen Winkelgraden,
aus Kupfer
liefern und montieren
Menge: 60,000 Stck

**1.2.2.80 desgl. wie vor, jedoch Größe: 35 mm**
desgl. wie vor, jedoch Größe: 35
in allen Winkelgraden,
aus Kupfer
liefern und montieren
Menge: 35,000 Stck

**1.2.2.81 desgl. wie vor, jedoch Größe: 42 mm**
desgl. wie vor, jedoch Größe: 42
in allen Winkelgraden,
aus Kupfer
liefern und montieren
Menge: 12,000 Stck

**1.2.2.82 Reduzierung mit Pressverbindern Größe: 18 mm**
Reduzierung mit Pressverbindern Größe: 18 mm, aus Kupfer
liefern und montieren
Menge: 5,000 Stck

**1.2.2.83 desgl. wie vor, jedoch Größe: 22 mm**
desgl. wie vor, jedoch Größe: 22 mm
liefern und montieren
Menge: 6,000 Stck

**1.2.2.84 desgl. wie vor, jedoch Größe: 28 mm**
desgl. wie vor, jedoch Größe: 28 mm
liefern und montieren
Menge: 5,000 Stck

**1.2.2.85 desgl. wie vor, jedoch Größe: 35 mm**
desgl. wie vor, jedoch Größe: 35 mm
liefern und montieren
Menge: 5,000 Stck

**1.2.2.86 desgl. wie vor, jedoch Größe: 42 mm**
desgl. wie vor, jedoch Größe: 42 mm
liefern und montieren
Menge: 6,000 Stck

**1.2.2.87 T-Stück mit Pressverbindern Größe: 15 mm**
T-Stück mit Pressverbindern
mit allen erhältlichen Abgangsgrößen
aus Kupfer
Größe:  15 mm
liefern und montieren
Menge: 20,000 Stck

**1.2.2.88 desgl. wie vor, jedoch Größe: 18 mm**
desgl. wie vor, jedoch Größe: 18 mm
liefern und montieren
Menge: 28,000 Stck

**1.2.2.89 desgl. wie vor, jedoch Größe: 22 mm**
desgl. wie vor, jedoch Größe: 22 mm
liefern und montieren
Menge: 22,000 Stck

**1.2.2.90 desgl. wie vor, jedoch Größe: 28 mm**
desgl. wie vor, jedoch Größe: 28 mm
liefern und montieren
Menge: 19,000 Stck

**1.2.2.91 desgl. wie vor, jedoch Größe: 35 mm**
desgl. wie vor, jedoch Größe: 35 mm
liefern und montieren
Menge: 32,000 Stck

**1.2.2.92 desgl. wie vor, jedoch Größe: 42 mm**
desgl. wie vor, jedoch Größe: 42 mm
liefern und montieren
Menge: 6,000 Stck

**1.2.2.93 Muffe mit Pressverbindern Größe: 15 mm**
Muffe mit Pressverbindern Größe: 15
aus Kupfer
liefern und montieren
Menge: 18,000 Stck

**1.2.2.94 desgl. wie vor, jedoch Größe: 22 mm**
desgl. wie vor, jedoch Größe:  22 mm
liefern und montieren
Menge: 28,000 Stck

**1.2.2.95 desgl. wie vor, jedoch Größe: 28 mm**
desgl. wie vor, jedoch Größe:  28 mm
liefern und montieren
Menge: 28,000 Stck

**1.2.2.96 desgl. wie vor, jedoch Größe: 35 mm**
desgl. wie vor, jedoch Größe:  35 mm
liefern und montieren
Menge: 18,000 Stck

**1.2.2.97 desgl. wie vor, jedoch Größe: 42 mm**
desgl. wie vor, jedoch Größe:  42 mm
liefern und montieren
Menge: 10,000 Stck

**1.2.2.98 Gewinde-Übergangsstück Größe: 15 mm**
Gewinde-Übergangsstück Größe: 15 mm x 1/2"
(Außen- bzw. Innengewinde)
mit Pressverbinder
aus Rotguss mit Kupfer-Contur
liefern und montieren
Menge: 185,000 Stck

**1.2.2.99 desgl. wie vor, jedoch Größe: 22 mm**
Gewinde-Übergangsstück Größe: 22 mm x 3/4"
(Außen- bzw. Innengewinde)
mit Pressverbinder
aus Rotguss mit Kupfer-Contur
liefern und montieren
Menge: 170,000 Stck

**1.2.2.100 desgl. wie vor, jedoch Größe: 28 mm**
Gewinde-Übergangsstück Größe: 28 mm x 1"
(Außen- bzw. Innengewinde)
mit Pressverbinder
aus Rotguss mit Kupfer-Contur
liefern und montieren
Menge: 18,000 Stck

**1.2.2.101 desgl. wie vor, jedoch Größe: 35 mm**
Gewinde-Übergangsstück Größe: 35 mm x 1 1/4"
(Außen- bzw. Innengewinde)
mit Pressverbinder
aus Rotguss mit Kupfer-Contur
liefern und montieren
Menge: 14,000 Stck

**1.2.2.102 desgl. wie vor, jedoch Größe: 42 mm**
Gewinde-Übergangsstück Größe: 42 mm x 11/2"
(Außen- bzw. Innengewinde)
mit Pressverbinder
aus Rotguss mit Kupfer-Contur
liefern und montieren
Menge: 16,000 Stck

*Hinweis: Befestigungsmaterial*

**1.2.2.103 Montageschiene**
Montageschiene Ausführungen (B x H)
30 x 30 x 2,0 mm
Werkstoff-Material: Stahl 1.0242, sendzimirverzinkt.
Mit gleichmäßigem Lochbild am Schienenrücken
liefern und montieren
Menge: 20,000 lfdm

**1.2.2.104 Schienenkonsole**
Wandplatte für vorbenannter-Profilschiene zur Wand- und Deckenbefestigung geeignet.
In der Abmessungen von ca: 30 x 20 x 300 mm, mit durchgängigem Montageschlitz und gleichmäßig verteilten Lang- und/oder Rundlöchern am Schienenrücken.
Erhöhter Korrosionsschutz durch sedimier verzinkte Oberflächenbeschichtung.
liefern und montieren
Menge: 10,000 St

**1.2.2.105 Schienenendstopfen**
Schienenendstopfen als optischer und funktionaler Schienenabschluss.
Werkstoff-Material: PE (Polyethylen)
liefern und montieren
Menge: 20,000 St

**1.2.2.106 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.
Unterlegscheibe passend abgelängt
liefern und montieren
Menge: 10,000 lfdm

**1.2.2.107 Hammerkopfbefestigung M8x80 mm**
Hammerkopfbefestigung M8x80 mm zu vorgenannter Profilschiene
Eigenschaften:
gefertigt aus Stahl 1.0332
elektrolytisch verzinkt, mit
Klemmfeder. Schiebemutter mit Gewindestift, Unterlegscheibe und Federring
liefern und montieren.
Menge: 50,000 St

**1.2.2.108 Hammerkopfbefestigung M10x80 mm**
Hammerkopfbefestigung M10x80 mm zu vorgenannter Profilschiene
Eigenschaften:
gefertigt aus Stahl 1.0332
elektrolytisch verzinkt, mit
Klemmfeder. Schiebemutter mit Gewindestift, Unterlegscheibe und Federring
liefern und montieren
Menge: 30,000 St

**1.2.2.109 Gewindestange M8**
Gewindestangen M8 zur Anbindung an Bauteilen mit Gewindeanschluss
Werkstoff-Material: Stahl, elektrolytisch verzinkt
Ausführungen in M8
Erfüllt Brandschutzanforderungen der MLAR/LAR/RbALei.
liefern und montieren
Menge: 15,000 lfdm

**1.2.2.110 Gewindestange M10**
Gewindestangen M10 zur Anbindung an Bauteilen mit Gewindeanschluss
Werkstoff-Material: Stahl, elektrolytisch verzinkt
Ausführungen in M10
Erfüllt Brandschutzanforderungen der MLAR/LAR/RbALei.
liefern und montieren
Menge: 10,000 lfdm

**1.2.2.111 Metalldübel**
Material: Stahl
Größe: M10
Einbautiefe: mindestens die doppelte Dübellänge ohne Brandschutztechnischen Einbaunachweis
liefern und montieren.
Menge: 35,000 Stck

**1.2.2.112 Sechskantmuttern M10 - DIN 934 - galvanisch verzinkt -**
Sechskantmuttern M10 - DIN 934 - galvanisch verzinkt - Festigkeitsklasse 8
liefern und montieren
Menge: 60,000 Stck

**1.2.2.113 Scheiben 10,5 x 28 x 4 mm,**
Unterlegscheiben 10,5 x 30 x 4 mm, Galvanisch verzinbkt
DIN 9021, DIN-EN-ISO 7093
liefern und montieren
Menge: 60,000 Stck

**1.2.2.114 Schraubanker / Betonschraube Sechskantkopf**
Schraubanker / Betonschraube Sechskantkopf
Befestigung der zuvor beschriebenen Position mit Erzeugnis:
galvanisch verzinkt
Durchmesser10 x 70 mm
Mehrfachbeschichtung
nichtrostender Stahl A4 (R)
Einbau und Montage gem. Europäisch Technischer Bewertung ETA-20/0867
mit Bohrmethode
Hammerbohren ohne Bohrlochreinigung in jede Bohrrichtung (Größen 8 bis 14)
liefern und montieren
Menge: 25,000 Stck

*Hinweis: Gewinderohrschellen*
zur Befestigung von metallischen Rohren,
wie z.B. Kupfer-, Wicu-, Stahlrohr, mit
Schallschutzeinlage für DIN 4109,
ab 2" Zweischraubenschelle.
Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)
Angebotenes Fabrikat:
'.........'
(vom Bieter einzutragen)
liefern und montieren

**1.2.2.115 Rohrschelle für Rohr-Ø 15-18 mm, M8/M10**
Rohrschelle mit Schallschutzeinlage und
Schnellverschluss zur Befestigung leichter
Rohrleitungen mit
einem Außen-Ø von 15 bis 18 mm. Anschlussmutter M8/M10
liefern und montieren
Menge: 250,000 St

**1.2.2.116 Rohrschelle für Rohr-Ø 20-23 mm, M8/M10**
Rohrschelle mit Schallschutzeinlage und
Schnellverschluss zur Befestigung leichter
Rohrleitungen mit
einem Außen-Ø von 20 bis 23 mm. Anschlussmutter M8/M10
liefern und montieren
Menge: 8,000 St

**1.2.2.117 Rohrschelle für Rohr-Ø 25-28 mm, M8/M10**
Rohrschelle mit Schallschutzeinlage und
Schnellverschluss zur Befestigung leichter
Rohrleitungen mit
einem Außen-Ø von 25 bis 28 mm. Anschlussmutter M8/M10
liefern und montieren
Menge: 100,000 St

**1.2.2.118 Rohreschelle für Rohr-Ø 32-38 mm, M8/M10**
Rohrschelle mit Schallschutzeinlage und
Schnellverschluss zur Befestigung leichter
Rohrleitungen mit
einem Außen-Ø von 32 bis 38 mm. Anschlussmutter M8/M10
liefern und montieren
Menge: 45,000 St

**1.2.2.119 Rohrschelle für Rohr-Ø 42-88 mm, M8/M10**
Rohrschelle mit Schallschutzeinlage und
Schnellverschluss zur Befestigung leichter
Rohrleitungen mit
einem Außen-Ø von 42 bis 48 mm. Anschlussmutter M8/M10
liefern und montieren
Menge: 14,000 St

##### Titel 1.2.3 Rohrdämmung und Zubehör

**1.2.3.1 Quadro Schlauchisolierung 15 mm**
Quadro Schlauchisolierung
mit spezifisch sechseckiger Form
des Lochs, aus extrudiertem,
geschlossenzelligem Polyethylen,
mit Folie,
für 15 mm Kupferrohr
und Eisenrohr DN 8 (1/4),
Wärmeleitfähigkeit: 0,040 W(m K)
Temperatureinsatzbereich: bis 90 °C
Brandverhalten: E, EN 13501-1
Leistungserklärung Nr.: 0490913-C
Prüfzeichen: CE
Isolierstärke gem. GEG 100%
Aufbauhöhe: 54  +- 1 mm
Isolierstärke: 27 mm
Angebotenes Fabrikat:
'.........'
(vom Bieter einzutragen)
liefern und montieren
Menge: 85,300 lfm

**1.2.3.2 Quadro Schlauchisolierung 18 mm**
wie vor, jedoch Rohr Größe: 18 mm
liefern und montieren
Menge: 13,500 lfm

**1.2.3.3 Quadro Schlauchisolierung 22 mm**
wie vor, jedoch Rohr Größe: 22 mm
liefern und montieren
Menge: 18,900 lfm

**1.2.3.4 Quadro Schlauchisolierung 28 mm**
wie vor, jedoch Rohr Größe: 28 mm
liefern und montieren
Menge: 21,200 lfm

**1.2.3.5 Quadro Schlauchisolierung 35 mm**
wie vor, jedoch Rohr Größe: 35 mm
liefern und montieren
Menge: 1,000 lfm

*Hinweis: Dämmung von Heizungsleitungen Mineralwolle, alukaschiert*
Anforderung:
Dämmung zur Vermeidung von Wärmeverlusten
gem. Anlage 5 (zu § 10 Abs.2 und § 14 Abs. 4), Tabelle 1, EnEV 20141) gem. Anlage 8 (zu den §§ 69, 70 und 71 Abs. 1), GEG1)
Ausführung: Dämmarbeiten nach DIN 4140
Einbau: Dämmschale  fugendicht auf die Rohrleitung
aufbringen. Schutzstreifen der selbstklebenden
Längsüberlappung entfernen und damit den Längsschlitz
dicht verkleben. Rundstöße mit selbstklebendem
Alufix Klebeband verkleben.
Zusätzlich Dämmschale mit verzinktem
Bindedraht, 6 Windungen pro lfd. Meter, auf der
Rohrleitung befestigen.
Pro Laufmeter Dämmung hat der Auftragnehmer zwei Formstücke zu kalkulieren, der Aufwand ist mit den Einheitspreisen abgegolten.
Anforderungen: Dämmstärke 100% gem. EnEV/GEG1)
Angebotenes Fabrikat
'.........
(vom Bieter einzutragen)'
liefern und montieren

**1.2.3.6 desgl. wie vor jedoch für Rohrdimension 15 x 1,0**
desgl. wie vor jedoch
für Rohrdimension 15 x 1,0
Dämmstärke: 100%
liefern und montieren
Menge: 90,500 lfdm

**1.2.3.7 desgl. wie vor jedoch für Rohrdimension 18 x 1,0**
desgl. wie vor jedoch
für Rohrdimension 18 x 1,0
Dämmstärke: 100%
liefern und montieren
Menge: 60,800 lfdm

**1.2.3.8 desgl. wie vor jedoch für Rohrdimension 22 x 1,0**
desgl. wie vor jedoch
für Rohrdimension 22 x 1,0
Dämmstärke: 100%
liefern und montieren
Menge: 12,300 lfdm

**1.2.3.9 desgl. wie vor jedoch für Rohrdimension 28 x 1,0**
desgl. wie vor jedoch
für Rohrdimension 28 x 1,0
Dämmstärke: 100%
liefern und montieren
Menge: 154,300 lfdm

**1.2.3.10 desgl. wie vor jedoch für Rohrdimension 35 x 1,0**
desgl. wie vor jedoch
für Rohrdimension 35 x 1,0
Dämmstärke: 100%
liefern und montieren
Menge: 100,200 lfdm

**1.2.3.11 desgl. wie vor jedoch für Rohrdimension 42 x 1,5**
desgl. wie vor jedoch
für Rohrdimension 42 x 1,5
Dämmstärke: 100%
liefern und montieren
Menge: 55,200 lfdm

**1.2.3.12 desgl. wie vor jedoch für Rohrdimension 54 x 2,0**
desgl. wie vor jedoch
für Rohrdimension 54 x 2,0
Dämmstärke: 100%
liefern und montieren
Menge: 17,100 lfdm

*Hinweis: Mineralwollisolierung mit PVC-Ummantelung*
Hinweis: Die Wärmedämmung von Armaturen ist abnehmbar auszuführen. Oberkante Dämmung über Gelände/Fußboden bis 3 m, Mineralwolle-Produkte müssen über das Gütezeichen RAL-GZ 388 "Erzeugnisse aus Mineralwolle" verfügen.
Pro Laufmeter Dämmung hat der Auftragnehmer zwei Formstücke zu kalkulieren, der Aufwand ist mit den Einheitspreisen abgegolten.

*Hinweis: Dämmung von Heizungsleitungen mit PVC Ummantelung*
Warmgehende Leitungen mit PVC Ummantelung
Dämmung von Heizungs- und Warmwasser-Rohrleitungen nach der EnEV
Anforderung:
Wärmedämmung von Heizungs- und Warmwasser-Rohrleitungen Gem. Anlage 5 (zu § 10 Abs.2 und § 14 Abs. 4), Tabelle 1, GEG 2020
Einbau:
Dämmschale fugendicht auf die Rohrleitung
aufbringen. Schutzstreifen der selbstklebenden
Längsüberlappung entfernen und damit den Längsschlitz
dicht verkleben. Rundstöße mit  Alufix Klebeband verkleben.
Zusätzlich mit verzinktem Bindedraht, 6 Windungen pro lfd. Meter, auf der Rohrleitung befestigen.
Baustoffklasse:
A2L - s1, d0 nach DIN 13501-1
Schmelzpunkt:> 1000 °C nach DIN 4102-17
Wärmeleitfähigkeit: 0,035 W/(m·K) nach EnEV
Oberfläche: gitternetzverstärkte Aluminiumfolie
Anforderungen:
Dämmstärke 100% gem. EnEV
Angebotenes Fabrikat:
'.........'
(vom Bieter einzutragen)
liefern und montieren

**1.2.3.13 desgl. wie vor jedoch für Rohrdimension 15 x 1,0**
desgl. wie vor jedoch
für Rohrdimension 15 x 1,0
Dämmstärke: 100%
liefern und montieren
Menge: 141,200 lfdm

**1.2.3.14 desgl. wie vor jedoch für Rohrdimension 18 x 1,0**
desgl. wie vor jedoch
für Rohrdimension 18 x 1,0
Dämmstärke: 100%
liefern und montieren
Menge: 39,300 lfdm

**1.2.3.15 desgl. wie vor jedoch für Rohrdimension 22 x 1,0**
desgl. wie vor jedoch
für Rohrdimension 22 x 1,0
Dämmstärke: 20 mm
liefern und montieren
Menge: 5,500 lfdm

**1.2.3.16 desgl. wie vor jedoch für Rohrdimension 28 x 1,0**
desgl. wie vor jedoch
für Rohrdimension 28 x 1,0
Dämmstärke: 30 mm
liefern und montieren
Menge: 84,800 lfdm

**1.2.3.17 desgl. wie vor jedoch für Rohrdimension 35 x 1,5**
desgl. wie vor jedoch
für Rohrdimension 35 x 1,5
Dämmstärke: 100%
liefern und montieren
Menge: 51,900 lfdm

**1.2.3.18 desgl. wie vor jedoch für Rohrdimension 42 x 1,5**
desgl. wie vor jedoch
für Rohrdimension 42 x 1,5
Dämmstärke: 100%
liefern und montieren
Menge: 28,900 lfdm

**1.2.3.19 desgl. wie vor jedoch für Rohrdimension 54 x 2,0**
desgl. wie vor jedoch
für Rohrdimension 54 x 2,0
Dämmstärke: 100%
liefern und montieren
Menge: 12,300 lfdm

**1.2.3.20 desgl. wie vor jedoch für Rohrdimension 76 x 2,0**
desgl. wie vor jedoch
für Rohrdimension 76 x 2,0
Dämmstärke: 100%
liefern und montieren
Menge: 29,300 lfdm

*Hinweis: Dämmung von Heizungsleitungen einschl. Blech Ummantelung*
Wärmedämmung einschl.Blech Ummantelung DIN 4140 an haus- und betriebstechnischen Anlagen, an Rohrleitung, im Gebäude, Dämmung aus Mineralwolle DIN EN 14303, als Rohrschale, Dämmschichtdicke 20 mm, Baustoffklasse DIN 4102-1 A2 (nichtbrennbar), Wärmeleitfähigkeit 0,035 W/(mK) bei 40 Grad C Mitteltemperatur DIN EN 12667, kaschiert mit Alufolie, Ummantelung aus profiliertem Blech, Stahl, aluminiert, Überlappungen vernieten,

**1.2.3.21 Wärmedämmung Ummantelung Rohr DN25 Mantel prof.Blech Stahl aluminiert**
Wärmedämmung einschl. Ummantelung DIN 4140 an haus- und betriebstechnischen Anlagen, an Rohrleitung, DN 25, im Gebäude, Dämmung aus Mineralwolle DIN EN 14303, als Rohrschale, Dämmschichtdicke 20 mm, Baustoffklasse DIN 4102-1 A2 (nichtbrennbar), Wärmeleitfähigkeit 0,035 W/(mK) bei 40 Grad C Mitteltemperatur DIN EN 12667, kaschiert mit Alufolie, Ummantelung aus profiliertem Blech, Stahl, aluminiert, Überlappungen vernieten
liefern und montieren
Menge: 5,500 lfm

**1.2.3.22 desgl. wie vor jedoch DN 40**
desgl. wie vor jedoch
für Rohrdimension DN 40
Dämmstärke: 100%
liefern und montieren
Menge: 11,200 lfm

**1.2.3.23 desgl. wie vor jedoch DN 50**
desgl. wie vor jedoch
für Rohrdimension DN 50
Dämmstärke: 100%
liefern und montieren
Menge: 15,600 lfm

**1.2.3.24 desgl. wie vor jedoch DN 65**
desgl. wie vor jedoch
für Rohrdimension DN 65
Dämmstärke: 100%
liefern und montieren
Menge: 6,200 lfm

**1.2.3.25 Wärmedämmung Ummantelung Dreiwege-Regelventil DN25**
Wärmedämmung einschl. Ummantelung DIN 4140 an haus- und betriebstechnischen Anlagen, an Dreiwege-Regelventil,
DN 25, im Gebäude, Dämmung aus Mineralwolle DIN EN 14303, als Rohrschale, Dämmschichtdicke 40 mm, Baustoffklasse DIN 4102-1 A2 (nichtbrennbar), Wärmeleitfähigkeit 0,035 W/(mK) bei 40 Grad C Mitteltemperatur DIN EN 12667, kaschiert mit Alufolie, Ummantelung aus nichtprofiliertem Blech, Stahl, aluminiert, Überlappungen verschrauben
liefern und montieren
Menge: 1,000 Stck

**1.2.3.26 desgl. wie vor jedoch DN 40**
desgl. wie vor jedoch
für Rohrdimension DN 40
Dämmstärke: 100%
liefern und montieren
Menge: 2,000 Stck

**1.2.3.27 desgl. wie vor jedoch DN 50**
desgl. wie vor jedoch
für Rohrdimension DN 50
Dämmstärke: 100%
liefern und montieren
Menge: 2,000 Stck

**1.2.3.28 Wärmedämmung Ummantelung Flanschen Absperrventil**
Wärmedämmung einschl. Ummantelung DIN 4140 an haus- und betriebstechnischen Anlagen, an Flanschen-Absperrventil,
DN 65, im Gebäude, Dämmung aus Mineralwolle DIN EN 14303, als Rohrschale, Dämmschichtdicke 40 mm, Baustoffklasse DIN 4102-1 A2 (nichtbrennbar), Wärmeleitfähigkeit 0,035 W/(mK) bei 40 Grad C Mitteltemperatur DIN EN 12667, kaschiert mit Alufolie, Ummantelung aus nichtprofiliertem Blech, Stahl, aluminiert, Überlappungen verschrauben
liefern und montieren
Menge: 6,000 Stck

**1.2.3.29 Wärmedämmung an Rohrleitungen als Kappenisolierung DN 25**
Wärmedämmung an Rohrleitungen als Kappenisolierung für Einbauteile
Montageort in Zentralen, stoßgefährderten Bereichen und
Transportfluren, Höhe der Rohrleitung von 0,5 m bis 3,5 m über
Standfläche, Lage der Rohrleitung senkrecht und waagerecht,
Dämmstoff aus Mineralfaser-Dämmmatten, Wärmeleitfähigkeit
0,035 W/(mK), Nennwert VDI 2055, bei einer Mitteltemperatur
von 70°C, Baustoffklasse A1 nichtbrennbar nach DIN 4102,
kaschiert mit Aluminiumfolie, mit verzinktem Spannband
befestigen. Längs- und Rundnähte mit Aluminiumklebeband
überkleben. Ummantelung einzeln gedämmter Rohrleitungen
aus feuerverzinktem Stahl mit einer Dickenstaffelung gemäß
DIN 4140 durch Verschrauben der Überlappungen
befestigt, jedoch für Absperrklappen, Muffen-Gerad- oder
Schrägsitzventile, Dreiwegeventile, Schmutzfänger u. ä.
Ausführung als Blechgehäuse mit Ausschnitten für Spindel für
Ventilhandräder, Rasthebel, Schneckenantriebe und
Meßöffnungen.
Die Kappenisolierung wird über 2 Spannbänder
zusammengehalten. Für Wartungs- und Reparaturarbeiten kann
die Kappenisolierung (ohne Beschädigung) entfernt werden und
später wieder eingebaut werden.
DN 25
liefern und montieren
Menge: 4,000 Stck

**1.2.3.30 desgl. wie vor jedoch DN 32**
desgl. wie vor jedoch
für Rohrdimension DN 32
Dämmstärke: 100%
liefern und montieren
Menge: 2,000 Stck

**1.2.3.31 desgl. wie vor jedoch DN 40**
desgl. wie vor jedoch
für Rohrdimension DN 40
Dämmstärke: 100%
liefern und montieren
Menge: 10,000 Stck

**1.2.3.32 desgl. wie vor jedoch DN 50**
desgl. wie vor jedoch
für Rohrdimension DN 50
Dämmstärke: 100%
liefern und montieren
Menge: 6,000 Stck

**1.2.3.33 desgl. wie vor jedoch DN 65**
desgl. wie vor jedoch
für Rohrdimension DN 65
Dämmstärke: 100%
liefern und montieren
Menge: 6,000 Stck

**1.2.3.34 Ausschnitte an Wärmedämmung mit Blechmantel**
Ausschnitte an Wärmedämmung mit Blechmantel
bis Rohrleitungen DN 25 - 65
liefern und fachgerecht ausführen
Menge: 18,000 Stck

**1.2.3.35 Blenden, Rosetten, Deckel an Wärmedämmung**
Blenden, Rosetten, Deckel an Wärmedämmung mit
Blechmantel.
bis Rohrleitung DN 25 - 65
liefern und fachgerecht ausführen
Menge: 8,000 Stck

**1.2.3.36 Wickelband für schwer zugängliche Bereich**
Wickelstreifen zur nachträglichen Dämmung von Rohrverbindungen und als Körperschalldämmung,
robuste, reißfeste Oberfläche um Beschädigungen in der Bauphase vorzubeugen, dies dient der Vermeidung von Körperschallbrücken
Material: Polyethylenschaum, verbunden mit reißfesten, miteinander vernadelten Kunststoff-Fasern.
Streifenbreite: 70 mm
Dämmschichtdicke: ca. 2 mm
Temperaturbeständigkeit (dauerhaft) : von -20°C bis +90°C
liefern und montieren
Menge: 10,000 Stck

**1.2.3.37 Kleber für Dämmarbeiten, Innen**
Kleber für die Verklebung des Dämmstoffs
Position: Verkleben aller Nähte der Dämmung im Innenbereich nach Herstellervorgaben.
liefern und montieren
Menge: 1,000 Stck

**1.2.3.38 Klebeband Aluminium**
selbstklebendes Aluklebeband.
Technische Daten
Breite 50 mm
Länge 20 m
liefern und montieren
Menge: 4,000 Stck

**1.2.3.39 verzinkter Wickeldrahlt 0,7 mm**
verzinkter Wickeldrahlt 0,7 mm
auf Holzstab aufgewickelt
Wickeldrahtlänge 25 m
Menge: 2,000 Stck

##### Titel 1.2.4 Brandschutz

**1.2.4.1 R90 Brandschutz-Rohrabschottung für nichtbrennbare Rohre**
R90 Brandschutz-Rohrabschottung um nichtbrennbare
Rohre.
Einbau in Massivbauteilen und leichten Trennwänden
Anforderung:
R90 nach DIN 4102-11 gem. abP P-3725/4130-MPA BS
Einbau/Ringspaltverschluss:
Formschlüssig in passende Kernbohrung ohne
zusätzlichen Ringspaltverschluss
oder die verbleibende Öffnung im Durchbruch in ganzer
Bauteildicke hohlraumfüllend dicht mit
formbeständigen,
nichtbrennbaren Baustoffen wie z.B. Mörtel, Beton oder
Gips verschließen.
Eine weiterführende Dämmung mit der Rockwool 800 ist
beidseitig der Durchführung in einer Länge von je 1 m anzubringen.
Die Rohrschalen mit verzinktem Bindedraht
Ø >/= 0,6mm, 6 Windungen/lfm. auf dem Rohr fixieren.
Rohre:
Stahl, Edelstahl, Guß und Kupfer gem. abP
P-3725/4130-MPA BS
Einbau in:
Massivwände >/= 100 mm
leichte Trennwände >/= 100 mm
Massivdecken >/= 150 mm
Parallele Installationen:
Nachweis von geprüftem 0-Abstand zu Conlit
Rohrabschottungen,
Kabelabschottungen und Absperrvorrichtungen
gegen Feuer und Rauch in Lüftungsleitungen
entsprechend DIN 18017-3.
Es ist davon auszugehen, dass die Mindestabstände
zwischen gedämmten und ungedämmten Rohrleitungen nach
DIN 4140 unterschritten werden.
Die ordnungsgemäße Ausführung ist vom Ersteller der
Abschottung nach Abschluss der Arbeiten
durch eine Übereinstimmungserklärung zu bescheinigen.
Bauteildurchführung:
Baustoffklasse: A2 nach DIN 4102-1
Schmelzpunkt:> 1000 °C nach DIN 4102-17
Rohdichte:>/= 150 kg/m³
Oberfläche: gitternetzverstärkte,
farblich markierte Aluminiumfolie
Einbaulänge:= Bauteilstärke
Notwendige weiterführende Dämmung:
Baustoffklasse: A2L - s1, d0 nach DIN 13501-1
Schmelzpunkt:> 1000 °C nach DIN 4102-17
Wärmeleitfähigkeit: 0,035 W/(m·K) nach EnEV
Oberfläche: gitternetzverstärkte Aluminiumfolie
Einbaulänge: je 1 m beidseitig der Bauteiloberfläche
Dämmstärke: gem. abP P-3725/4130-MPA BS
Zusätzl. Anforderungen:
o Dämmstärke 100% gem. EnEV
Bauteilstärke [mm]:400
Rohraußendurchmesser [mm]:15 mm
liefern und montieren
für Rohrgröße 15 mm
Angebotenes Fabrikat:
'.........'
(vom Bieter einzutragen)
liefern und montieren
Menge: 4,000 Stck

**1.2.4.2 desgl. wie vor jedoch für Rohrgröße 22 mm**
desgl. wie vor jedoch
für Rohrgröße 22 mm
liefern und montieren
Menge: 5,000 Stck

**1.2.4.3 desgl. wie vor jedoch für Rohrgröße 28 mm**
desgl. wie vor jedoch
für Rohrgröße 28 mm
liefern und montieren
Menge: 8,000 Stck

**1.2.4.4 desgl. wie vor jedoch für Rohrgröße 42 mm**
desgl. wie vor jedoch
für Rohrgröße 42 mm
liefern und montieren
Menge: 5,000 Stck

**1.2.4.5 desgl. wie vor jedoch für Rohrgröße 54 mm**
desgl. wie vor jedoch
für Rohrgröße 54 mm
liefern und montieren
Menge: 3,000 Stck

**1.2.4.6 Brandschutzmanschette für Brennbare Abwasserleitung DN 50**
Abwasser Brandschutzmanschette DN 50 geprüft und zugelassen vom Deutschen Institut für Bautechnik
Montage einseitig unter Decken aus Beton mit Dicke =150 mm
Schallschutz: Schaumstofffolie von 3 - 5 mm Dicke kann eingezogen werden flexible Einsatzvarianten:
Manschette kann bündig in die Decke eingemörtelt werden. Manschette kann über 2 x 45-Grad-Bögen gesetzt werden.
Größe: DN 50
Angebotenes Fabrikat:
'.........'
(vom Bieter einzutragen)
liefern und montieren
Menge: 3,000 Stck

**1.2.4.7 Erstellen von feuerbeständigen F-90 Rohrabschottungen**
Erstellen von feuerbeständigen F-90 Decken- und Wandverschlüssen in fix und fertiger Arbeit, inkl. Schalmaterial, in F90 mit einem Brandschutzmörtelsystem im Verpressverfahren unter Zuhilfenahme von Verpresslanze bis zu einer Wand- und Deckenstärke von 24cm unter Berücksichtigung der teilweise beengten Montagebedingung.
inkl. An und Abfahrt sowie Vorhaltung aller erforderlichen Maschinen, Geräte und Materialien. Versorgungsanschlüsse in den Räumen der Baustelle sind hinzurechnen.
bis 0,10 m²
Menge: 5,000 St

**1.2.4.8 desgl. wie vor jedoch bis 0,20 m²**
Menge: 5,000 St

**1.2.4.9 desgl. wie vor jedoch bis 0,30 m²**
Menge: 3,000 St

**1.2.4.10 Brandschutzmörtel**
Brandschutzabschottung von Kabeltrassen, Kabeln, brennbaren und nichtbrennbaren Rohren mit Brandschutzmörtel, in Massiver Wand oder Decke Feuerwiderstandsklasse S 90 DIN 4102-9, mitbauaufsichtlicher Zulassung, Zulassungsart DIBt (deutsche Zulassung), Nachbelegung uneingeschränkt gefordert, Abstand zum nächsten Schott größer gleich 200 mm, brennbare Rohre zusätzlich mit Brandschutzmanschette Schotten max. Kabel- und Rohrleitungsbelegung 60 % der Öffnungsgröße. Kombinationmöglichkeiten mit anderen´Brandschutzprodukten möglich.
Fachgerechter Einbau und Verwendung gemäß Zulassung gefordert Auf eine rauchgasdichte Ausführung ist zu achten
Montageort: Kabeldurchführungen für Versorgungs- oder Steuerleitungen.
Angebotenes Fabrikat:
'.........'
'.........'
'.........'
liefern und montieren.
Menge: 15,000 kg

**1.2.4.11 Feuerbeständige Verfüllung von Fugen**
Feuerbeständige Verfüllung von Fugen zwischen Brandschutzdurchführungen und den umgebenden Wand- und Deckenbereichen mittels selbstverdichtenden, rauchgasdichtem
Brandschutzmörtel gemäß den allgemeinen
bauaufsichtlichen. Zulassungen für Brandschutzklappen des DIBt-Berlin. Die Verfüllung der Fugen erfolgt erforderlichenfalls mittels Spezialpumpen und Verpresslanzen. Zu verfüllende Wand- und Deckendicken bis 25 cm. Fugenbreiten: bis 10 cm, aufgemessen wird der Fugenumfang mit seiner größten Länge.
inkl. Einschalung der Öffnungen
liefern und montieren.
Menge: 10,000 Stck

**1.2.4.12 Beschilderung und Bezeichnung**
Beschilderung und Bezeichnung der
Brandschotts
nach DIN 4066
Hintergrund: Weiß/Rot
Textfarbe: Schwarz
liefern und montieren.
Menge: 28,000 Stck

##### Titel 1.2.5 Heizungsarmaturen und Zubehör

**1.2.5.1 Kompaktverteiler thermisch getrennt**
Kombinierter Vor- und Rücklaufverteiler, bestehend aus Vierkantrohr mit nebeneinander angeordneten, durch  Trennwand geteilte Kammern aus schwarzem Stahlblech S235. Vor- und Rücklaufkammer sind durch eine 20 mm Luftschicht thermisch getrennt. Die Luftschicht dient zur Verringerung des Wärmeübergangs zwischen der Vor- und Rücklaufkammer.
Standardausführung mit einheitlichen Stutzenabständen. Anschlussstutzen als Gewinde- oder Flanschstutzen PN 6 / PN 16 ausgeführt und auf Höhe der Absperrarmaturen ausgerichtet. Wahlweise von oben, seitlich oder unten möglich.
Entleerungsmuffen für Vor- und Rücklaufkammer sind standardmäßig vorhanden.
Typ:  180/111
Max. Leistung:  321 kW bei dT = 20 K
Max. Volumenstrom:  9 m³/h bei 0.4 m/s
Max. Auslegungsdruck:  6 bar
Max. Auslegungstemperatur:  110 °C
Stutzenabstand:  einheitlich 250 mm
Ca. Gesamtlänge:  2500 mm
Ausführung:
2 x Flansch DN65/PN6,  Einspeisung
2 x R 1", oben:  RLT Küche
2 x R 1 1/2",  oben: Deckenstrahlheizung
2 x R 1 1/2", oben:  RLT Klassen
2 x R 2", oben:  Heizkörper
2 x Rp 1/2", unten:  Entleerung
Fabrikat der Planung:  Reflex
Typ: 180/111 Thermisch getrennt
oder gleichwertig
Angebotenes Fabrikat:
'.........'
vom Bieter einzutragen)
liefern und montieren
Menge: 1,000 Stck

**1.2.5.2 Wärmedämmung für Verteiler**
Wärmedämmung für Verteiler, bestehend aus ineinander fassenden Halbschalen mit Endstücken. Individuelle und passgenaue Ausschnitte für alle Anschlussstutzen sind werksseitig vorgesehen. Die Halbschalen werden mittels nichtrostender Spannbänder und Schnellschraubverschlüsse montiert. Die Dämmschichtstärke entspricht der GEG.
Dicke der Dämmung: 45 mm
Passend zum zuvor angebotenen Verteiler
liefern und montieren
Menge: 1,000 Stck

**1.2.5.3 Standkonsole für Verteiler**
Standkonsole für Verteiler
Galvanisch verzinkte Standkonsole inkl. Schalldämmung. Bestehend aus einer Bodenplatte mit Standrohr und Kopfplatte mit Führungsrohr. Die Verbindungsschrauben sind inklusive. Die Standkonsole ist stufenlos höhenverstellbar und ermöglicht so auch den Ausgleich von Bodenunebenheiten.
Typ: Standkonsole kurz
Höhenverstellbar von: höhenverstellbar von 270-340 mm.
Maße der Fußplatte: 150x150 mm
Passend zum zuvor angebotenen Verteiler
einschließlich Einschlaganker M10x40, Gewindestifte M10x60, Unterlagscheiben 10,5x25 und M10 Muttern zur Befestigung
liefern und montieren
Menge: 2,000 Stck

**1.2.5.4 Bezeichnungsschild rot/blau**
Bezeichnungsschild rot/blau
Bezeichnungsschild zur Kennzeichnung der Heizkreise, aus verzinktem Stahlblech für dreizeilige Beschriftung. Das Bezeichnungsschild ist zum Anschrauben an die Fertigdämmung geeignet. Das Beschriftungsfeld ist
mit einer Klarsichtabdeckung gegen Fremdeinwirkungen und Verschmutzung geschützt.
Größe: 100 x 50 mm Farben: Rot für Vorlauf Blau für Rücklauf
mit Metallband auf fertig gedämmter Leitung
liefern und montieren
Menge: 10,000 Stck

**1.2.5.5 Entleerungsrinne**
Entleerungsrinne
Entleerungsrinne zum sicheren und sauberen Sammeln und Auffangen des zu entleerendem Anlagenwassers aus den jeweiligen Heiz- oder Kühlkreisen.
Bestehend aus verzinktem Stahlblech als U-Profil gekantet. Die Länge der Rinne orientiert sich am dazugehörigen Verteiler und wird werksseitig passgenau vorgefertigt. Zur Vermeidung von Spritzwasser ist eine Spritzwasserumkantung von 30 mm vorgesehen. Ein Ablaufsieb in verchromter Ausführung mit 2"-
Außengewinde ist enthalten.
Abmessung der Entleerungsrinne: 125 x 100 mm
Länge der Entleerungsrinne: 2500 mm
liefern und montieren
Menge: 1,000 Stck

**1.2.5.6 Standkonsole für Entleerungsrinne**
Standkonsole für Entleerungsrinne
Standkonsole für vorgenannte Entleerungsrinne in verzinkter Ausführung zur sicheren Aufstellung der Rinne hinter, oder vor dem Verteiler. Die Höhe ist durch bauseitiges einkürzen des Standrohrs anpassbar.
Max. Höhe: 400 mm
Maße der Fußplatte: 180 x 150 mm
liefern und montieren
Menge: 2,000 Stck

**1.2.5.7 Zwischenflansch -Absperrklappe DN80 PN 6 10 16**
Zwischenflansch -Absperrklappe DN 80, PN 6 10 16
mit Rasthebel, wartungsfrei mit Zentrieraugen,
Gehäuse aus Sphäroguss 5.3106,
EPDM-Dichtmanschette,zweifache Abdichtung der Klappenwelle m. Profilring u. Taupunktsperre, dreifache Wellenlagerung, zentrische Scheibenlagerung, Scheibe und Manschette austauschbar,
Ausblassicherung gemäß DIN EN 593 als wellensicherungsscheibe ausgeführt, formschlüssige Verbindung von Scheibe und Welle mittels Polygons, voll isolierbar gemäß Gebäude- energiegesetz - GEG, mit Vierkant-Wellenende, Stellungsanzeige nach DIN EN 593 und Kopfflansch nach ISO 5211.
max. Differenzdruck: 16 bar
Baulänge DIN EN 558-1,Grundreihe 20
Mediumtemperatur: -10 - + 130°C
Nenndruck: PN 6 / 10 / 16
Nennweite: DN80
Betätigung: Rasthebel
Gewicht: 3,6 kg
inkl. 4 Schrauben und Muttern
Angebotenes Material:
'.........'
(vom Bieter einzutragen)
liefern und montieren
Menge: 6,000 Stck

**1.2.5.8 Heizungs-Kugelhahn DN 50**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 50
angebotenes Fabrikat:
'.........'
(vom Bieter einzutragen)
liefern und montieren
Menge: 4,000 Stck

**1.2.5.9 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 50, zur
effizienten Verringerung des
Wärmeverlustes
liefern und montieren
Menge: 4,000 Stck

**1.2.5.10 Heizungs-Kugelhahn DN 40**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
angebotenes Fabrikat:
‘----------‘
(vom Bieter einzutragen)
liefern und montieren
Menge: 14,000 Stck

**1.2.5.11 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 40, zur
effizienten Verringerung des
Wärmeverlustes
liefern und montieren
Menge: 14,000 Stck

**1.2.5.12 Heizungs-Kugelhahn DN 32**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 32
angebotenes Fabrikat:
‘-------------‘
(vom Bieter einzutragen)
liefern und montieren
Menge: 2,000 Stck

**1.2.5.13 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 32, zur
effizienten Verringerung des
Wärmeverlustes
liefern und montieren
Menge: 2,000 Stck

**1.2.5.14 Heizungs-Kugelhahn DN 25**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 25
angebotenes Fabrikat:
‘------------‘
(vom Bieter einzutragen)
liefern und montieren
Menge: 8,000 Stck

**1.2.5.15 Heizungs-Pumpenkugelhahn DN 25**
wie zuvor beschrieben, jedoch Ausführung
als Pumpenkugelhahn einschl. Überwurf 1 1/2"
angebotenes Fabrikat:
‘------------‘
(vom Bieter einzutragen)
liefern und montieren
Menge: 1,000 Stck

**1.2.5.16 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 25, zur
effizienten Verringerung des
Wärmeverlustes
liefern und montieren
Menge: 7,000 Stck

**1.2.5.17 Heizungs-Kugelhahn DN 20**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 20
angebotenes Fabrikat:
‘--------------‘
(vom Bieter einzutragen)
liefern und montieren
Menge: 2,000 Stck

**1.2.5.18 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 20, zur
effizienten Verringerung des
Wärmeverlustes
liefern und montieren
Menge: 2,000 Stck

**1.2.5.19 Heizungs-Kugelhahn DN 15**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 15
angebotenes Fabrikat:
‘---------------‘
(vom Bieter einzutragen)
liefern und montieren
Menge: 6,000 Stck

**1.2.5.20 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 15, zur
effizienten Verringerung des
Wärmeverlustes
liefern und montieren
Menge: 6,000 Stck

**1.2.5.21 Thermometer passend für Kugelhahn DN 25**
Thermometer passend für Kugelhahn
zum einfachen Einsetzen in Verschlusskappe
für Größe DN 25
liefern und montieren
Menge: 2,000 Stck

**1.2.5.22 Thermometer passend für Kugelhahn DN 40**
wie vor beschrieben, jedoch
für Größe DN 40
liefern und montieren
Menge: 6,000 Stck

**1.2.5.23 Umwälz-Kreiselpumpe DN 25 4,5 m³/h**
Kreiselpumpe als Umwälzpumpe, als Nassläufer, stufenlos regelbar, differenzdruckgeregelt, ausgerüstet zum Anschluss an die Gebäudeautomation (GA) DIN EN ISO 16484-3,
benötigter Volumenstrom Pumpe in m3/h  ca. 4,5
Mind.-Förderhöhe in m  ca. 4,5

Fördermedium Heizwasser VDI 2035 Blatt 1, Betriebstemperatur max. 90 Grad C, Betriebsdruck PN 10, als Inline-Pumpe, mit Gewindeanschluss und Anschlussverschraubung, DN 25, Gehäuse aus Gusseisen, mit Motor, Bemessungsbetriebsspannung 230 V AC, blockierstromfest, mit Wärmedämmschalen gemäß Gebäudeenergiegesetz (GEG).
angebotenes Fabrikat:
‘-------------‘
(vom Bieter einzutragen)
liefern und montieren
Menge: 1,000 St

**1.2.5.24 Umwälz-Kreiselpumpe DN 25 0,75 m³/h**
Kreiselpumpe als Umwälzpumpe, als Nassläufer, stufenlos regelbar, differenzdruckgeregelt, ausgerüstet zum Anschluss an die Gebäudeautomation (GA) DIN EN ISO 16484-3,
benötigter Volumenstrom Pumpe in m3/h  ca. 0,75
Mind.-Förderhöhe in m  ca. 3,85

Fördermedium Heizwasser VDI 2035 Blatt 1, Betriebstemperatur max. 90 Grad C, Betriebsdruck PN 10, als Inline-Pumpe, mit Gewindeanschluss und Anschlussverschraubung, DN 25, Gehäuse aus Gusseisen, mit Motor, Bemessungsbetriebsspannung 230 V AC, blockierstromfest, mit Wärmedämmschalen gemäß Gebäudeenergiegesetz (GEG).
angebotenes Fabrikat:
‘--------------‘
(vom Bieter einzutragen)
liefern und montieren
Menge: 2,000 St

**1.2.5.25 Umwälz-Kreiselpumpe DN 25 1,5 m³/h**
Kreiselpumpe als Umwälzpumpe, als Nassläufer, stufenlos regelbar, differenzdruckgeregelt, ausgerüstet zum Anschluss an die Gebäudeautomation (GA) DIN EN ISO 16484-3,
benötigter Volumenstrom Pumpe in m3/h  ca. 1,5
Mind.-Förderhöhe in m  ca. 2,28

Fördermedium Heizwasser VDI 2035 Blatt 1, Betriebstemperatur max. 90 Grad C, Betriebsdruck PN 10, als Inline-Pumpe, mit Gewindeanschluss und Anschlussverschraubung, DN 25, Gehäuse aus Gusseisen, mit Motor, Bemessungsbetriebsspannung 230 V AC, blockierstromfest, mit Wärmedämmschalen gemäß Gebäudeenergiegesetz (GEG).
angebotenes Fabrikat:
‘--------------‘
(vom Bieter einzutragen)
liefern und montieren
Menge: 1,000 St

**1.2.5.26 Umwälz-Kreiselpumpe DN 25 2,6 m³/h**
Kreiselpumpe als Umwälzpumpe, als Nassläufer, stufenlos regelbar, differenzdruckgeregelt, ausgerüstet zum Anschluss an die Gebäudeautomation (GA) DIN EN ISO 16484-3,
benötigter Volumenstrom Pumpe in m3/h  ca. 2,6
Mind.-Förderhöhe in m  ca. 3,93

Fördermedium Heizwasser VDI 2035 Blatt 1, Betriebstemperatur max. 90 Grad C, Betriebsdruck PN 10, als Inline-Pumpe, mit Gewindeanschluss und Anschlussverschraubung, DN 25, Gehäuse aus Gusseisen, mit Motor, Bemessungsbetriebsspannung 230 V AC, blockierstromfest, mit Wärmedämmschalen gemäß Gebäudeenergiegesetz (GEG).
angebotenes Fabrikat:
‘---------------‘
(vom Bieter einzutragen)
liefern und montieren
Menge: 1,000 St

**1.2.5.27 Schwerkraftbremse DN 25**
Schwerkraftbremsen, DN 25 (1")
PN 6/10, bis 130 Grad C
Gehäuse aus Rotguss
zur Direktverschraubung auf die
Umwälzpumpe mit Aufstellschraube
Eintrittseitig: Innengewinde G 1 1/2"
Austrittseitig: Außengewinde G 1 1/2"
liefern und montieren
Menge: 4,000 St

**1.2.5.28 Dreiwege-Muffenmischer DR**
Dreiwege-Muffenmischer DR
mit abgewinkeltem Durchgang in Muffenausführung. Robustes Gehäuse aus hochwertigem Grauguss GG 20. Verchromtes, mit Spezialfett behandeltes Mischerküken (DBP und Auslandspatente). Doppelte O-Ring-Abdichtung. Kesselanschluss links oder rechts.
Serie: DR
Nenndruck: PN 6
Anschlüsse: Innengewinde
Werkstoff des Gehäuses: Gusseisen GG20
Medium: Wasser, mit max. 50 % Glykol nach VDI 2035
Mediumtemperatur: 2 °C - 130 °C
Regelcharakteristik: gleichprozentig/linear
Nennweite: DN 25
Kvs-Wert: 10
Leckverlust des Kvs-Wertes: 1 %
Ausführung: Muffenausführung
angebotenes Fabrikat:
'.........'
(vom Bieter einzutragen)
liefern und montieren
Menge: 1,000 St

**1.2.5.29 Dreiwege-Muffenmischer DR**
Dreiwege-Muffenmischer DR
mit abgewinkeltem Durchgang in Muffenausführung. Robustes Gehäuse aus hochwertigem Grauguss GG 20. Verchromtes, mit Spezialfett behandeltes Mischerküken (DBP und Auslandspatente). Doppelte O-Ring-Abdichtung. Kesselanschluss links oder rechts.
Serie: DR
Nenndruck: PN 6
Anschlüsse: Innengewinde
Werkstoff des Gehäuses: Gusseisen GG20
Medium: Wasser, mit max. 50 % Glykol nach VDI 2035
Mediumtemperatur: 2 °C - 130 °C
Regelcharakteristik: gleichprozentig/linear
Nennweite: DN 32
Kvs-Wert: 16
Leckverlust des Kvs-Wertes: 1 %
Ausführung: Muffenausführung
angebotenes Fabrikat:
‘------------------‘
(vom Bieter einzutragen)
liefern und montieren
Menge: 1,000 St

**1.2.5.30 Stellantrieb VRM-N**
Stellantrieb VRM-N
Die Stellantriebe VRM-N bieten eine 0/2-10 V, 3-Punkt oder 2-Punkt Regelung für Heizungs- und Klimaanlagen. Sie werden zusammen mit den Mischern DR/DRG/ZR/DRU/DRR und ZRK sowie den Absperrklappen V6001 eingesetzt. Eine Verwendung mit Fremdfabrikaten ist über den Universal-Anbausatz ATU möglich. Aufgrund der hohen Regelgüte wird eine exakte Regelung der Warmwasser- und Kühlwassertemperaturen realisiert. Das robuste Design und die solide mechanische Schnittstelle zwischen Stellantrieb und Mischer sorgen für einen zuverlässigen Betrieb. Merkmale: Wartungsfreier Stellantrieb, Direkter Anbau an Mischer, Überlast- und blockiersicher, Langlebig, Gut sichtbare Stellungsanzeige, Einfache Handverstellung, Geräumige Kabelbox, LED-Statusanzeige, 5 Jahre Garantie.
Antriebsart: Drehantrieb
Steuersignal: 0(2) - 10 V, 3-/2-Punkt
Netzspannung: 24 V AC/DC
Max. elektrische Leistungsaufnahme: 3,3 VA
Schutzart (IP): IP54
Hilfskontakte: Nein
Drehmoment: 20 Nm
Max. Drehwinkel: 90 °
Laufzeit: 120 s
Mit Sicherheitsfunktion: Nein
Handbedienung: Ja
Stellungsanzeige: Ja
Anschluss an Ventil: markengebunden
angebotenes Fabrikat:
‘------------------‘
(vom Bieter einzutragen)
liefern und montieren
Menge: 2,000 Stck

**1.2.5.31 Montage eines bauseits gelieferten Regelkugelhahn**
Montage eines bauseits gelieferten Regelkugelhahn
R531 2" AG-1 1/4", Kvs-Wert 16,dP 8kPa
unter Hinzulieferung der entsprechenden Anschlussverschraubung einbauen
Menge: 2,000 Stck

**1.2.5.32 Durchgangsumstellventil DN 25 Kvs 10m3/h**
Durchgangsumstellventil mit Antrieb, für Medium Heißwasser, Mediumstemperatur über 5 bis 120 Grad C, Umgebungstemperatur 0 bis 50 Grad C, kvs-Wert 10 m3/h, Sitzleckage max. 0,05 % vom Kvs-Wert, PN 16, Gewindeanschluss mit Anschlussverschraubungen, DN 25, Anschlussgewinde G 1 1/2 B, mit gleichprozentiger Kennlinie, Stellverhältnis größer gleich 1:50, Schließkörper und Spindel aus nichtrostendem Stahl, Spindelabdichtung mit Doppel-O-Ring aus EPDM, elektrothermischer Antrieb, Stellsignal 3-Punkt 230 V AC, Schutzart IP 4X DIN EN 60529 (VDE 0470-1), Schließdruck des Ventils 200 kPa, Stellglied und Antrieb zusammengebaut, mit mechanischer Stellungsanzeige.
angebotenes Fabrikat:
‘-----------------‘
(vom Bieter einzutragen)
liefern und montieren
Menge: 1,000 St

**1.2.5.33 Durchgangsumstellventil DN 40 Kvs 16m³/h**
Durchgangsumstellventil mit Antrieb, für Medium Heißwasser, Mediumstemperatur über 5 bis 120 Grad C, Umgebungstemperatur 0 bis 50 Grad C, kvs-Wert 16 m3/h, Sitzleckage max. 0,05 % vom Kvs-Wert, PN 16, Gewindeanschluss mit Anschlussverschraubungen, DN 40, Anschlussgewinde G 1 1/2 B, mit gleichprozentiger Kennlinie, Stellverhältnis größer gleich 1:50, Schließkörper und Spindel aus nichtrostendem Stahl, Spindelabdichtung mit Doppel-O-Ring aus EPDM, elektrothermischer Antrieb, Stellsignal 3-Punkt 230 V AC, Schutzart IP 4X DIN EN 60529 (VDE 0470-1), Schließdruck des Ventils 200 kPa, Stellglied und Antrieb zusammengebaut, mit mechanischer Stellungsanzeige.
angebotenes Fabrikat:
‘-----------------‘
(vom Bieter einzutragen)
liefern und montieren
Menge: 1,000 Stck

**1.2.5.34 Strangregulierventil PN 25 Innengewinde, DN 25**
Strangregulierventil
mit Voreinstellung in Schrägsitzbauweise
für Heizungs-, Klima- und Industrieanlagen.
Gehäuse und Innengarnitur aus korrosionsbeständigem, entzinkungsresistentem
AMETAL-C. Stufenlose Voreinstellung
durch Hubbegrenzung und digitaler An-
zeige im Handrad, plombierbar. Selbstdichtende Meßnippel (2-fach dichtend)
für Druckverlust bzw. Durchflußmessung.
Alle Bedienungselemente auf der Handradseite. Nichtsteigende Spindel mit abzugsicherem Ventilkegel und O-Ring-Abdich-
tung.
Sitzdichtung: Kegel mit O-Ring aus EPDM.
Anschluß Innengewinde für Gewinderohr.
Betriebstemperatur von - 20 Grd. C bis
+ 120 Grd. C. Nenndruck PN 25.
Ausführung: Innengewinde
ohne Entleeradapter
DN 25 (1")
angebotenes Fabrikat:
‘---------------------‘
(vom Bieter einzutragen)
liefern und montieren
Menge: 1,000 Stck

**1.2.5.35 Strangregulierventil, PN 25 Innengewinde, DN 15**
Strangregulierventil
mit Voreinstellung in Schrägsitzbauweise
für Heizungs-, Klima- und Industrieanlagen.
Gehäuse und Innengarnitur aus korrosionsbeständigem, entzinkungsresistentem
AMETAL-C. Stufenlose Voreinstellung
durch Hubbegrenzung und digitaler An-
zeige im Handrad, plombierbar. Selbstdichtende Meßnippel (2-fach dichtend)
für Druckverlust bzw. Durchflußmessung.
Alle Bedienungselemente auf der Handradseite. Nichtsteigende Spindel mit abzugsicherem Ventilkegel und O-Ring-Abdich-
tung.
Sitzdichtung: Kegel mit O-Ring aus EPDM.
Anschluß Innengewinde für Gewinderohr.
Betriebstemperatur von - 20 Grd. C bis
+ 120 Grd. C. Nenndruck PN 25.
Ausführung: Innengewinde
ohne Entleerung
DN 15 (1/2")
angebotenes Fabrikat:
‘---------------------‘
(vom Bieter einzutragen)
liefern und montieren
Menge: 6,000 Stck

**1.2.5.36 Gewindeflansch DN65 PN 6**
Gewindeflansch PN 6 DN 65
schwarz EN 1092-1 Typ 13
mit Dichtung und Schrauben
angebotenes Fabrikat:
‘-----------------‘
(vom Bieter einzutragen)
liefern und montieren
Menge: 6,000 Stck

**1.2.5.37 Gewindeflansch DN80 PN 6**
Gewindeflansch PN 6 DN 80
schwarz EN 1092-1 Typ 13
mit Dichtung und Schrauben
angebotenes Fabrikat:
‘-----------------‘
(vom Bieter einzutragen)
liefern und montieren
Menge: 4,000 Stck

**1.2.5.38 Thermometer, Analog**
Bimetall-Thermometer, Messing 1/2" x 40 mm. Gehäuse: ABS-Kunststoff schwarz (Ø 63 mm) Sichtscheibe: Kunststoff
Skala: schwarz
Anzeigebereich: 0 bis 120°C
inkl.
Tauchhülse: Messing 1/2" x 80 mm
Genauigkeitsklasse: Klasse 2 nach EN 13190
liefern und montieren
Menge: 20,000 Stck

**1.2.5.39 Abscheider Schmutz Magnetit Einbau waager. PN6 DN65**
Abscheider für Schmutz mit Magneten zur Magnetitabscheidung, Einbau waagerecht, aus Messing, für Heizungswasser, mit Dämmschalen, mit Flanschanschluss, max. Betriebstemperatur bis 70 Grad C,
Nenndruck 0,6 MPa  (6 bar)
DN 65
angebotenes Fabrikat:
‘----------------------‘
(vom Bieter einzutragen)
liefern und montieren
Menge: 1,000 St

**1.2.5.40 Abscheider Luft Einbau waager. Heizungswasser PN6 DN65**
Abscheider für Mikroblasen und Luft, Einbau waagerecht, für Heizungswasser, mit Flanschanschluss, max. Betriebstemperatur bis 70 Grad C, Nenndruck 0,6 MPa (6 bar), DN 65.
angebotenes Fabrikat:
‘--------------------------‘
(vom Bieter einzutragen)
liefern und montieren
Menge: 1,000 Stck

**1.2.5.41 KFE-Hahn 1/2"**
Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur: 110 Grad C. Dauertemperatur, 130 Grad C. kurzzeitig, einschl. Schlüssel
Anschluss: G1/2 AG x G3/4 AG
Ausführung: schwer mit Vierkant
liefern und montieren
Menge: 20,000 Stck

**1.2.5.42 Schnellentlüfter DN 15 1/2 10 bar,**
Schnellentlüfter DN 15 1/2 10 bar, mit automatischer Absperrung
automatische Entlüftung beim Betrieb der Anlage. Hohe Entlüftungsleistung bei niedrigen und hohen Drücke. Max. Betriebsdruck 10 bar. max. Betriebstemperatur 110 Grad C. Automatisches Absperrventil, dadurch Austausch unter Druck möglich.
liefern und montieren
Menge: 10,000 Stck

**1.2.5.43 Druckmanometer Heizung D= 80mm 0-4bar**
Druckmessgerät, Messsystem Rohrfeder DIN EN 837-1, ohne Zusatzeinrichtungen, Nenndruck 0,6 MPa (6 bar), Gehäuse aus nichtrostendem Stahl, ohne Rand, Gehäusenenngröße 80mm, Güteklasse 1,6, Anzeigebereich 0 bis 4 bar, Anschluss G 1/2 unten, mediumberührte Teile aus Messing einschließlich
Hahnverlängerung Rotguss 1/2" x 50mm
liefern und montieren
Menge: 1,000 St

**1.2.5.44 Druckknopfhahn Prüfzeugnis Messing**
Druckknopfhahn mit Prüfzeugnis, geprüft bis 4 bar, Nenndruck 0,6 MPa (6 bar), aus Messing, Anschluss Muffe-Muffe, Anschlussgewinde G 1/2.
liefern und montieren
Menge: 1,000 St

**1.2.5.45 Sicherheitsventil für Wärmeerzeuger, gemäß TRD 721, DN25**
Sicherheitsventil mit Anlüftvorrichtung, bauteilgeprüft, federbelastet, für geschlossene Wasserheizungsanlagen DIN EN 12828, für Wasser, max. Betriebstemperatur bis 20 Grad C,

Ansprechüberdruck '3' bar,
max. Wärmeleistung Sattdampfabblasung '140' kW, mit
Gewindeanschluss, Gehäuse aus Gusseisen EN-GJL-250, Nenndruck 1,6 MPa (16 bar), DN 25.
liefern und montieren
Menge: 1,000 St

**1.2.5.46 Sicherheitsventil für Wärmeerzeuger, gemäß TRD 721, DN20**
Sicherheitsventil mit Anlüftvorrichtung, bauteilgeprüft, federbelastet, für geschlossene Wasserheizungsanlagen DIN EN 12828, für Wasser, max. Betriebstemperatur bis 20 Grad C,
Ansprechüberdruck 2,5 bar,

max. Wärmeleistung Sattdampfabblasung '140' kW, mit
Gewindeanschluss, Gehäuse aus Gusseisen EN-GJL-250, Nenndruck 1,6 MPa (16 bar), DN 20.
liefern und montieren
Menge: 3,000 St

**1.2.5.47 Membran-Druckausdehnungsgefäß 12 Liter**
Membran-Druckausdehnungsgefäß für geschlossene Heiz- und Kühlwassersysteme. Gefäße sind konstruiert und gefertigt nach DIN EN 13831. Zulassung gemäß Richtlinie für Druckgeräte 2014/68/EU.
Mit Gewindeanschlüssen
Max. zulässige Systemtemperatur 120 °C
Max. zulässige Betriebstemperatur 70 °C
Nennvolumen: 12 l
Max. zul. Betriebstemperatur: 70 °C
Max. zul. Betriebsüberdruck: 4 bar
Gasvordruck werksseitig: 1.5 bar
Anschluss : R 3/4"
Liefern und montieren
Menge: 3,000 Stck

**1.2.5.48 Kappenventil**
Kappenventil
Für Membran-Druckausdehnungsgefäße in geschlossenen Heizungs- und Kühlwasseranlagen.
Mit einer gegen unbeabsichtigtes Schließen gesicherten Absperrung und einer Entleerung gemäß DIN EN 12828.
R 3/4" x 3/4"
Max. zul. Betriebstemperatur: 120 °C
Betriebstemperatur: 120 °C
Betriebsüberdruck: 10 bar
Anschluss : G 3/4"
Max. zul. Betriebsüberdruck: 10 bar
Gewicht: 0.26 kg
liefern und montieren
Menge: 3,000 Stck

**1.2.5.49 Statisches Abgleichventil DN32 direkte Volumenstromanzeige**
statisches Abgleichventil DN32 direkte Volumenstromanzeige, Solar HT Sichtglas aus hochwertigem Kunststoff Zulassungen: geeignet für Heiz- u. Kühlwasser Wassermischungen mit gebräuchlichen Korrosions- und Frostschutzzusätzen Anschlussgewinde in Zoll: 1 1/4 x 1 1/4"
max. Betriebsdruck: 16 mit VerschlusssetBAR
max. Betriebstemperatur: 185°C
Kvs Wert: 17M³/H
Material Gehäuse: MESSING
Maximaler Glykolanteil: 50%
Messbereich: 20 - 70L/MIN
Heizungswasser gemäss: VDI 2035/SWKI BT 10201/ÖNORM H 5195-1
Angebotenes Fabrikat:
'.........'
(von Bieter einzutragen)
liefern und montieren
Menge: 3,000 Stck

**1.2.5.50 Rückschlagventil 11/4" Hydraulik Wärmepumpen**
Rückschlagventil 11/4" Hydraulik Wärmepumpen
Zur Installation in der Hydraulik ( Heizungsseitig ) für  Wärmepumpen.
Technische Daten:
- Bezeichnung Rückschlagventil PN 16
- Größe ( Zoll ) 11/4"
- Anschlussvariante Innengewinde
- Betriebsdruck ( max /bar) 10
- Öffnungsdruck ( bar ) 0,020
- Gehäusematerial Messing
- Mediumtemperatur (max/°C ) 90
- zum senkrechten Einbau geeignet
liefern und montieren
Menge: 3,000 Stck

*Hinweis: Druckhaltung*

**1.2.5.51 Steuereinheit, Hydraulik und Steuerungsmodul**
Steuereinheit, Hydraulik und Steuerungsmodul für Druck halten, entgasen, nachspeisen in geschlossenen Heizwasser- und Kühlkreisläufen.Gebaut nach DIN EN 12828 und den Anforderungen der VDI 4708 mit CE-Kennzeichen.Geeignet für den Einsatz in lärmsensiblen Bereichen.
Funktionseinheit bestehend aus Hydraulikteil und Steuerungs- und Bedieneinheit. Beides ist ergonomisch und wartungsfreundlich in ein modulares bodenstehendes Rahmensystem eingebunden und mit CE-Kennzeichen.
Hydraulikteil:
Druckhaltung wird mittels einer Edelstahlkreiselpumpe in Verbindung mit einem robusten schmutzunempfindlichen Motorkugelhahn mit vorgeschaltetem Schmutzfänger als Überströmeinrichtung realisiert. Ein Sicherheitsventil dient zur Druckabsicherung des anzuschließenden Grundgefäß bzw. Folgegefäßes. Die Systemdruckmessung erfolgt mittels elekronischem Sensor. Druckseitige Systemanschlüsse sind als gesicherte Absperrkugelhähne ausgeführt. Sämtliche Armaturen befinden sich zur variableren Anordnung der Hydraulik auf einer drehbaren Grundplatte.
Die Steuerung ist in ein robustes Kunststoffgehäuse integriert, in der sowohl die Leistungs- und Kommunikationselektronik und das Bedientableau mit schmutzunempfindlicher Folientastatur untergebracht ist. Vollautomatische frei parametrierbare Mikroprozessorsteuerung mit Echtzeituhr, differenzierendem Fehler- und Parameterspeicher, zweizeiliger Klartextanzeige für Systemdruck, Gefäßfüllniveau und allen relevanten Betriebs- und Störmeldungen, LED-Anzeige der Betriebsmodi und allgemeiner Fehlermeldung. Kommunikationselektronik bestehend aus: Schnittstelle RS 485 als Datenschnittstelle bzw. für den Anschluss optionaler Kommunikationskomponentenpotenzialfreier Ausgang zur Weiterleitung der Sammelmeldungdigitaler Eingang zur Signalverarbeitung eines Kontaktwasserzählers 230V Ausgang zum Anschluss niveauabhängiger Nachspeise- /EntgasungsstationenSteuereinheit komplett montiert und anschlussfertig nach VDE-Vorschriften verdrahtet, Netzanschlusskabel und Netzstecker, Systemanschlüsse  mittels integrierten Absperrungen.
Funktionsweise der Druckhaltung in den Grenzen +/- 0,2 bar inkl. Pumpenüberwachung.  Optimierte Systemwasserentgasung durch patentierte vollautomatische Überströmregelung mit Zyklen für Dauer-, Intervall- und Nachlaufentgasung.  Kontrollierte Nachspeisung, automatische Unterbrechung und Störmeldung bei Überschreitung der Laufzeit und/oder der Zyklenanzahl. Verarbeitung des Signals  eines Kontaktwasserzählers zur Maximalmengenbegrenzung und/oder zur Kapazitätsauswertung von in der Nachspeiseleitung befindlichen Ionenaustauschern.  Dokumentation und Kontrolle des Gesamtsystems bezüglich o.g. Parameter.
Max. zul. Systemtemperatur: 120 °C
Max. zul. Sicherheitstemperatur: 110 °C
Max. zul. Betriebstemperatur: 90 °C
Zul. Betriebstemperatur Erzeuger: 105 °C
Druck/Temperatur: 6 bar
90 °C
Max. zul. Betriebsüberdruck: 6 bar
Ansprechdruck SV Gefäßseite: 5.0 bar
Max. p0 Einstellung: 2.5 bar
Max. Schalldruckpegel: 55 dB(A)
Schutzart: IP 54
Anzahl Anschlüsse: 2 St.
Anschluss elektrisch: 230V/50Hz
Anschluss Ausdehnungsleitung: Rp 1"
Anschluss Nachspeisung: Rp 1/2"
Max. elektr. Nennleistung: 0.70 kW
Max. Höhe: 681 mm
Breite: 495 mm
Tiefe: 535 mm
Anzahl Pumpen: 1 St.
Kippmaß ca.: 730 mm
angebotenes Fabrikat:
‘-----------------------‘
(vom Bieter einzutragen)
liefern und montieren
Menge: 1,000 Stck

**1.2.5.52 Membran-Ausdehnungsgefäß für Steuereinheit**
Membran-Ausdehnungsgefäß für Steuereinheit
ein- oder zwei-pumpengesteuerte Druckhaltestationen, drucklos, gegenüber der Atmosphäre geschlossen. Zulassung gemäß EU-Druckgeräterichtlinie 2014/68/EU. Gefässe sind gebaut nach DIN EN 13831 und VDI 4708 bzw. AD 2000.
stehend mit Fußkonstruktion
austauschbare Vollmembran nach DIN EN 13831
außen kunststoffbeschichtet
mit Peilrohrentgasung
inklusive angeschweißter seitlicher Muffe zum Anschluss eines Membranbruchmelders
Grundgefäße inkl. Messumformer für Niveaumessung
Max. Nutzvolumen: 180 l
Max. zul. Systemtemperatur: 120 °C
Anschluss : G 1"
Max. zul. Sicherheitstemperatur: 110 °C
Nennvolumen: 200 l
Max. zul. Betriebstemperatur: 70 °C
Druck/Temperatur: 6 bar 70 °C
Max. zul. Betriebsüberdruck: 6 bar
Min. zul. Betriebstemperatur (ft): -10 °C
Max. Höhe: 1057 mm
Durchmesser: 634 mm
Kippmaß ca.: 1066 mm
Höhe Wasseranschluss: 191 mm
Gewicht: 33.50 kg
angebotenes Fabrikat:
‘--------------------------‘
(vom Bieter einzutragen)
liefern und montieren
Menge: 1,000 Stck

**1.2.5.53 Anschlussset**
Anschlussset
Zum Anschluss von Steuereinheiten an Grundgefäße, bestehend aus zwei Edelstahl-Anschlusswellrohren mit Verschraubungen und gesicherten Absperrkugelhähnen.
Anschluss : G 1"
liefern und montieren
Menge: 1,000 Stck

**1.2.5.54 Motorkugelhahn als Umrüstsatz zur Wassernachspeisung**
Motorkugelhahn als Umrüstsatz zur Wassernachspeisung in Verbindung mit Druckhaltung
Die Ansteuerung erfolgt direkt von der Steuereinheit. Der schmutzresistente Motorkugelhahn ist mittels Federkraft stromlos geschlossen.
Der hydraulische und elektrische Anschluss ist bauseits zu erstellen.
Betriebstemperatur: 120 °C
Betriebsüberdruck: 25 bar
Anschluss : Rp 1/2"
Gewicht: 0.97 kg
liefern und montieren
Menge: 1,000 Stck

**1.2.5.55 Inbetriebnahme Kategorie 1 für eine Standardanlage**
*** Pauschalposition
Inbetriebnahme Kategorie 1 für eine Standardanlage
Druckhaltung mit Vakuum-Sprührohrentgasung inkl. des Steuergefäßes und der Nachspeiseeinheit durch den Werks-Kundendienst bestehend aus:
An- und Abfahrt
Einstellung der Anlage auf die vom Auftraggeber zu benennenden Betriebsparameter
Prüfung der Einstellung und Betriebsparameter sowie der Leistung der Anlage und Funktion im SystemFillsoft und Fillset werden mitgeprüft
Alle Einstellwerte sind in einem Protokoll zu dokumentieren
Pauschal
Menge: 1,000 psch

*Hinweis: Steuergefäss*

**1.2.5.56 Membran-Druckausdehnungsgefäß 35 Liter**
Membran-Druckausdehnungsgefäß für geschlossene Heiz- und Kühlwassersysteme. Gefäße sind konstruiert und gefertigt nach DIN EN 13831. Zulassung gemäß Richtlinie für Druckgeräte 2014/68/EU.
Nicht tauschbare Halbmembran nach DIN EN 13831
Ab 35 Liter stehend
Für Frostschutzmittelzusatz mindestens 25 bis 50 %
Mit Gewindeanschlüssen
Max. zulässige Systemtemperatur 120 °C
Max. zulässige Betriebstemperatur 70 °C
Nennvolumen: 35 l
Max. zul. Betriebstemperatur: 70 °C
Max. zul. Betriebsüberdruck: 4 bar
Gasvordruck werksseitig: 1.5 bar
Anschluss : R 3/4"
Liefern und montieren
Menge: 1,000 Stck

**1.2.5.57 Kappenventil**
Kappenventil
Für Membran-Druckausdehnungsgefäße in geschlossenen Heizungs- und Kühlwasseranlagen.
Mit einer gegen unbeabsichtigtes Schließen gesicherten Absperrung und einer Entleerung gemäß DIN EN 12828.
R 3/4" x 3/4"
Max. zul. Betriebstemperatur: 120 °C
Betriebstemperatur: 120 °C
Betriebsüberdruck: 10 bar
Anschluss : G 3/4"
Max. zul. Betriebsüberdruck: 10 bar
Gewicht: 0.26 kg
liefern und montieren
Menge: 1,000 Stck

*Hinweis: Nachspeisung*

**1.2.5.58 Armatur zur direkten Verbindung von Nachspeiseeinrichtungen**
Armatur zur direkten Verbindung von Nachspeiseeinrichtungen für Heiz- und Kühlwassersysteme mit Trinkwassernetzen. Im Einzelnen bestehend aus:  Armaturabsperrkugelhähnen mit Motoraufnahme für Kugelhahn Druckhaltung zur automatischen kontrollierten Nachspeisung Systemtrenner nach DIN 1988-100 bzw. DIN EN 1717 (BA), mit integriertem SchmutzfängerWasserzähler
Max. Umgebungstemperatur: 30 °C
Max. zul. Betriebstemperatur: 65 °C
Max. zul. Betriebsüberdruck: 10 bar
Anschluss Ein-/Austritt: R 1/2" / R 1/2"
Max. Höhe: 170 mm
Höhe inkl. Druckminderer: 204 mm
Breite: 314 mm
Einbaulänge: 314 mm
Tiefe: 150 mm
Gewicht: 2.26 kg
angebotenes Fabrikat:
‘--------------------------‘
(vom Bieter einzutragen)
liefern und montieren
Menge: 1,000 Stck

**1.2.5.59 Patronengehäuse, kompakte Basisarmatur**
Patronengehäuse, kompakte Basisarmatur zur Aufbereitung von Füll- und Ergänzungswasser mittels Ionenaustauschverfahren zum Schutz von Wärmeerzeugern u. Warmwasserheizungsanlagen gemäß VDI 2035.
Patronengehäuse kann in Kombination mit den entsprechenden Patroneneinsätzen (separate Produkte) optional zur Wasserenthärtung oder Wasserentsalzung eingesetzt werden.
Leergehäuse ist montagefertig mit Wandhalterung zur wahlweisen Bestückung mit einer:
Enthärtungsharzpatrone (grün) für die Wasserenthärtung oder Mischbettharzpatrone (grau)  für die Wasserentsalzung
bestehend aus:
zylindrischem Polypropylen-Gehäuse mit Messinggewindeanschlüssen zur Aufnahme einer der o.g. Wasserbehandlungspatronen und opt. Anbringung einer Verschneideeinrichtung Softmix,Durchflussbegrenzer,Absperrkugelhahn mit Probeentnahmehahn
Bauteile werden als kompakte Armatur zum Einbau in die Füll- und Ergänzungswasserleitung angeordnet.
Patronenplätze: 1 St.
Max. zul. Betriebstemperatur: 40 °C
Lagertemperatur:  -
Max. zul. Betriebsüberdruck: 8 bar
Anschluss Ein-/Austritt: Rp 1/2" / Rp 1/2"
Max. Dauerdurchfluss: 360 l/h
Max. Höhe: 600 mm
Breite: 260 mm
Gewicht: 1.90 kg
angebotenes Fabrikat:
‘---------------------------‘
(vom Bieter einzutragen)
liefern und montieren
Menge: 1,000 Stck

**1.2.5.60 Impulsgeber**
Der Impulsgeber erweitert die Funktionalität Ihres Wasserzählers und ermöglicht eine komfortable Fernüberwachung des Wasserverbrauchs. Die erzeugten Impulse werden zuverlässig an ein externes Auslesegerät oder ein Datenerfassungssystem, wie z. B. eine Gebäudeleittechnik (GLT), weitergeleitet. So können Sie den Wasserverbrauch genau im Blick behalten, ohne direkten Zugriff auf den Zähler zu benötigen.
angebotenes Fabrikat:
‘-------------------------‘
(vom Bieter einzutragen)
liefern und montieren
Menge: 1,000 Stck

**1.2.5.61 Kationenharzpatrone**
Kationenharzpatrone zur Füll- und Ergänzungswasserenthärtung passend in das Patronengehäuse.
Bestehend aus zylindrischer Polypropylen Patrone gefüllt mit Kationentauscherharz zur Enthärtung von Füll- und Ergänzungswasser nach z.B. VDI 2035 und/oder Herstellerangaben in Warmwasserheizungsanlagen nach DIN EN 12828.
Kapazität: 6000 l×°dH
Max. zul. Betriebstemperatur: 40 °C
Lagertemperatur: 5 - 40 °C
Max. zul. Betriebsüberdruck: 8 bar
Durchmesser: 76 mm
Max. Höhe: 513 mm
Gewicht: 1.50 kg
liefern und montieren
Menge: 1,000 Stck

**1.2.5.62 Schlüssel**
Stabiler Kunststoffschlüssel für das sichere Lösen und Anziehen der Verschraubung zur Erleichterung des Kartuschenwechsels.
Farbe: schwarz
Durchmesser: 143 mm
Max. Höhe: 298 mm
Gewicht: 0.40 kg
liefern
Menge: 1,000 Stck

**1.2.5.63 Temperguss Doppelnippel, 2AG 1/2"**
Doppelnippel, beidseitig mit
Außengewinde, schwarz, aus EN-GJMW-400-5
(5.4202) nach EN 1562, Gewinde nach EN
10226, geprüft nach EN 10242,
Typ: Temperguss Gewindefitting
Größe: 1/2"
liefern und montieren
Menge: 5,000 Stck

**1.2.5.64 Temperguss Doppelnippel, 2AG 3/4""**
Doppelnippel, beidseitig mit
Außengewinde, schwarz, aus EN-GJMW-400-5
(5.4202) nach EN 1562, Gewinde nach EN
10226, geprüft nach EN 10242,
Typ: Temperguss Gewindefitting
Größe: 3/4"
liefern und montieren
Menge: 2,000 Stck

**1.2.5.65 Temperguss Doppelnippel, 2AG 1"**
Doppelnippel, beidseitig mit
Außengewinde, schwarz, aus EN-GJMW-400-5
(5.4202) nach EN 1562, Gewinde nach EN
10226, geprüft nach EN 10242,
Typ: Temperguss Gewindefitting
Größe: 1"
liefern und montieren
Menge: 6,000 Stck

**1.2.5.66 desgl. wie vor jedoch Größe: 2AG 1 1/4"**
desgl. wie vor jedoch
Größe: 1 1/4"
liefern und montieren
Menge: 4,000 Stck

**1.2.5.67 desgl. wie vor jedoch Größe: 2AG 1 1/2"**
desgl. wie vor jedoch
Größe: 1 1/2"
liefern und montieren
Menge: 4,000 Stck

**1.2.5.68 desgl. wie vor jedoch Größe: 2AG 2"**
desgl. wie vor jedoch
Größe: 2"
liefern und montieren
Menge: 5,000 Stck

**1.2.5.69 Temperguss Reduzierung 3"**
Temperguss Reduzierung 3" x 2 1/2"
AG 3" x  IG 2 1/2"
liefern und montieren
Menge: 4,000 Stck

**1.2.5.70 Temperguss Reduzierung 2"**
Temperguss Reduzierung 2"
als Muffe
liefern und montieren
Menge: 4,000 Stck

**1.2.5.71 Temperguss Reduzierung 11/4"**
Temperguss Reduzierung 11/4"
als Muffe
liefern und montieren
Menge: 2,000 Stck

**1.2.5.72 Tauchhülse 1/2 x 60mm**
Beschreibung: Tauchhülse
Länge 60 mm
Gewinde: 1/2"
Material: Messing
Druckfestigkeit: Messing: Pmax. 16 bar mit R1/2"
liefern und montieren
Menge: 16,000 Stck

##### Titel 1.2.6 Heizkörper und Zubehör

*Hinweis: Heizwand vertikal Ventilausführung*
Heizwand vertikal mit Einbauventil
(Niedertemperatur-Heizkörper)
mit wasserführenden Rechteckrohren 70 x
11 x 1,5 mm (6 bar) bzw. 70 x 11 x 2,0
mm (10 bar). Stirnseitige Sammler aus
Stahlblech, ohne sichtbare Nähte
verschweißt, Lamellenblech 0,5 mm.
Montagefertig in baustellengerechter
Schutzverpackung. Blind- und
Entlüftungsstopfen eingeschraubt.
Vertikale Heizwände entsprechen den
ehemaligen GUV-Richtlinien.
Ausgezeichnet mit dem RAL-Gütezeichen.
Geprüft nach DIN EN 442.
Anschlussbild: Ventil oben, Anschluss unten mittenanschluss
Angebotenes Fabrikat:
'.........'
(vom Bieter einzutragen)
liefern und montieren

**1.2.6.1 wie vor beschrieben 10/560/1800/43**
wie vor beschrieben
Typ: 10
Bauhöhe: 1800 mm
Baulänge: 560 mm
Tiefe: 43 mm
liefern und montieren
Menge: 1,000 Stck

**1.2.6.2 wie vor beschrieben10/910/2400/122**
wie vor beschrieben
Typ: 10
Bauhöhe: 2400 mm
Baulänge: 910 mm
Tiefe: 43 mm
liefern und montieren
Menge: 2,000 Stck

**1.2.6.3 wie vor beschrieben 11/1610/1600/61**
wie vor beschrieben
Typ: 11
Bauhöhe: 1600 mm
Baulänge: 1610 mm
Tiefe: 61 mm
liefern und montieren
Menge: 1,000 Stck

**1.2.6.4 wie vor beschrieben 22/700/2200/122**
wie vor beschrieben
Typ: 22
Bauhöhe: 2200 mm
Baulänge: 700 mm
Tiefe: 122 mm
liefern und montieren
Menge: 2,000 Stck

**1.2.6.5 Wandkonsolen für Heizwände**
passend zu den zuvor angebotenen Heizwänden in der
Ausführung nach VDI 6036 Anforderungsklasse 3
inkl. Befestigungsmaterial
liefern und montieren
Menge: 6,000 Stck

*Hinweis: Röhrenradiator*
2-6 säulig aus Stahl; Einzelglieder (Baulänge 45 mm) als Schweißbaugruppe, bestehend aus Kopfstücken (Bandstahl-Pressteile) und runden Präzisionsstahlrohren. Blöcke bis Maximallänge der Liefereinheit aus Gliedern zusammengeschweißt. Montagefertig mit 4 Gewindestopfen für Vor- und Rücklauf, sowie für Entlüftung und Entleerung. Allseits gerundete Kanten mit Rmin = 2 mm.
Beschichtung nach DIN 55900 Teil 1 und Teil 2.
Ausführungsmerkmale in Übereinstimmung mit den Grundsätzen für die Prüfung der Arbeitssicherheit von Heizkörpern (Gesetzliche Unfallversicherung GUV).
Ausgezeichnet für die Erfüllung hoher hygienischer Anforderungen vom Labor für Mikrobiologie und Hygiene.
Druckfestigkeit und Dichtheit geprüft.
Wärmeleistung nach EN 442 geprüft und registriert.
Ausgezeichnet mit dem RAL-Gütezeichen.
CE-konform.
Geeignet für Warmwasserheizungsanlagen nach DIN 18380 und Wasserqualität nach VDI 2035, ÖNORM H5195 und SWKI BT 102-01.
Maximal zulässige Betriebstemperatur: 110 °C
Betriebsdruck max.:
2-6-Säuler 10 bar / 1000 kPa
2-6-Säuler 16 bar / 1600 kPa (Hochdruck-Ausführung)
Transportsicher verpackt.
Umwelt-Produktdeklaration (EPD) auf
Grundlage von ISO 14025 und EN 15804
Farbe: weiß RAL 9016
Anschlussart mit Einbauventil oben links, für Heizkörper für 2 Rohr Betrieb. Vorlauf und Rücklauf links/rechts unten. (Anschlüsse 2 x 1/2").
Angebotenes Fabrikat:
'.........'
(vom Bieter einzutragen)
liefern und montieren

**1.2.6.6 Röhrenradiator 315 x 900 x 65 mm**
Röhrenradiator, wie zuvor beschrieben
Typ: 2090, 65 mm
315 x 900 x 65 mm (LxHxT)
7 Glieder
Farbe weiß RAL 9016
liefern und montieren
Menge: 1,000 Stck

**1.2.6.7 Röhrenradiator 360 x 900 x 65 mm**
Röhrenradiator, wie zuvor beschrieben
Typ: 2090, 65 mm
360 x 900 x 65 mm (LxHxT)
8 Glieder
Farbe weiß RAL 9016
liefern und montieren
Menge: 1,000 Stck

**1.2.6.8 Röhrenradiator 360 x 1200 x 65 mm**
Röhrenradiator, wie zuvor beschrieben
Typ: 2010, 65 mm
360 x 1200 x 65 mm (LxHxT)
7 Glieder
Farbe weiß RAL 9016
liefern und montieren
Menge: 1,000 Stck

**1.2.6.9 Röhrenradiator 630 x 600 x 105 mm**
Röhrenradiator, wie zuvor beschrieben
Typ: 3060,105 mm
630 x 600 x 105 mm (LxHxT)
14 Glieder
Farbe weiß RAL 9016
liefern und montieren
Menge: 1,000 Stck

**1.2.6.10 Röhrenradiator 720 x 900 x 65 mm**
Röhrenradiator, wie zuvor beschrieben
Typ: 2090, 65 mm
720 x 900 x 65 mm (LxHxT)
16 Glieder
Farbe weiß RAL 9016
liefern und montieren
Menge: 4,000 Stck

**1.2.6.11 Röhrenradiator 810 x 900 x 65 mm**
Röhrenradiator, wie zuvor beschrieben
Typ: 2090, 65 mm
810 x 900 x 65 mm (LxHxT)
18 Glieder
Farbe weiß RAL 9016
liefern und montieren
Menge: 2,000 Stck

**1.2.6.12 Röhrenradiator 1215 x 900 x 105 mm**
Röhrenradiator, wie zuvor beschrieben
Typ: 3090, 105 mm
1215 x 900 x 105 mm (LxHxT)
27 Glieder
Farbe weiß RAL 9016
liefern und montieren
Menge: 1,000 Stck

**1.2.6.13 Röhrenradiator 1305 x 600 x 105 mm**
Röhrenradiator, wie zuvor beschrieben
Typ: 3060, 105 mm
1305 x 600 x 105 mm (LxHxT)
29 Glieder
Farbe weiß RAL 9016
liefern und montieren
Menge: 1,000 Stck

**1.2.6.14 Röhrenradiator 2025 x 600 x 105 mm**
Röhrenradiator, wie zuvor beschrieben
Typ: 3060, 105 mm
2025 x 600 x 105 mm (LxHxT)
45 Glieder
Farbe weiß RAL 9016
liefern und montieren
Menge: 1,000 Stck

**1.2.6.15 Wandkonsolen für Röhrenradiator**
passend zu den zuvor angebotenenRöhrenradiatoren in der
Ausführung nach VDI 6036 Anforderungsklasse 3
inkl. Befestigungsmaterial
liefern und montieren
Menge: 13,000 Stck

*Hinweis: Universal-Konvektoren*
Universal-Konvektoren
Heizkörper mit bis 4 hintereinander und bis 3 übereinander angeordneten Stahl-Rechteckrohren 70 x 11 x 1,5 mm mit Konvektionslamellen und stirnseitigen, durch verdeckte Schweißnähte verbundenen Sammlern und allseits gerundeten Kanten mit Rmin = 2 mm.
Montagefertig mit 6 Anschluss-Gewinden für Vor- und Rücklauf sowie Entlüftung und Entleerung.
Beschichtung nach DIN 55900 Teil 1 und Teil 2.
Druckfestigkeit und Dichtheit geprüft.
Wärmeleistung nach EN 442 geprüft und registriert.
CE-konform.
Geeignet für Warmwasserheizungsanlagen nach DIN 18380 und Wasserqualität nach VDI 2035, ÖNORM H5195 und SWKI 97-1.
Maximal zulässige Betriebstemperatur 110 °C
Betriebsdruck max.:
6 bar / 600 kPa
Transportsicher verpackt.
Umwelt-Produktdeklaration (EPD) auf
Grundlage von ISO 14025 und EN 15804
Angebotenes Fabrikat:
'.........'
(vom Bieter einzutragen)
liefern und montieren

**1.2.6.16 Konvektor wie zuvor beschrieben**
Konvektor wie zuvor beschrieben
Typ: 213
2800 x 210 x 133 mm (L x H x T)
liefern und montieren
Menge: 1,000 Stck

**1.2.6.17 Konsolen Set Boden für zuvor angebotenen Konvektor**
Konsolen Set Boden
Tiefe: 133 mm
Höhe: 180 mm
für Konvektoren mit einer Baulänge bis 4000 mm
Farbe: RAL 9016
zur Montage unter dem Heizkörper
liefern und montieren
Menge: 1,000 Stck

*Hinweis: Profil-Ventilheizkörper*
Profil-Ventilheizkörper
(Niedertemperatur-Heizkörper)
aus Stahlblech gem. DIN EN 442.
Serielle Durchströmung der Platten.
Mit integriertem, verstellbarem
Ventileinsatz. Der kv-Wert ist
werksseitig voreingestellt und auf die
Wärmeleistung abgestimmt.
Betriebsdruck: max. 10 bar.
Medium: Heißwasser bis 110 Grad C.
Sickenteilung 33 1/3 mm.
Übergreifende obere Abdeckung und
geschlossene seitliche Blenden.
Befestigung: Befestigungslaschen.
Inkl. auf System abgeglichenes
Konsolen Anforderungsklasse 3 gemäß der
Richtlinie VDI 6036 erfüllt.
Montagefertig in baustellengerechter
Schutzverpackung.
Anschlüsse:
2 x G 3/4" Außengewinde unten nach DIN EN 16313
3 x G 1/2" Innengewinde seitlich
Thermostatkopfgewinde: M 30 x 1,5 mm,
Schließmaß Ventileinsatz 11,8 mm
Blind- und Entlüftungsstopfen
werksseitig eingeschraubt.
Serienfarbe weiß (RAL 9016), gegen
Aufpreis Heizkörper-Farbkonzept
möglich. Gegen Aufpreis
Korrosionsschutzbeschichtung für den
Einsatz im Sprühbereich 1 und 2 nach
DIN 55900-2 verfügbar.
Lackierung: Zweischichtlackierung gem.
DIN 55900, Grundierung (ETL), Pulverbeschichtung
(EPS), emissionsfrei auch im Heizbetrieb.
Wärmeleistungen gemäß DIN EN 442 ermittelt.
Die Bauausführung entspricht den
Anforderungen der GUV.
Ausgezeichnet
mit dem RAL-Gütezeichen.
QS-System zertifiziert nach DIN EN ISO
9001:2015.
Umweltmanagementsystem nach DIN EN ISO
14001:2015.
Energiemanagementsystem nach ISO
50001:2018.
Geeignet für Warmwasserheizungsanlagen
nach DIN 18380 und Wasserqualität nach
VDI 2035 und ÖNORM H5195.
Umwelt-Produktdeklaration (EPD) auf Grundlage von ISO 14025 und EN 15804 zum Nachweis von Umweltansprüchen in der öffentlichen Beschaffung geeignet. Registriert in der Bauprodukteplattform DGNB Navigator.
Typen: 12, 22 und 33
Bauhöhen: 300, 400, 500, 600, 700 und 900 mm
Baulängen: 400 bis 3000 mm
Angebotenes Fabrikat:
'.........'
(vom Bieter einzutragen)
liefern und montieren

**1.2.6.18 Ventilheizkörper Typ10/900/800**
wie vor beschrieben
Ventilheizkörper
Typ: 10/900/800 mm
liefern und montieren
Menge: 1,000 Stck

**1.2.6.19 Ventilheizkörper Typ11/400/400**
wie vor beschrieben
Ventilheizkörper
Typ: 11/400/400 mm
liefern und montieren
Menge: 1,000 Stck

**1.2.6.20 Ventilheizkörper Typ11/400/900**
wie vor beschrieben
Ventilheizkörper
Typ: 11/400/900 mm
liefern und montieren
Menge: 1,000 Stck

**1.2.6.21 Ventilheizkörper Typ11/600/2000**
wie vor beschrieben
Ventilheizkörper
Typ: 11/600/2000 mm
liefern und montieren
Menge: 1,000 Stck

**1.2.6.22 Ventilheizkörper Typ11/600/2300**
wie vor beschrieben
Ventilheizkörper
Typ:11/600/2300 mm
liefern und montieren
Menge: 3,000 Stck

**1.2.6.23 Ventilheizkörper Typ11/600/3000**
wie vor beschrieben
Ventilheizkörper
Typ: 11/600/3000 mm
liefern und montieren
Menge: 2,000 Stck

**1.2.6.24 Ventilheizkörper Typ11/900/600**
wie vor beschrieben
Ventilheizkörper
Typ: 11/900/600 mm
liefern und montieren
Menge: 1,000 Stck

**1.2.6.25 Ventilheizkörper Typ11/900/700**
wie vor beschrieben
Ventilheizkörper
Typ: 11/900/700 mm
liefern und montieren
Menge: 1,000 Stck

**1.2.6.26 Ventilheizkörper Typ12/600/1800**
wie vor beschrieben
Ventilheizkörper
Typ: 12/600/1800 mm
liefern und montieren
Menge: 1,000 Stck

**1.2.6.27 Ventilheizkörper Typ12/900/700**
wie vor beschrieben
Ventilheizkörper
Typ: 12/900/700 mm
liefern und montieren
Menge: 1,000 Stck

**1.2.6.28 Ventilheizkörper Typ22/600/800**
wie vor beschrieben
Ventilheizkörper
Typ: 22/600/800 mm
liefern und montieren
Menge: 1,000 Stck

**1.2.6.29 Ventilheizkörper Typ22/600/1100**
wie vor beschrieben
Ventilheizkörper
Typ: 22/6001100 mm
liefern und montieren
Menge: 1,000 Stck

**1.2.6.30 Ventilheizkörper Typ22/600/1800**
wie vor beschrieben
Ventilheizkörper
Typ: 22/600/1800 mm
liefern und montieren
Menge: 1,000 Stck

**1.2.6.31 Ventilheizkörper Typ22/600/2300**
wie vor beschrieben
Ventilheizkörper
Typ: 22/600/2300 mm
liefern und montieren
Menge: 21,000 Stck

**1.2.6.32 Ventilheizkörper Typ22/600/2600**
wie vor beschrieben
Ventilheizkörper
Typ: 22/600/2600 mm
liefern und montieren
Menge: 8,000 Stck

**1.2.6.33 Ventilheizkörper Typ33/600/1400**
wie vor beschrieben
Ventilheizkörper
Typ: 33/600/1400 mm
liefern und montieren
Menge: 2,000 Stck

**1.2.6.34 Wandkonsolen für Heizkörper**
passend zu den zuvor angebotenen Heizkörper in der
Ausführung nach VDI 6036 Anforderungsklasse 3
inkl. Befestigungsmaterial
Satz mit 2 Stck
liefern und montieren
Menge: 47,000 Stck

**1.2.6.35 Anschlussarmatur**
Anschlussarmatur Eck,- oder Durchgangsform für
Ventil-Kompaktheizkörper mit
Kugel-Absperrventil. Kugel
hartverchromt in Teflon gelagert.Gehäuse
aus vernickeltem Pressmessing.
Betätigungsspindel mit doppelter
O-Ring-Dichtung und Stellungsanzeige.
Rohrseitig mit 3/4 Eurokonus zum
Anschluss von Cu, C-Stahl, Kunststoff
und Metallverbundrohren in Verbindung
mit Klemmverschraubungen.
Heizkörperseitige Überwurfmutter mit
radialem und axialem Spiel zur
spannungsfreien Montage der Armaturen
am Heizkörper. 50 mm Achsabstand. Zum
Anschluss an Ventil-Kompaktheizkörper
mit Außengewinde G 3/4 oder
Angebotenes Fabrikat:
'.........'
(vom Bieter einzutragen)
liefern und montieren
Menge: 47,000 Stck

**1.2.6.36 Klemmverschraubung 15x1mm x 3/4"**
Klemmverschraubung für Kupfer- und Weichstahlrohre mit der überlegenen 2-Stufen Technologie (Dichten-Klemmen).
Keine Drehmomentvorgaben durch Festanschlag, schonende Rohrverbindungohne Deformierung des Anschlussrohres,
lösbare Verbindung.
geignet für.
- für Kupferrohre (blank, vernickelt) nach DIN EN 1057
- C-Stahlrohre (blank, verzinkt) nach DIN EN 10305
- Edelstahlrohre nach DIN 10312
bestehend aus:
- passend für 3/4‘‘ Eurokonus nach DIN V3838
- elastisch dichtend
- verlängerter Klemmring für hohe Auszugskräfte, keine Stützhülsen erforderlich
- Rippenmutter (Pressmessing vernickelt) SW 30
Einsatzbereich:
- Warmwasser-Heizungsanlagen
Technische Daten:
- max. Druck: 10 bar,
- max. Dauerbetriebstemperatur: 110 °C, kurzzeitig: 130 °C.
Abmessung (Breite x Höhe x Tiefe): 33 x 25 x 33 mm
Gewicht: 0,045 kg
Anschluss: 15x 1mm x 3/4"
liefern und montieren
Menge: 94,000 Stck

**1.2.6.37 Thermostat-Kopf Behördenmodell**
Thermostat-Kopf
mit eingebautem Fühler und zwei
Sparclips. Diebstahlsicherung durch
Sicherungsring. Erhöhte Festigkeit nach
abgelaufener Bundeswehrzulassung
TL 4520-0014. Beanspruchungsgruppe 1
(für höchste Beanspruchung).
Flüssigkeitsgefüllter Thermostat.
Stabiles Regelverhalten auch bei kleinen
Auslegungsregeldifferenzen (< 1 K).
Entspr. EnEV bzw. DIN V 4701-10. Obere
und untere Begrenzung bzw. Markierung
des Temperaturbereiches oder Blockierung
einer Einstellung durch zwei Sparclips.
Verdeckte obere und untere Begrenzung
des Temperaturbereiches oder Blockierung
einer Einstellung durch Anschlagclips.Stirnseitige Einstellhilfe und
erfühlbare Markierungen für Sehbehinderte. Drehrichtungsanzeige und Symbole
für Grundeinstellung und Nachtabsenkung.
Kurzinformation mit den wichtigsten
Einstellungen. Sollwertbereich 6 bis 28
Grd. C. Merkzahl 1-5.
Frostschutzsicherung.
Max. Fühlertemperatur: 50 Grd. C
Hysterese: 0,15 K
Wassertemperatureinfluß: 0,30 K
Differenzdruckeinfluß: 0,20 K
Angebotenes Fabrikat:
'.........'
(vom Bieter einzutragen)
liefern und montieren
Menge: 47,000 Stck

**1.2.6.38 PVC Rosette für Heizkörperanschluss**
PVC Rosette, für den Heizkörperanschluss
mit Mehrschichtverbundrohr
als Wand-/Bodenabschluss
für 15 mm Rohr, weiß
liefern und montieren
Menge: 94,000 Stck

**1.2.6.39 Heizflächen De- und Montage**
Einmaliges Ausbauen und Wiedereinbauen
von Heizkörper innerhalb der Ausführungszeit,
einschl. Schützen der Anschlüsse von Heizkörpern und
Rohren gegen Verschmutzung
Für Malerarbeiten
Menge: 66,000 Stck

##### Titel 1.2.7 Deckenstrahlheizung

*Hinweis: Heizdecke mit Zubehör*
Deckenstrahlplatten-Band für Warmwasser-
Heizungsanlagen, technische Ausführung und Wärmeleistungen DIN - geprüft nach neuer europäischer
Norm DIN EN 14037 - Teil 1 bis 3, hergestellt
aus kaltgewalztem Bandstahl DC 01, Materialstärke 1,2 mm und verschweißten Präzisionsstahlrohren 3/4" formschlüssig in halbrunde Rohrmulden eingepasst. Dadurch optimaler Wärmeübergang durch Spezialschweissverfahren. Der Rohr -
abstand beträgt 150mm.
Plane Sichtfläche mit dezenter Längsprofilierung.
Anschlussmuffen für die Rohrleitung, sowie Muffen für Entlüftung oder Entleerung sind angeschweißt. Bei
Deckenstrahlplatten mit geringeren Heizmittelströmen werden
Trennscheiben zum Erreichen einer optimalen Durchströmung der Registerrohre in den Sammelkästen eingepasst.
Die Deckenstrahlplatten sind mit eingeschweißten Querstegen ausgestattet. Für die freie Positionierung der Aufhängung werden bei Bedarf variable Befestigungspunkte beigelegt. Diese können bauseitig vor Ort montiert werden. Die Wärmeisolierung aus 40mm dickem, einseitig aluminiumkaschiertem Mineralwollfilz wird bei der Herstellung bereits eingelegt.
Kunststoffbeschichtung mit umweltfreundlicher Einbrennpulverlackierung nach DIN 55 900, Teil 2, im Farbton
verkehrsweiß, ähnlich RAL 9016,
Emissionsgrad 0,96.
Dichtigkeitsgeprüft für einen Betriebsdruck bis 10 bar
Die Deckenstrahlplatten sind auf Ballwurfsicherheit nach DIN 18032 Teil 3 geprüft.
Die Bauhöhe der Deckenstrahlplatten beträgt 50mm, das Betriebsgewicht incl. Wasserfüllung und Isolierung
beträgt 20,9 kg/m².
Angebotenes Fabrikat:
'.........'
(vom Bieter einzutragen)
Lieferung und Montage:
Die Montage erfolgt in einer Montagehöhe über 3,50 m über Oberkante Rohfußboden (OKRF).
In den Einheitspreisen sind alle hierfür erforderlichen Nebenleistungen enthalten, insbesondere Transport zur Einbaustelle, Einmessen, Ausrichten und Befestigen einschließlich sämtlicher Befestigungs- und Kleinmaterialien.
Die Montage ist ausschließlich unter Verwendung geeigneter Zugangstechnik auszuführen; Leitern dürfen nur für kurzzeitige und geringfügige Arbeiten eingesetzt werden. Bereitstellung und Nutzung von Gerüsten oder Hubarbeitsbühnen wird gesondert ausgeschrieben.
Die Ausführung hat unter Beachtung der jeweils gültigen gesetzlichen und berufsgenossenschaftlichen Vorschriften zu erfolgen, insbesondere:
- Arbeitsschutzgesetz (ArbSchG)
- Betriebssicherheitsverordnung (BetrSichV)
- Technische Regeln für Betriebssicherheit (TRBS 2121)
- DGUV Vorschrift 1 "Grundsätze der Prävention"
- einschlägige Unfallverhütungsvorschriften der zuständigen Berufsgenossenschaft
liefern und montieren

*Hinweis: Mensa EG*

**1.2.7.1 Paneel-Deckenstrahlungsheizung**
Leistung und technische Daten wie in vor genannter
Leistungsbeschreibung angegeben:
Wertbildende Faktoren die
zwingend eingehalten werden müssen:
Baulänge:  7.000 mm (In Teillängen möglich)
Baubreite:  1200 mm
Materialdicke: 1,2 mm
Maximalgewicht einer DSP, inkl. Wasserfüllung (ohne
Ein- oder Anbauteile wie Leuchten, Ballabweishauben
etc.): ca. 25,70 kg /m
Maximalgewicht angebotenes Fabrikat: ------ kg / lfm
Breite und Länge muss zwingend eingehalten
werden, um eine gleichmäßige
Wärmestrahlung zu gewährleisten.
liefern und an den Montageort transportieren
Menge: 6,000 Stck

**1.2.7.2 Mehrpreis für gelochte Deckenstrahlplatte**
Mehrpreis pro Meter gelochte Deckenstrahlplatte für
den vorgenannten Typ
Lochdurchmesser 5 mm.
Dadurch Verringerung des Schallpegels und
Verkürzung der Nachhallzeit, sowie Verbesserung der Optik
der Deckenstrahlplatte.
Inklusive eingelegtes Polyestervlies mit Alukaschierung.
Rieselsicher und entspricht hohen Hygieneanforderungen.
Schallabsorbtionsgrad bei 1000Hz: 0,85 geprüft gemäß DIN EN ISO 354
Menge: 42,000 m

**1.2.7.3 Kombinationssystem Heizen/Lüften**
Kombinationssystem Heizen/Lüften bestehend aus:
-Luftkanalplatten für den Einbau auf den
Deckenstrahlplatten
in RAL-Farbe der Deckenstrahlplatte.
Lieferung in  Teillängen von 1000mm
-Blechtreibschrauben zur Befestigung der
Luftkanalplatten an der Deckenstrahlplatte
-Luftkanalanschluss Durchmesser 315 mm
-perforierte Luftauslasszonen an der Unterseite
der Deckenstrahlplatte
-Rieselsichere Polyestervliesisolierung mit
Alukaschierung
Technische Daten:
Auslasszone: 1700 mm
Anzahl der Auslässe: 1
Gesamtlänge des H/L-Bandes: 1700 mm
(Platzierung frei auf den Deckenstrahlplatten
möglich)
liefern und montieren
Menge: 6,000 Stck

*Hinweis: Treppenhaus OG/EG*

**1.2.7.4 Paneel-Deckenstrahlungsheizung**
Leistung und technische Daten wie in vor genannter
Leistungsbeschreibung angegeben:
Wertbildende Faktoren die
zwingend eingehalten werden müssen:
Baulänge:  4.000 mm (In Teillängen möglich)
Baubreite:  900 mm
Materialdicke: 1,2 mm
Maximalgewicht einer DSP, inkl. Wasserfüllung (ohne
Ein- oder Anbauteile wie Leuchten, Ballabweishauben
etc.): ca. 18,80 kg / m
Maximalgewicht angebotenes Fabrikat: ------ kg / lfm
Breite und Länge muss zwingend eingehalten
werden, um eine gleichmäßige
Wärmestrahlung zu gewährleisten.
liefern und an den Montageort transportieren
Menge: 8,000 Stck

**1.2.7.5 Mehrpreis für gelochte Deckenstrahlplatte**
Mehrpreis pro Meter gelochte Deckenstrahlplatte für
den vorgenannten Typ
Lochdurchmesser 5 mm.
Dadurch Verringerung des Schallpegels und
Verkürzung der Nachhallzeit, sowie Verbesserung der Optik
der Deckenstrahlplatte.
Inklusive eingelegtes Polyestervlies mit Alukaschierung.
Rieselsicher und entspricht hohen Hygieneanforderungen.
Schallabsorbtionsgrad bei 1000Hz: 0,85 geprüft gemäß DIN EN ISO 354
Menge: 32,000 m

*Hinweis: Foyer*

**1.2.7.6 Paneel-Deckenstrahlungsheizung**
Leistung und technische Daten wie in vor genannter
Leistungsbeschreibung angegeben:
Wertbildende Faktoren die
zwingend eingehalten werden müssen:
Baulänge:  6.875 mm (In Teillängen möglich)
Baubreite:  600 mm
Materialdicke: 1,2 mm
Maximalgewicht einer DSP, inkl. Wasserfüllung (ohne
Ein- oder Anbauteile wie Leuchten, Ballabweishauben
etc.): ca. 12,5 kg /m
Maximalgewicht angebotenes Fabrikat: ------ kg / lfm
Breite und Länge muss zwingend eingehalten
werden, um eine gleichmäßige
Wärmestrahlung zu gewährleisten.
liefern und an den Montageort transportieren
Menge: 3,000 Stck

**1.2.7.7 Hochgezogene Sammelkästen**
Hochgezogene Sammelkästen
bestehend aus 2 Stück für Anschluss- bzw.
Endsammler.
Wichtig:
Die hochgezogenen Sammelkästen
benötigen kein zusätzliches Abdeckblech,
dadurch ergibt sich auf der Sichtseite eine
plane Fläche ohne sichtbare Fuge.
liefern und montieren
Menge: 3,000 Stck

**1.2.7.8 Mehrpreis für gelochte Deckenstrahlplatte**
Mehrpreis pro Meter gelochte Deckenstrahlplatte für
den vorgenannten Typ
Lochdurchmesser 5 mm.
Dadurch Verringerung des Schallpegels und Verkürzung der Nachhallzeit, sowie Verbesserung der Optik der Deckenstrahlplatte.
Inklusive eingelegtes Polyestervlies mit Alukaschierung.
Rieselsicher und entspricht hohen Hygieneanforderungen.
Schallabsorbtionsgrad bei 1000Hz: 0,85 geprüft gemäß DIN EN ISO 354
Menge: 20,600 m

*Hinweis: Alle angebotenen Deckenstrahlplatten*

**1.2.7.9 Mehrpreis für Sonderlackierung**
*** Pauschalposition
Mehrpreis für Sonderlackierung der Deckenstrahlplatten,
in RAL nach Auswahl des Bauherrn
Mit umweltfreundlichem Epoxydharzpulver nach
DIN 55900 Teil 2.
Dies gewährleistet eine hochwertige und
langlebige Oberflächenqualität.
Emissionsgrad 0,98
für alle oben angebotenen Deckenstrahlplatten
Menge: 1,000 psch

*Hinweis: Zubehör*

**1.2.7.10 Montagesatz mit Abhangkette**
Montagesatz für Befestigung an
Betondecke bestehend aus:
Expressanker,
Ringmutter M 8,
Spannschloss mit 2 Ösen
3 x Karabinerhaken
500 mm Gliederkette
liefern und an den Montageort transportieren
Menge: 124,000 Stck

**1.2.7.11 Montagesatz kurz**
Montagesatz kurz für Befestigung an Betondecke
bestehend aus:
Einschlagdübel,
Pendelabhänger lang  M 8,
lange Ringschraube M8 x 55,
Karabinerhaken
liefern und an den Montageort transportieren
Menge: 24,000 Stck

**1.2.7.12 Volumenstromdurchflussreglerset DN 15, 450 l/h**
Volumenstromdurchflussreglerset DN 15
bestehend aus:
- Volumenstromdurchflussregler
  Einstellbereich 90 - 450 l/h, G 3/4" A
- Strangabsperrventil G 3/4" A
- inkl. 4 Stück Gewindenippel
Auf dem Volumenstromdurchflussregler kann
sofort ein Stellantrieb  angeschlossen werden.
liefern und an den Montageort transportieren
Menge: 6,000 Stck

**1.2.7.13 Volumenstromdurchflussreglerset DN 15, 275 l/h**
Volumenstromdurchflussreglerset DN 15
bestehend aus:
- Volumenstromdurchflussregler
  Einstellbereich 55 - 275 l/h, G 3/4" A
- Strangabsperrventil G 3/4" A
- inkl. 4 Stück Gewindenippel
Auf dem Volumenstromdurchflussregler kann
sofort ein Stellantrieb angeschlossen werden.
liefern und an den Montageort transportieren
Menge: 3,000 Stck

**1.2.7.14 Volumenstromdurchflussreglerset DN 15, 900 l/h**
Volumenstromdurchflussreglerset DN 15
bestehend aus:
- Volumenstromdurchflussregler
  Einstellbereich 180 - 900 l/h, G 1" A
- Strangabsperrventil G 1" A
- inkl. 4 Stück Anschlussverschraubung passend
auf die verlegte Rohrleitung mit Pressanschluss
Auf dem Volumenstromdurchflussregler kann
sofort ein Stellantrieb angeschlossen werden.
liefern und an den Montageort transportieren
Menge: 1,000 Stck

**1.2.7.15 Thermostellantrieb für den Einbau auf**
Thermostellantrieb für den Einbau auf
dem
Volumenstromdurchflussregler.
Versorgungsspannung 230 Volt/ 2 Watt,
stromlos geschlossen (NC)
liefern und montieren
Menge: 10,000 Stck

**1.2.7.16 Systemerweiterungsmodul**
Systemerweiterungsmodul
Systemerweiterungsmodul
Zur Ansteuerung größerer Regelkreise oder zur
direkten Ansteuerung der Heizkreispumpe.
Zum einfacheren Anschluss ist der
Systemverteiler mit Anschlussbuchsen für ein
Stecksystem versehen. Die passenden
Gegenstecker für den Anschluss der
Verkabelung liegen bei.
Schaltvermögen AC230V 16A
liefern und montieren
Menge: 1,000 Stck

**1.2.7.17 flexible Registeranschlussgarnitur DN 15 / 300 mm**
flexible Registeranschlussgarnitur für die spannungsfreie Verbindung zwischen Deckenstrahlplatte und Rohrnetz,
diffusionsdicht.
Typ: DN 15 / PN 10
Aus korrosions-,hitze- und druckbeständigem
Edelstahl.
Länge ca. 300 mm
liefern und an den Montageort transportieren
Menge: 18,000 Stck

**1.2.7.18 flexible Registeranschlussgarnitur DN 20 / 300 mm**
flexible Registeranschlussgarnitur für die spannungsfreie Verbindung zwischen Deckenstrahlplatte und Rohrnetz,
diffusionsdicht.
Typ: DN 20 / PN 10
Aus korrosions-,hitze- und druckbeständigem
Edelstahl.
Länge ca. 300 mm
liefern und an den Montageort transportieren
Menge: 16,000 Stck

**1.2.7.19 Pressmuffen**
Pressmuffen
Spezial-Pressmuffen für DSP, geeignet für die
Verbindung der max. 4,00m langen Registern zu längeren
DSP-Bändern. Ausführung als Schiebemuffe.
Systemgeprüft in Verbindung mit den vor beschriebenen
DSP.
Liefern und an den Montageort transportieren
Menge: 324,000 Stck

**1.2.7.20 Montage der Deckenstrahlplatten und des Zubehörs**
*** Pauschalposition
Montage der Deckenstrahlplatten und des Zubehörs
Pos. 01 - 18
Montage der Deckenstrahlplatten + Heizen/ Lüften Elemete
Montage bestehend aus :
Komplette Montage der Deckenstrahlplatten, der
Heizen/Lüften Elemente und der Befestigungssets
bis zum Sammelkasten. (Ohne Armaturen und
Rohrleitungen)
- Verbindung der einzelnen Teillängen durch Pressen
- Schweißen auf Anfrage
- Druckprobe zur Überprüfung der Dichtigkeit der
  Verbindungen, anschließend werden die Abdeckbleche  angebracht.
Montagehöhe bis max.10 Meter
- Der Boden ist so zu schützen bzw. abzudecken, dass bei
  der Befahrung und Montage keine Beschädigungen auftreten  können
- Abnahme sofort nach Ende der Montagetätigkeit
- Für Montageleistungen gilt die Gewährleistung nach VOB
- evtl. erforderliche Stundenlohnarbeiten werden
  nach Absprache und Aufwand gesondert berechnet
- Montage von Sonderkonstruktionen (z.B.Schienen) werden  gesondert berechnet
Menge: 1,000 psch

**1.2.7.21 Infrarot-Thermografie**
Infrarot-Thermografie
Nachweis der ordnungsgemäßen Montage und
Funktion der Heiz- und Kühldecken durch
Infrarot-Thermografie.
Mit einer Wärmebildkamera werden von bis zu
10 ausgewählten Deckenflächen nach der
Inbetriebnahme der Warm- und oder
Kaltwasseranlage gescannt und per PC-
Programm hinsichtlich des wärmeleitenden
Kontakts zwischen Verrohrung und Unterdecke
geprüft. Zur Dokumentation sind Farbausdrucke
der grafisch dargestellten Messergebnisse
vorzulegen.
Menge: 1,000 Stck

##### Titel 1.2.8 Elektroarbeiten

*Hinweis: Elektroinstallation*
Elektroinstallation
----------------------------------------
Anschlußarbeiten
----------------------------------------
Die Arbeiten müssen fachgerecht erfolgen, wobei die Koordination mit den
Gewerkefirmen bzw. mit den Subunternehmern von dem Bieter entsprechend
vorgenommen werden muß.
Die Leistung umfaßt das Abschneiden,
Absetzen, Einführen und Auflegen einschließlich aller erforderlichen Verschraubungen, Klemm-, Klein- und Be-
festigungsmaterial wie z.B. Löt- oder
Klemmkabelschuhen, Unterleg- und Zahnscheiben und wasserdichten Verschraubungen.
Die Adernanzahl, der Querschnitt und
die Stückzahl gemäß Leistungsverzeichnis.
Verkabelungsarbeiten
----------------------------------------
Die Verkabelungsarbeiten müssen rechtzeitig mit dem planenden Ingenieurbüro,
dem Projektsteuerer und den am Bau
beschäftigten Gewerkefirmen abgestimmt
werden.
Bei der Leitungs- und Kabelauswahl,
sowie deren Verlegung ist darauf zu
achten, daß kapazitive und induktive
Beeinflußungen der Anlagen ausgeschlossen sind.
Bei Brandabschnitten ist feuerbeständiges Füllmaterial zu verwenden.
Die notwendigen Endverlegung bei allen
Feldgeräten ist fachgerecht auszuführen
und ist in die Einheitspreise einzukalkulieren.
Leitungen, Kabel und Verschlauchungen
sind gegen Beschädigung wirksam zu
schützen. Eine ausreichende Zugentlastung ist vorzusehen. Bei der Kalkulation
ist von folgender Verlegart auszugehen:
70 % der Verlegung auf Kabelträgersystemen
20 % der Verlegung als Aufputzverlegung
10 % der Verlegung als Unterputzverlegung
K1: PVC-Mantelleitung NYM
----------------------------------------
Aufbau gemäß DIN VDE 0250 Teil 204
zulässige Betriebstemperatur am Leiter
70øC - liefern und verlegen.
K2: Installationskabel IY(St)Y
----------------------------------------
Aufbau gemäß VDE 0815/DIN 57815 PVC
isoliert, lagenverseilt und geschirmt
- liefern und verlegen.
K5: Systembus
----------------------------------------
Buskabel für die Kommunikation zwischen
DDC, Einzelraumregelung und GLT.
Es sind systemspezifische Adernpaare
vorzusehen - liefern und verlegen.
K8: NHXHX-FE Starkstromkabel
----------------------------------------
Aufbau gemäß VDE 0266, VDE 0298, als
halogenfreies Energiekabel mit verbessertem Verhalten im Brandfall
- liefern und verlegen.
K9: Kunststoffpanzer-Steckrohr
----------------------------------------
PVC hart, RAL 7037 grau, DIN 49017
VDE 0605, für mittlere Beanspruchung
einschl. Formteile, Abzweigdosen, Be-
festigungsmaterial
- liefern und verlegen.
K10: Kunststoffisolierrohr flexibel
----------------------------------------
Farbe RAL 7037 grau, DIN 49018 VDE 0605
für mittlere Beanspruchung einschl.
Formteile, Abzweigdosen, Befestigungsmaterial - liefern und verlegen.
K12: Kabelrinne aus feuerverzinktem
Stahlblech
----------------------------------------
mit Speziallochprägung zur Bodenverstärkung und gratlose Kabelauflagefläche
Kantenhöhe: 40 mm, Belastung: 150 kp/m
einschl. Klemm-, Klein- und Befestigungsmaterial
- liefern und verlegen.
K13: Bogen für Kabelrinne - starr
----------------------------------------
in feuerverzinkter Ausführung,
Kantenhöhe: 40 mm,
- liefern und montieren.
K14: T-Abgang für Kabelrinne - starr
----------------------------------------
in feuerverzinkter Ausführung,
Kantenhöhe: 40 mm, einschl.Befestigungs-
schrauben, Stiel und Ausleger - liefern
und montieren.
K15: Gelenksatz für Kabelrinne
----------------------------------------
für ansteigende oder abfallende Kabelrinnen von 0 bis 90ø in feuerverzinkter
Ausführung, Kantenhöhe: 40 mm, einschl.
Kabelschutzblech für Kabelrinnenende
- liefern und montieren.
K16: Ausleger (M)
----------------------------------------
verzinkt für Wand- oder Stielmontage an
Wand oder Stiel - liefern und montieren.
K17: Hängestiel verzinkt
----------------------------------------
- liefern und montieren.
K18: Kunststoff-Installationskanal PVC
----------------------------------------
nach BDE 0604, schwer entflammbar,
Farbe steingrau RAL 7030 komplett mit
Potentialtrennwand und Kabelkammern,
Deckel stabil in Nut rastend und ohne
Werkzeug abnehmbar, für Wand- oder
Deckenmontage, einschl. Klein- und
Befestigungsmaterial mit anteiligen
Formstücken wie Innen- und Außenecken,
Winkel oder Endstücken
- liefern und montieren.
K21: Feuchtraum-Kabelabzweigkasten
----------------------------------------
aus Duroplast mit vorgepreßten Öffnungen
Schutzart IP 55, mit Einstecksstützen
oder Kabelverschraubungen mit 10-poligem
Klemmstein für Kabel bis 2,5 qmm einschließlich Anklemmen aller ankommender
und abgehender Kabel (wie unter Titel G
beschrieben) - liefern und montieren.
K23: Kabelbezeichnungsschild 50 x 12 mm
----------------------------------------
aus PVC oder Polystrol mit auswechselbarer Einlage mit Kabelnummer laut
Kabelliste bedruckt oder beschriftet
einschl. Kabelbefestigungsband
pro Kabel sind zwei Schilder erforderlich
(Schaltschrank- und Feldgeräteseite)
- liefern und montieren.

**1.2.8.1 Mantelleitung für die Verkabelung NYMJ 3 x 1,5 mm² von Feldgeräten, Motoren,Regelorgane**
Mantelleitung für die Verkabelung
von Feldgeräten, Motoren,Regelorgane
in gemischter Verlegung,
im Kanal auf Kabelrinnen, in Rohren
jeweils bis an die Anschlussstellen,
Kabel mit VDE-Zulassung,
komplett mit den notwendigen
Befestigungsmaterialien
und zwar in der Dimension: NYMJ 3 x 1,5 mm²
liefern und montieren
Menge: 200,000 lfdm

**1.2.8.2 Mantelleitung für die VerkabelungNYMJ 5 x 1,5 mm² von Feldgeräten, Motoren und Regelorgane**
Mantelleitung für die Verkabelung
von Feldgeräten, Motoren und Regelorgane
in gemischter Verlegung,
im Kanal auf Kabelrinnen, in Rohren
jeweils bis an die Anschlussstellen,
Kabel mit VDE-Zulassung,
komplett mit den notwendigen
Befestigungsmaterialien
und zwar in der Dimension:  NYMJ 5 x 1,5 mm²
liefern und montieren
Menge: 50,000 lfdm

**1.2.8.3 Mantelleitung für die Verkabelung NYMJ 4 x 1,5 mm² von Feldgeräten, Motoren und Regelorgane**
Mantelleitung für die Verkabelung
von Feldgeräten, Motoren und Regelorgane
in gemischter Verlegung,
im Kanal auf Kabelrinnen, in Rohren
jeweils bis an die Anschlussstellen,
Kabel mit VDE-Zulassung,
komplett mit den notwendigen
Befestigungsmaterialien
und zwar in der Dimension:  NYMJ 4 x 1,5 mm²
liefern und montieren
Menge: 100,000 lfdm

**1.2.8.4 PVC-Steckrohre EN 20 für den Schutz von Mantelleitungen, einschl. allen**
PVC-Steckrohre für den Schutz
von Mantelleitungen, einschl. allen
notwendigen Form- und Verbindungsstücken, sowie Befestigungsmaterilien,
in EN 20
liefern und montieren
Menge: 50,000 lfdm

**1.2.8.5 PVC-Steckrohre EN 16 für den Schutz von Mantelleitungen,**
PVC-Steckrohre für den Schutz
von Mantelleitungen, einschl. allen
notwendigen Form- und Verbindungsstücken, sowie Befestigungsmaterilien,
in EN 16
liefern und montieren
Menge: 10,000 lfdm

**1.2.8.6 PVC-Steckrohre EN 13 für den Schutz von Mantelleitungen, einschl. allen**
PVC-Steckrohre für den Schutz
von Mantelleitungen, einschl. allen
notwendigen Form- und Verbindungsstücken, sowie Befestigungsmaterilien,
in EN 13
liefern und montieren
Menge: 10,000 lfdm

**1.2.8.7 PVC-Steckrohre EN 9 für den Schutz von Mantelleitungen, einschl. allen**
PVC-Steckrohre für den Schutz
von Mantelleitungen, einschl. allen
notwendigen Form- und Verbindungsstücken, sowie Befestigungsmaterilien,
zu in EN 9
liefern und montieren
Menge: 10,000 lfdm

**1.2.8.8 Kabelkanal aus PVC 100/60**
Kabelkanal aus PVC auf Wänden oder
sonstigem Untergrund komplett, einschl. Form- und Befestigungsmaterial
Größe:  100/60 mm
liefern und montieren
Menge: 15,000 lfdm

**1.2.8.9 Kabelkanal aus PVC 60/60 mm**
Kabelkanal aus PVC auf Wänden oder
sonstigem Untergrund komplett, einschl. Form- und Befestigungsmaterial
Größe:  60/60 mm
liefern und montieren
Menge: 15,000 lfdm

**1.2.8.10 Sammelhalterungen für bis zu 10 Leitungen 3 x 1,5 liefern und montieren, inkl.**
Sammelhalterungen für bis zu 10 Leitungen
3 x 1,5 liefern und montieren, inkl.
Befestigungsmaterial.
liefern und montieren
Menge: 30,000 Stck

**1.2.8.11 "Außenfühler" aller Art unter der Zulieferung aller notwendigen**
"Außenfühler" aller Art
unter der Zulieferung aller notwendigen
Kleinteile beidseitig anschließen und erproben.
Menge: 1,000 Stck

**1.2.8.12 Luft-Wasser-Wärmepumpen unter der Zulieferung aller notwendigen**
Luft-Wasser-Wärmepumpen
unter der Zulieferung aller notwendigen
Kleinteile anschließen und erproben.
Menge: 3,000 Stck

**1.2.8.13 Inbetriebnahme der Wärmepumpen**
Inbetriebnahme der Wärmepumpen incl. Kühlfunktion
Füllen und Evakuieren der Kälteleitungen
Erstellung eines Protokolls
Menge: 3,000 Stck

##### Titel 1.2.9 Allgemein Heizung

**1.2.9.1 Kernbohrungen durch Betondecke 60 mm**
Anzeichnen und durchführung einer Kernbohrung Verikal. Kernbohrungen durch Betondecke
Stärke ca. 20 cm einschl. Ein und Abrüsten der Kernbohrmaschine.
Einschließlich der Spülwasserabsaugung, Bohrkernsicherung und Schuttbeseitigung.
Beton ist bewährt, dies ist mit einzukalkulieren.
Bohrdurchmesser : 60 mm
Menge: 1,000 Stck

**1.2.9.2 Kernbohrungen durch Betondecke 80 mm**
Anzeichnen und durchführung einer Kernbohrung Verikal. Kernbohrungen durch Betondecke
Stärke ca. 20 cm einschl. Ein und Abrüsten der Kernbohrmaschine.
Einschließlich der Spülwasserabsaugung, Bohrkernsicherung und Schuttbeseitigung.
Beton ist bewährt, dies ist mit einzukalkulieren.
Bohrdurchmesser : 80 mm
Menge: 1,000 Stck

**1.2.9.3 Kernbohrungen durch Betonwand 100 mm**
Anzeichnen und durchführung einer Kernbohrung horizontal oder Verikal. Kernbohrungen durch Betonwand Bodenhöhe in einen bauseitigen Graben
Stärke ca. 25 - 30 cm einschl. Ein und
Abrüsten der Kernbohrmaschine.
Einschließlich der Spülwasserabsaugung, Bohrkernsicherung und Schuttbeseitigung.
Beton ist bewährt, dies ist mit einzukalkulieren.
Bohrdurchmesser : 100 mm
Menge: 1,000 Stck

**1.2.9.4 Wandschlitze herstellen, 100x150mm**
Schlitze in bestehender Mauerwerkswand herstellen, inkl.
Abbruch.
Wanddicke: ca. 0,24m, beidseitig verputzt
Rohöffnung: ca. 100 mm x 150mm
Ausführungshöhe bis ca. 2,50m
Herstellung der Schlitze gemäß  Haustechnikplanung. in Absprache mit der Bauleitung,. Einschl. Abtransport u. Entsorgung des anfallenden Materials. Anfallender Schutt wird Eigentum des AN und ist eigenverantwortlich zu beseitigen.
Menge: 5,000 m

*Hinweis: Anerkennung und Vergütung von Stundenlohnarbeiten*
Spezifikation Stundenlohnarbeiten
Stundenlohnarbeiten durch Arbeitskräfte die auf Anordnung des Auftraggebers auszuführen sind. Der Ausführung von Stundenlohnarbeiten liegen die Besonderen Vertragsbedingungen (BVB) und § 15 VOB/B zu Grunde.
Angeboten wird für die jeweilige Arbeitskraft ein Verrechnungssatz, der sämtliche Aufwendungen enthält, insbesondere den tatsächlichen Lohn mit Zuschlägen
für Gemeinkosten, Sozialversicherungsbeiträge sowie die sonstigen Lohn- und Gehaltsnebenkosten. Der Verrechnungssatz ist unter Beachtung der preisrechtlichen
Vorschriften ermittelt. Er gilt unabhängig von der Anzahl der abzurechnenden Arbeitsstunden.
Zuschläge für Nacht-, Sonntags- und Feiertagsarbeit sind nicht in die Einheitspreise einzukalkulieren. Stundenlohnarbeiten sind immer mit Arbeitskräften mit der für die Arbeiten max. erforderlichen Qualifikation auszuführen, sofern entsprechendes
Personal unter Beachtung des Wirtschaftlichkeitsprinzips zur Verfügung stehen.
Weiterhin ist § 15 der VOB Teil B zu beachten. Dem Angebot liegen folgende Verrechnungssätze zu Grunde, und zwar:

**1.2.9.5 Facharbeiter**
Stundenlohnarbeiten Facharbeiter einschl. aller Nebenkosten, wie Auslösung, Fahr- und Wegegeld, Unternehmerzuschlag
etc. Stundenlohnarbeiten sind dem Auftraggeber nach § 15
Abs. 3 S.1 VOB/B  schriftlich anzuzeigen und der geschätzte
Aufwand für Material und Lohn mitzuteilen.
Menge: 20,000 h

**1.2.9.6 Helfer**
Stundenlohnarbeiten Helfer einschl. aller Nebenkosten, wie Auslösung, Fahr- und Wegegeld, Unternehmerzuschlag etc.
Ausführung nur nach Genehmigung des Auftraggebers. Stundenlohnarbeiten sind dem Auftraggeber nach § 15
Abs. 3 S.1 VOB/B schriftlich anzuzeigen und der geschätzte Aufwand für Material und Lohn mitzuteilen.
Menge: 20,000 h

**1.2.9.7 Helferstunden unter Einsatz eines Stemmhammers**
Stundenlohnarbeiten Helfer unter Einsatz eines Stemmhammers, Maschinenstunden, einschl. aller Nebenkosten, wie Auslösung, Fahr- und Wegegeld, Unternehmerzuschlag etc. Stundenlohnarbeiten sind dem
Auftraggeber nach § 15 Abs. 3 S.1 VOB/B schriftlich anzuzeigen und der geschätzte Aufwand für Material und Lohn mitzuteilen.
Menge: 20,000 h

**1.2.9.8 Werks- und Montageplanung Gewerk Heizung**
*** Pauschalposition
Werks- und Montageplanung Gewerk Heizung
Die Werks- und Montageplanung ist, getrennt nach Gewerken,
3-fach in DIN A4-Ordner mit Inhaltsverzeichnis rechtzeitig vor
Montagebeginn dem Bauherrn (Auftraggeber - AG) zur Einsicht
und Prüfung vorzulegen.
Zur Prüfung dieser Werks- und Montageplanung wird seitens
des Bauherrn ein Zeitraum von 2 Kalederwochen eingeräumt.
Vor der Montage der technischen Einrichtungen ist mit den
Auftragnehmern (AN) der anderen technischen Gewerke
rechtzeitig Kontakt aufzunehmen und eine Koordination
vorzunehmen. Änderungen jeglicher Art, auch Änderungen bei
anderen Gewerken und bauliche Maßnahmen, die auf
ungenügende oder unterlassene Koordination zurückzuführen
sind, gehen zu Lasten des Auftragnehmers.
Grundlage dieser beiligenden Entwurfsplanung sind die bis zum
Erstelldatum dieses Leistungsverzeichnisses vorliegende
Genehmigungsplanung des Architekten, die dem AN durch den
AG rechtzeitig zur Verfügung gestellt werden müssen.
Menge: 1,000 psch

**1.2.9.9 Schacht und Brunnenschaum**
Schacht und Brunnenschaum 750ml
Der Brunnenschaum ist geprüft wasserdicht bis 0,5 bar.
Technische Daten:
Verarbeitungstemperatur: + 5 C bis + 30 C
Aushärtungszeit: ca. 2 Stunden
Temperaturbestõndigkeit: - 40 C bis + 100 C
Schalldämmung < 59 db
Ergiebigkeit: ca. 47 Liter
liefern und montieren.
Menge: 1,000 Stck

**1.2.9.10 Gestellung, Vorhaltung und Abtransport eines Fahrgerüstes**
*** Pauschalposition
Gestellung, Vorhaltung und Abtransport eines Fahrgerüstes für Montagearbeiten in einer Höhe bis 3,8 Meter über der Standfläche
Für die Dauer der gesamten Massnahme
Menge: 1,000 psch

**1.2.9.11 Revisions-, Wartungs- und Bedienungsanweisungen**
Revisions-, Wartungs- und Bedienungsanweisungen
Alle Unterlagen sind in Ordnern oder als Mappen
gebunden 1-fach zu liefern.
Die Zeichnungen erfassen den Endzustand nach der
Abnahme und sind alle farbig zu liefern.
Zusätzlich sind alle Pläne als CAD-Dateien
(dxf oder dwg) sowie alle Unterlagen als pdf-Dateien,
auf CD oder USB-Stick gespeichert, 2-fach dem Ordner beizufügen.
Im Einzelnen gehören dazu alle Zeichnungen, die zur
Fertigung der Anlage und Anlagenteile erforderlich
waren.
Die Gliederung der zu liefernden Zeichnungen ist wie
folgt vorzunehmen:
- Inhaltsübersicht
- Planliste
- Grundrißzeichnungen
- Schnittzeichnungen
- Strangschema-Zeichnung
- Detailzeichnungen
Die Bedienungs- und Wartungsanweisungen werden nach
folgender Gliederung aufgebaut:
Anlagenbeschreibung
- Anlagencharakteristik mit Ortsbeschreibung
- Garantiewerte
- Betriebsdaten
- Installationsdaten
- Spezialmerkmale
Bedienungsanweisung
- Funktion und Lage der Bedienungsorgane
- Sicherheitseinrichtungen
- Betriebsunterbrechung
- wirtschaftlichste Betriebsart
Wartungsanweisungen nach Hersteller VDMA/AMEF
- Fehlersuchtabelle
- Schmier- und Dichtungsarbeiten
- Spezialwerkzeuge
Der jeweilige Wartungsumfang ist detailliert in
Abhängigkeit des Wartungszeitraumes nach Art einer
lnspektionstabelle aufzulisten.
Prüfzeugnisse/Abnahmebescheinigung
- Unterlagen über alle eingebauten Anlagen,
 Anlagenteile und Materialien
- Abnahme- und Übergabeprotokolle
Ersatzteilaufstellung
Alle dem Verschleiß unterliegenden Anlagenteile
Liste der verbauten Armaturen- und Materialien
Der jeweilige Wartungsumfang ist detailllert in
Abhängigkeit des Wartungszeitraumes nach Art
einer Inspektionstabelle aufzulisten.
Erstellen eines Schemaplanes des Heizungssystem in der größe A1 in laminierter Form.(Wahlweise in einem Rahmen mit Plexiglasscheibe). Dieser ist in der Heizzentrale auf zu hängen.
Menge: 1,000 Stck

**1.2.9.12 Einweisung des Bedienpersonals**
Einweisung des Bedienpersonals
- Einweisung in Funktion, Bedienung, Fehlerdiagnose,
 Störungsbeseitigung und Wartung des Lieferumfanges.
- Die Einweisung erfolgt nach der Inbetriebnahme und
 wird von technischen Fachpersonal durchgeführt.
- Die Dauer der Einweisung richtet sich nach der
 Komplexität der Anlage.
Vorgesehene Teilnehmerzahl: max. 5
Pers.
Menge: 1,000 Stck

**1.2.9.13 Schutzabdeckung mit Abdeckvlies**
Schutzabdeckung mit Abdeckvlies Liefern und Verlegen einer Schutzabdeckung aus Vliesstoff mit PE- Folie kaschiert, Stöße
überlappend mit Klebeband abgeklebt.
liefern und verlegen
Menge: 50,000 m2

**1.2.9.14 Malerplane**
Malerplane HDPE transparent - 10µm
liefern und verlegen
Menge: 50,000 m2

**1.2.9.15 Einweisung Anzahl Teilnehmer 5 Personen**
Wiederholte Einweisung des Bedienungspersonals
Anzahl der Teilnehmer: max. 5 Personen

Dauer Schulung/Einweisung '2' h, vor Ort, die durchgeführte
Einweisung wird protokolliert.
Menge: 4,000 h

**1.2.9.16 Druck-Dichtheitsprüfung Rohr Heizungswasser**
Druck- und Dichtheitsprüfung von Rohrleitungen, aus Kupfer, Betriebsmedium Heizungswasser, Außendurchmesser
bis 76 mm,

max. Rohrleitungslänge '80' m, Ausführung DIN EN 14336,
Prüfmedium Luft/Gas.
Menge: 3,000 St

**1.2.9.17 Leitungssystem Spülen**
Nach erfolgreichem Abdrücken Spülen des Rohrnetzes in Teilabschnitte nach Baufortschritt.
Spülen von Heizkreisen mit deminiralisierten Wasser (nach VDI 2035) unter beachtung der DIN EN 1264 T4 abdrücken, einschl. Dokumentierung (Druckprotokoll in Papierform)
Nach der BTGA-Regel 3.002 mittels Wasserdruck oder mit Wasser-Luft-Gemisch spülen.
Es sind an den tiefsten Stellen des Anlagensystem mindestens 2 Entleerungseinrichtungen zu montieren um ein späteres, vollständiges Entleeren zu ermöglichen. Dieses in in den Preis mit ein zu kalkulieren
Menge: 3,000 St

**1.2.9.18 Heizanlage befüllen Wasser entsalzt und entlüften**
Befüllung der Heizanlage mit entsalztem Wasser,

Leitfähigkeit nach VDI 2035 Blatt 2 bis '30' myS/cm, Fließdruck
2 bar, Nachweis des zulässigen pH-Wertes im Anlagenwasser im Bereich von 8,2 bis 9,5 8 bis 12 Wochen nach Inbetriebnahme VDI 2035 Blatt 1, einschl. Messprotokoll/Betriebsbuch VDI 2035 Blatt 1.
inkl. Bereitstellung eines mobilen Aufbereitungsgerätes
Menge: 10,000 m3

**1.2.9.19 Durchführung und Dokumentation hydr. Abgleich**
Durchführung und Dokumentation des Hydraulischen Abgleiches auf Datenträger, in einfacher Ausfertigung, Unterlagen auf Datenträger mit strukturierter Ablage, Ausführung gemäß Zeichnung.
Menge: 1,000 St

**1.2.9.20 Erstellen eines Inspektions- und Wartungsplan für die komplette Anlage**
*** Pauschalposition
Erstellen eines Inspektions- und
Wartungsplan für die komplette Anlage
einschl. Geräteliste
Menge: 1,000 psch

**1.2.9.21 Bezeichnungsschild mehrschichtig Kunststoff H 50mm B 100mm**
Bezeichnungsschild, Farbe und Beschriftung nach Angaben des AG, aus mehrschichtigem Kunststoff, Beschriftung 2-zeilig, gedruckt, rechteckig, Höhe über 40 bis 50 mm, Breite über 90 bis 100 mm, Befestigung durch Kleben.
liefern und montieren
Menge: 30,000 St

### Los 2 Los 2 - Wartung Sanitär und Heizung

#### Gewerk 2.1 Wartungsvertrag Sanitär

##### Titel 2.1.1 Wartungsvertrag Sanitär

*Hinweis: Vorbemerkungen*
Vorbemerkungen
Es sind Wartungsverträge getrennt nach Gewerken
anzubieten.
Folgende Anlagenteile sind gem. den Einheitsblättern
der VDMA 24186, Teil 6 zu warten:
1. Sanitärtechnische Geräte und Anlagen
Für alle technischen Anlagen, für die Dauer der
Mängelhaftung und optional (Wahlrecht des
Auftraggebers) für die Dauer von 5 Jahren, sind
Wartungsverträge gem. den Vorschriften der
Herstellerwerke und der Sachverständigen anzubieten.
Das vorgenannte Angebot für Wartungsverträge muss eine
Bindefrist bis 2 Monate nach Schlussabnahme aufweisen.
Wartungsverträge i. S. dieser Bestimmung sind keine
Vollwartungsverträge und beinhalten nicht die
Ausführung von Arbeiten im Rahmen der Mängelhaftung.
Es sind alle erforderlichen Wartungsarbeiten zur
Erlangung der verlängerten  Gewährleistung
durchzuführen.
Vor der Beauftragung sind zu den Inspektions- und
Wartungsarbeiten Checklisten für die einzelnen Anlagen
gem. VDMA 24186-Teil 6 sowie VDI-Richtlinie 6023
einzureichen.
Die Inspektions- und Wartungsarbeiten sind für die
einzelnen Gewährleistungsjahre 1 bis 5 gesondert
preislich auszuweisen.
Grundlage sind die Inspektions- und Wartungsarbeiten
von technischen Anlagen und Einrichtungen in
Gebäuden. Bei der Auslegung der Leistungskataloge
wurden die VDMA Einheitsblätter 24186- Teil 6 sowie
VDI-Richtlinie 6023, jeweils neueste Ausgabe, zugrunde gelegt. Die hierin beschriebenen Leistungsmerkmal/Tätigkeiten für Inspektions- und Wartungsarbeiten sind einzuhalten.
Bei der Durchführung der Wartungsarbeiten sind die
einschlägigen Sicherheitsvorschriften (VDI
Bestimmungen, Unfallverhütungsvorschriften) zu
beachten.
Einschlägige AMEV-Hinweise und AMEV-Empfehlungen
sind zu berücksichtigen.
Ersatzteile, die nach Ablauf der Gewährleistung
ausgetauscht werden müssen, werden separat verrechnet.
Anfallende Störungen, soweit diese nicht
sicherheitsrelevant sind, sind auf Anforderung des
Auftraggebers werktags (Mo-Sa) innerhalb folgender
Zeiträume zu beheben:
bei Meldung bis 10 Uhr am gleichen Tag
bei Meldung nach 10 Uhr spätestens am darauffolgenden
Tag
Der Einsatz wird, soweit es sich nicht um einen
Gewährleistungsfall handelt, separat abgerechnet.
Nach Abschluss der Wartungsarbeiten ist ein Protokoll
zu erstellen und dem Auftraggeber vorzulegen.
Der Auftraggeber behält sich vor, den Wartungsauftrag
erst zu einem späteren Zeitpunkt (nach der
Leistungsabnahme) zu erteilen oder eine andere Firma
damit zu beauftragen.

**2.1.1.1 Wartungsdienst für das 1.Jahr**
*** Pauschalposition
Menge: 1,000 psch

**2.1.1.2 Wartungsdienst für das 2.Jahr**
*** Pauschalposition
Menge: 1,000 psch

**2.1.1.3 Wartungsdienst für das 3.Jahr**
*** Pauschalposition
Menge: 1,000 psch

**2.1.1.4 Wartungsdienst für das 4.Jahr**
*** Pauschalposition
Menge: 1,000 psch

#### Gewerk 2.2 Wartungsvertrag Heizung

##### Titel 2.2.1 Wartungsvertrag Heizung

*Hinweis: Vorbemerkungen*
Es sind Wartungsverträge getrennt nach Gewerken
anzubieten.
Folgende Anlagenteile sind gem. den Einheitsblättern
der VDMA 24186, Teil 2 zu warten:
1. Heiztechnische Geräte und Anlagen
Für alle technischen Anlagen, für die Dauer der
Mängelhaftung und optional (Wahlrecht des
Auftraggebers) für die Dauer von 5 Jahren, sind
Wartungsverträge gem. den Vorschriften der
Herstellerwerke und der Sachverständigen anzubieten.
Das vorgenannte Angebot für Wartungsverträge muss eine
Bindefrist bis 2 Monate nach Schlussabnahme aufweisen.
Wartungsverträge i. S. dieser Bestimmung sind keine
Vollwartungsverträge und beinhalten nicht die
Ausführung von Arbeiten im Rahmen der Mängelhaftung.
Es sind alle erforderlichen Wartungsarbeiten zur
Erlangung der verlängerten  Gewährleistung
durchzuführen.
Vor der Beauftragung sind zu den Inspektions- und
Wartungsarbeiten Checklisten für die einzelnen Anlagen
gem. VDMA 24186-Teil 2 sowie VDI 2035 einzureichen.
Die Inspektions- und Wartungsarbeiten sind für die
einzelnen Gewährleistungsjahre 1 bis 5 gesondert
preislich auszuweisen.
Grundlage sind die Inspektions- und Wartungsarbeiten
von technischen Anlagen und Einrichtungen in
Gebäuden. Bei der Auslegung der Leistungskataloge
wurden die VDMA Einheitsblätter 24186- Teil 2 sowie
VDI 2035, jeweils neueste Ausgabe, zugrunde gelegt.
Die hierin beschriebenen Leistungsmerkmal/Tätigkeiten für Inspektions- und Wartungsarbeiten sind einzuhalten.
Einschlägige AMEV-Hinweise und AMEV-Empfehlungen
sind zu berücksichtigen.
Bei der Durchführung der Wartungsarbeiten sind die
einschlägigen Sicherheitsvorschriften (VDI
Bestimmungen, Unfallverhütungsvorschriften) zu
beachten.
Ersatzteile, die nach Ablauf der Gewährleistung
ausgetauscht werden müssen, werden separat verrechnet.
Anfallende Störungen, soweit diese nicht
sicherheitsrelevant sind, sind auf Anforderung des
Auftraggebers werktags (Mo-Sa) innerhalb folgender
Zeiträume zu beheben:
bei Meldung bis 10 Uhr am gleichen Tag
bei Meldung nach 10 Uhr spätestens am darauffolgenden
Tag
Der Einsatz wird, soweit es sich nicht um einen
Gewährleistungsfall handelt, separat abge-rechnet.
Nach Abschluss der Wartungsarbeiten ist ein Protokoll
zu erstellen und dem Auftraggeber vorzulegen.
Der Auftraggeber behält sich vor, den Wartungsauftrag
erst zu einem späteren Zeitpunkt (nach der
Leistungsabnahme) zu erteilen oder eine andere Firma
damit zu beauftragen.

**2.2.1.1 Wartungsdienst für das 1.Jahr**
*** Pauschalposition
Menge: 1,000 psch

**2.2.1.2 Wartungsdienst für das 2.Jahr**
*** Pauschalposition
Menge: 1,000 psch

**2.2.1.3 Wartungsdienst für das 3.Jahr**
*** Pauschalposition
Menge: 1,000 psch

**2.2.1.4 Wartungsdienst für das 4.Jahr**
*** Pauschalposition
Menge: 1,000 psch
